# Ausbau Heinrich-Heine-Straße
Angebotsaufforderung (GAEB DA XML 3.2, DA83)
Währung: EUR
Erstellt mit: AVAPLAN, AVAPLAN win64bit 26.1.0.4335, 12.03.2026

## Ausbau Heinrich-Heine-Straße
Datum: 11.03.2026
EP-Anteile: Löhne; Stoffe; Geräte; Sonstiges

*Hinweis*
Die Ausführung der Baumaßnahme erfolgt in 2
Bauabschnitten. Das Bauen in
Bauabschnitten und das ggf. erforderliche mehrmalige An
- und Abrücken  ist in die Einheitspreise
einzukalkulieren und wird nicht gesondert vergütet.

Die Ausführungsplanung wird nach Zuschlagserteilung zur
Bauanlaufberatung übergeben.

### Abschnitt 1 Allgemeine Leistungen (Leist. Gemeins.. Stadt + SWP)

#### Titel 1.1 Baustelleneinrichtung

**1.1.10 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für
'für die Arbeiten innerhalb des Baufeldes
Straßenbau. Abschnitte 2-7 dieses LV'
Zufahrt zur
Baustelle vorhanden.
Menge: 1,000 psch

**1.1.20 Baustelle räumen**
*** Pauschalposition
StL-Nr. 1910111299
Baustelle von allen Geräten, Anlagen, Einrichtungen und
dgl. räumen. Benutzte Flächen und Wege entsprechend dem
ursprünglichen Zustand herrichten. Soweit nicht für
bestimmte Leistungen für das Räumen der Baustelle gesonderte Positionen im Leistungsverzeichnis enthalten
sind, gilt die Pauschale
für
'für die Arbeiten innerhalb des Baufeldes
Straßenbau. Abschnitte 2-7 dieses LV'
Menge: 1,000 psch

**1.1.30 Aufwand für Bau in Teilabschnitten**
*** Pauschalposition
Aufwand für Koordinierung der
Teilbauabschnitte. Sicherstellung der Erreichbarkeit
der Gewerbe und Wohnhäuser.
Abstimmung mit unmittelbar betroffenen Anliegern zur
Befahrung der Grundstücke.
Bildung der Teilabschnitte nach Unterlagen des AG
Menge: 1,000 psch

**1.1.40 Zustandsfeststellung Baubereich**
*** Pauschalposition
Vor Baubeginn sind vorhandene Schäden aufzunehmen
und zu dokumentieren.
Bereich: gesamtes Baufeld und darüber hinaus
gehende Flächen im Einflussbereich der Baumaßnahme.
Dokumentation mittels Foto und Videokamera.
Die Schäden (z.B. an Zäunen, Hausvorderseiten etc.)
sind deutlich zu beschreiben und vom
Eigentümer/Nutzer/Verwalter zu bestätigen.
Die schriftliche Dokumentation in Wort und Bild sowie
die CD/DVD sind dem AG vollständig und
unaufgefordert vor Baubeginn zu übergeben.
Unterlagen 2-fach an den AG übergeben.
Angaben in Baubeschreibung Punkt 3.8 beachten.
Nach Fertigstellung des Baumaßnahme ist das Baufeld
nochmals in Augenschein zu nehmen. Änderungen oder neue
Schäden, die im Zuge der Baumaßnahme entstanden sind,
sind ebenfalls zu dokumentieren.
Menge: 1,000 psch

**1.1.50 Genehmigung einholen für BE**
*** Pauschalposition
Einholung der Genehmigung, der Wasserwirtschafts-,
Abfallwirtschafts- und Bodenschutzbehörde zur
Errichtung der Baustelleinrichtungs- und
Zwischenlagerflächen einschließlich der Erstellung von
Unterlagen für die Antragsstellung mit den notwendigen
Planunterlagen.
Die benötigten Flächen sind ohne zusätzliche
Vergütung zu beschaffen. Sämtliche Kosten sind mit der
Pauschale abgegolten. Die Genehmigung ist dem
AG vor der Einrichtung der Baustelle vorzulegen.
Menge: 1,000 psch

**1.1.60 Stationierungstafeln aufstellen**
*** Pauschalposition
Stationierungstafeln aufstellen, vorhalten,
Stationierungstafeln im Baustellenbereich in einem
Abstand von 25 m zur Verbesserung der Orientierung
auf der Baustelle liefern, aufstellen, vorhalten,
unterhalten, in den einzelnen, ggf. umsetzen,
abbauen und beseitigen.
Ausführung nach Wahl des AN
einschließlich Aufstellvorrichtung
Aufstellung neben der Fahrbahn.
Ausführung witterungsbeständig mit Stationsbeschriftung
entspr. der Baukilometrierung.
Notwendige Arbeiten zur Aufstellung / Befestigung
ausführen.
Ersatz zerstörter und abhanden gekommener Teile der
Einrichtungen werden nicht gesondert vergütet.
Menge: 1,000 psch

**1.1.70 Anwohnerinformation erstellen**
*** Pauschalposition
Anwohnerinformation erstellen
Information für Anwohner und Gewerbetreibende,
insbesondere der Landwirte (bei Bedarf weitere)
erstellen.
Inhalt der Information (allg. Hinweise
Bauzeit/Bauablauf und Hinweise zur Bauabwicklung,
Verkehrsführung, Verkehrseinschränkungen, Sperrungen
etc.) mit dem AG abstimmen.
Flyer vorbereiten, drucken und verteilen (Briefkasten,
sonstige Info-Punkte).
Menge: 1,000 psch

**1.1.80 Förderschild anfert. und aufst.**
Förderschild einschließlich Aufstellvorrichtung nach Unterlagen des AG anfertigen und beschriften, zur Baustelle anfahren und standsicher aufstellen. Notwendige Erdarbeiten ausführen, Fundamente
herstellen. Statischen Nachweis erbringen. Bauschild
während der Bauzeit unterhalten und säubern.
Menge: 2,000 St

**1.1.90 Förderschild abbauen**
Förderschild und Aufstellvorrichtung
abbauen, Fundamente abbrechen. Abbruchgut nach Wahl des
AN verwerten. Benutzte Fläche entsprechend dem ursprünglichen Zustand herrichten.
Größe nach Unterlagen des AG.
Schild und Aufstellvorrichtung nach Wahl des AN
verwerten.
Menge: 2,000 St

**1.1.100 Container für Müllsammlung**
Container abschließbar für die Entsorgung von
anfallendem  Müll im Zuge der Bautätigkeit für die
Dauer der Bauzeit
bereitstellen, vorhalten, unterhalten und nach
Abschluss der Arbeiten von der Baustelle entfernen.
Container für Baustellenmüll.
Container Fassungsvermögen 5 m3.
Leerung alle 24 Werktage ist einzurechnen..
Entsorgungskosten trägt der AN.
Menge: 2,000 St

**1.1.110 Aufwand für Koordinierung**
*** Pauschalposition
Aufwand für Koordinierung
Koordinierungsaufwand für Abstimmungen und Leistungen
Dritter innerhalb des Baufeldes.
u.a. Umbau Beleuchtung, Stadtwerke Prenzlau.
- Leitungsverlegung TW
- Sanierung SW-Schächte
- TK/IK
- Gas
- Elektro
- Fernwärme
Menge: 1,000 psch

**1.1.120 Müllsammelplatz einrichten**
*** Pauschalposition
Müllsammelplatz einrichten, vorhalten, betrieben und
zurückbauen entsprechend der Bauabschnitte.
Unterstützung der Anwohner bei der Entsorgung von
Haushaltsmüll getrennt nach Plastik, Papier,
biologische Abfälle, Glas und Restmüll entsprechend der
Abholintervalle der Entsorgungsunternhmen.
Abstimmungen mit den zuständigen Entsorgungsunternehmen
durchführen.
Menge: 1,000 psch

**1.1.130 Fläche abräumen Aufwuchs*Wurzelstöcke Astwerk*Steine/Mauer/Zaun Wst. Verwert. AN*S.Abr.Verwert.AN übr.Räumg.Verw.AN**
*** Pauschalposition
StL-Nr. 2410600311110111
Fläche nach Unterlagen des AG abräumen.
Strauch- und Baumbestand sowie sonstiger Aufwuchs bis
zu 0,10 m Stammdurchmesser, 1,00 m über dem Erdboden
gemessen, einschließlich Wurzelwerk.
Wurzelstöcke anderweitig gefällter Bäume bis zu 0,10 m
Durchmesser an der Schnittstelle roden.
Astwerk gefällter Bäume, Holzreste.
Steine, Betonreste, Mauerreste und abgängige Zäune.
Wurzelstöcke nach Wahl des AN verwerten.
Schlagabraum nach Wahl des AN verwerten.
Übriges Räumgut nach Wahl des AN verwerten.
Menge: 1,000 psch

**1.1.140 Einbau- / Logistikkonzept erstellen Asphalteinbau**
*** Pauschalposition
Einbau- und Logistikkonzept für den Asphalteinbau nach
Angaben in der Baubeschreibung erstellen und
fortschreiben.
Menge: 1,000 psch

**1.1.150 Bauzeitliche Sicherung**
Bauzeitliche Sicherung von Leitungen quer und längs im
Bereich der H.-H.-S..
In Einzellängen.
Sicherung durch lastableitende Platten aus Stahl oder
Beton.
Sicherung nach Ende der Bauarbeiten zurückbauen.
Erforderliche Erdarbeiten ausführen.
Menge: 500,000 m

**1.1.160 Baubüro für AG auf- und abbauen*Obod.abheb.,Aufw. Zuf+Platz Wahl AN*Platz für 2 PKW**
*** Pauschalposition
StL-Nr. 1910132290000111
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche
'ca. 25m2(ohne Flure und Toiletten), 1 Raum
mit insg. 2 Arbeitsplätzen.'
Vorhandenen Oberboden für
die benötigten Flächen abheben und seitlich lagern, Aufwuchs beseitigen.
Zufahrt und Platzbefestigung nach Wahl des AN ausführen.
Einstellplatz für 2 PKW.
Menge: 1,000 psch

**1.1.170 Baubüro für AG vorhalten**
StL-Nr. 19101327
Baubüro für den AG mit allen Einrichtungen vor- und
unterhalten. Ver- und Entsorgung sicherstellen. Baubüro
heizen. 2 mal wöchentlich reinigen. Zufahrt und befestigte Plätze unterhalten. Teilzeiten nach Tagen werden
zu 1/30 des Einheitspreises vergütet.
Menge: 6,000 Mt

**1.1.180 Zwischenlagerfläche Boden**
Zwischenlagerfläche f.
Bodenmaterial für die Dauer der Bauzeit innerhalb des
Baufeldes einrichten,
unterhalten,  betreiben und nach Abschluss der
Arbeiten wieder in den ursprünglichen Zustand zurück
versetzen.
Zwischenlagerflächen nach Baufortschritt umsetzen.

Zwischenlager geeignet für Material aus
Abtragsbereichen.  Einordnung des Bodens als nicht
gefährlicher Abfall
Erforderliche Arbeiten für Herrichtung, Unterhaltung,
Betrieb und
Rückbau der Lagerfläche ausführen.
Zwischenlager mit gebundener Befestigung.
Dauerhafte Abdeckfolie, reißfest, witterungsbeständig
zur  Abdeckung der Haufwerke vorhalten.
Lagerfläche bis zum Abtransport des Materials zur
Entsorgungsanlage vorhalten.
Größe der Lagerfläche ca. 500 m2.
Menge: 6,000 Mt

**1.1.190 Haufwerksbeprobung Erdstoff**
Untersuchung der ausgebauten Materialien nach EBV und
nach der aktuell gültigen Deponieverordnung
Menge: 6,000 Stk

**1.1.200 Zwischenlagerfläche Schichten ohne Bindemittel**
Zwischenlagerfläche f. Schichten ohne Bindemittell für
die Dauer der Bauzeit innerhalb des Baufeldes
einrichten, unterhalten, betreiben und nach Abschluss
der Arbeiten wieder in denursprünglichen Zustand zurück
versetzen. Zwischenlagerflächen nach Baufortschritt
umsetzen.

Zwischenlager geeignet für Material aus
Abtragsbereichen.  Einordnung des Materials als nicht
gefährlicher Abfall
Erforderliche Arbeiten für Herrichtung, Unterhaltung,
Betrieb und
Rückbau der Lagerfläche ausführen.
Zwischenlager mit gebundener Befestigung.
Dauerhafte Abdeckfolie, reißfest, witterungsbeständig
zur  Abdeckung der Haufwerke vorhalten.
Lagerfläche bis zum Abtransport des Materials zur
Entsorgungsanlage vorhalten.
Größe der Lagerfläche ca. 500 m2.
Menge: 6,000 Mt

**1.1.210 Haufwerksbeprobung Schichten ohne Bindemittel**
Untersuchung der ausgebauten Materialien nach EBV und
nach der aktuell gültigen Deponieverordnung
Menge: 6,000 Stk

**1.1.220 Zwischenlagerfläche Abbruchstoffe**
Zwischenlagerfläche f. Abbruchstoffe aus dem Baubereich
für die Dauer der Bauzeit innerhalb des Baufeldes
einrichten, unterhalten,betreiben und nach Abschluss
der Arbeiten wieder in denursprünglichen Zustand zurück
versetzen. Mehrere
Haufwerke vorsehen. Zwischenlagerflächen nach
Baufortschritt umsetzen.

Zwischenlager geeignet für Material aus
Abtragsbereichen.  Einordnung des Materials als nicht
gefährlicher Abfall
Erforderliche Arbeiten für Herrichtung, Unterhaltung,
Betrieb und
Rückbau der Lagerfläche ausführen.
Zwischenlager mit gebundener Befestigung.
Dauerhafte Abdeckfolie, reißfest, witterungsbeständig
zur  Abdeckung der Haufwerke vorhalten.
Lagerfläche bis zum Abtransport des Materials zur
Entsorgungsanlage vorhalten.
Größe der Lagerfläche ca. 500 m2.
Menge: 6,000 Mt

**1.1.230 Haufwerksbeprobung Abbruchstoffe**
Untersuchung der ausgebauten Materialien nach EBV und
nach der aktuell gültigen Deponieverordnung
Menge: 30,000 Stk

**1.1.240 Freistellungserklärung einholen für Flächen Dritter**
*** Pauschalposition
Einholung der Freistellungserklärung aller Flächen
des AG oder Dritter durch den AN. Die Flächen sind vor
Abschluss der Bautätigkeit wieder im ursprünglichen
Zustand
herzurichten (Plätze für Baustelleneinrichtung,
Lagerplätze, Arbeitsplätze, Plätze für Unterkünfte,
etc.).
Die Freistellungserklärungen über den ordnungsgemäßen
Zustand der zurückgegebenen Flächen sind bis zur
Abnahme vom AN dem AG zu übergeben.
Menge: 1,000 psch

**1.1.250 Stillstandzeiten für Leitungsverlegung Dritter**
Stillstandzeit einer gesamten Kolonne während der
Arbeiten zur Leitungsverlegung Dritter.
Die Zusammensetzung der Kolonne entspricht der
durchschnittlichen Zusammensetzung bei der Herstellung
/ Ausführung.
Angeboten wird ein Verrechnungssatz, der alle
Aufwendungen, insbesondere Gerätevorhaltekosten jedoch
ohne Betriebsstoffkosten sowie die Kosten für das
Bedienungspersonal einschl. sämtlicher Zuschläge
enthält.

Abgerechnet wird nach tatsächlicher Stillstandzeit
jedoch nicht mehr als 8 h/d. Ab einer
Gesamt-Stillstandzeit von mehr als 8 Stunden ist der
Stillstand für einen Tag abzurechnen.

 Der Verrechnungssatz gilt unabhängig von der Anzahl
der abgerechneten Stunden.
Menge: 1,000 h

**1.1.260 Stillstandzeiten für Leitungsverlegung Dritter**
Stillstandzeit einer gesamten Kolonne während der
Arbeiten zur Leitungsverlegung Dritter.
Die Zusammensetzung der Kolonne entspricht der
durchschnittlichen Zusammensetzung bei der Herstellung
/ Ausführung.
Angeboten wird ein Verrechnungssatz, der alle
Aufwendungen, insbesondere Gerätevorhaltekosten jedoch
ohne Betriebsstoffkosten sowie die Kosten für das
Bedienungspersonal einschl. sämtlicher Zuschläge
enthält.

1 Arbeitstag wird mit 8 Arbeitsstunden zu Grunde
gelegt. Eine Arbeitswoche umfasst 5 Arbeitstage.
Ab einer Gesamt-Stillstandzeit von zusammenhängend
jeweils 5 Tagen ist der Stillstand als Woche
abzurechnen.

Der Verrechnungssatz gilt unabhängig von der Anzahl der
abgerechneten Tage.
Menge: 1,000 d

**1.1.270 Stillstandzeiten für Leitungsverlegung Dritter**
Stillstandzeit einer gesamten Kolonne während der
Arbeiten zur Leitungsverlegung Dritter.
Die Zusammensetzung der Kolonne entspricht der
durchschnittlichen Zusammensetzung bei der Herstellung
/ Ausführung.
Angeboten wird ein Verrechnungssatz, der alle
Aufwendungen, insbesondere Gerätevorhaltekosten jedoch
ohne Betriebsstoffkosten sowie die Kosten für das
Bedienungspersonal einschl. sämtlicher Zuschläge
enthält.

1 Arbeitswoche wird mit 5 Arbeitstagen (8
Arbeitsstunden / Arbeitstag) zu Grunde gelegt. Der
Verrechnungssatz gilt unabhängig von der Anzahl der
abgerechneten Wochen.
Menge: 1,000 Wo

**1.1.280 Stillstandzeiten für Archäologische BB**
Stillstandzeit einer Kolonne während der Freilegung von
Bodendenkmälern durch Mitarbeiter der Archäologischen
BB.
Die Zusammensetzung der Kolonne entspricht der
durchschnittlichen Zusammensetzung bei der Herstellung.
Angeboten wird ein Verrechnungssatz, der alle
Aufwendungen, insbesondere Gerätevorhaltekosten jedoch
ohne Betriebsstoffkosten sowie die Kosten für das
Bedienungspersonal einschl. sämtlicher Zuschläge

Abgerechnet wird nach tatsächlicher Stillstandzeit
jedoch nicht mehr als 7 h je Stillstand.
Der Verrechnungssatz gilt unabhängig von der Anzahl der
abgerechneten Stunden.
Menge: 1,000 h

**1.1.290 Stillstandzeiten für Archäologische BB**
Stillstandzeit einer Kolonne während der Freilegung von
Bodendenkmälern durch Mitarbeiter der Archäologischen
BB.
Die Zusammensetzung der Kolonne entspricht der
durchschnittlichen Zusammensetzung bei der Herstellung.
Angeboten wird ein Verrechnungssatz, der alle
Aufwendungen, insbesondere Gerätevorhaltekosten jedoch
ohne Betriebsstoffkosten sowie die Kosten für das
Bedienungspersonal einschl. sämtlicher Zuschläge
enthält.

Abgerechnet wird nach tatsächlicher Stillstandzeit
jedoch nicht mehr als 8 h/d.
Der Verrechnungssatz gilt unabhängig von der Anzahl der
abgerechneten Tage.
Menge: 1,000 d

**1.1.300 Stillstandzeiten für Archäologische BB**
wie Position zuvor, jedoch:

Stillstandzeit bezogen auf 1 Arbeitswoche

Der Verrechnungssatz gilt unabhängig von der Anzahl der
abgerechneten Wochen.
Menge: 1,000 Wo

**1.1.310 Schutz für Baumstamm herstellen StU ü. 50-100 cm*Polst.flex.kokos Brett 24 mm*Höhe mind. 2,50m Schutz Verwert.AN**
StL-Nr. 21107004221201
Schutz für Baumstamm durch Mantel mit Polsterung herstellen und während der Bauzeit vor- und unterhalten.
Der Mantel darf den Baumstamm und die Wurzelanläufe
nicht berühren.
Stammumfang über 50 bis 100 cm.
Polsterung des Stammes mit flexiblen Kunststoff-
Drainrohren, kokosummantelt.
Mantel aus Brettern, 24 mm dick, lückenlos befestigen.
Mantelhöhe mindestens 2,50 m.
Schutz nach Beendigung der Bauarbeiten abbauen und nach
Wahl des AN verwerten.
Menge: 10,000 St

*Hinweis*
Mehraufwendung durch Baumschutz für Nadelbaum mit Ästen
bis in Bodenbereich wird nicht gesondert vergütet.

**1.1.320 Schutz für Baumstamm herstellen StU ü. 50-100 cm*Polst.flex.kokos Brett 24 mm*Höhe mind. 2,50m Schutz Verwert.AN**
StL-Nr. 21107004221201
Schutz für Baumstamm durch Mantel mit Polsterung herstellen und während der Bauzeit vor- und unterhalten.
Der Mantel darf den Baumstamm und die Wurzelanläufe
nicht berühren.
Stammumfang über 50 bis 100 cm.
Polsterung des Stammes mit flexiblen Kunststoff-
Drainrohren, kokosummantelt.
Mantel aus Brettern, 24 mm dick, lückenlos befestigen.
Mantelhöhe mindestens 2,50 m.
Schutz nach Beendigung der Bauarbeiten abbauen und nach
Wahl des AN verwerten.
Menge: 3,000 St

**1.1.330 Lichtraumprofilschnitt durchführen 4,5 ü.F. 2,5 ü.R.*0,75 m Abstand Wundbehandlung*Schnittg. Verw.AN**
StL-Nr. 211077324111
Lichtraumprofilschnitt durchführen. Äste erforderlichenfalls auf Zugast einkürzen oder auf Astring
absägen. Abgerechnet wird nach Stück Baum.
Höhe des lichten Raumes = 4,50 m über Fahrbahn. Höhe
des lichten Raumes = 2,50 m über Geh-/Radweg.
Breite des seitlichen Sicherheitsraumes gemessen von
der Fahrbahnrandmarkierung = 0,75 m.
Schnittflächen über 3 bis 10 cm Durchmesser vollflächig
mit Wundbehandlungsstoff versehen. Bei Schnittflächen
über 10 cm Durchmesser Wundbehandlungsstoff nur auf den
Wundrand und das angrenzende Splintholz (ca. 2 cm) auftragen.
Schnittgut nach Wahl des AN verwerten.
Menge: 13,000 St

**1.1.340 Bauzaun Kunststoff H 1m aufstellen räumen**
STLB-Bau 2025-04 0
Bauzaun, aus Kunststoff, mit Leuchtstutzen, mit
Standfüßen, Zaunoberkante über Oberfläche Gelände 1 m,
aufstellen und räumen.
Menge: 200,000 m

**1.1.350 Bauzaun Kunststoff H 1m vorhalten**
STLB-Bau 2025-04 0
Bauzaun, aus Kunststoff, mit Leuchtstutzen, mit
Standfüßen, Zaunoberkante über Oberfläche Gelände 1 m,
vorhalten,
Positionsmenge = Produkt aus
'200...................................................
.'
(Vorhaltemenge)
mal
'4....................................................'
(Vorhaltedauer)
Menge: 800,000 mWo

**1.1.360 Absteckung Hauptachsen**
*** Pauschalposition
Absteckung Hauptachsen

Absteckung der Hauptachsen für folgende Medienleitungen
im
Baufeld:
- Trinkwasser
- Gas
- Fernwärme
- Elektrokabel
- Fm-Trasse (Kabelgraben)
Menge: 1,000 psch

#### Titel 1.2 Baustellenverordnung

**1.2.10 SiGe-Plan erstellen**
*** Pauschalposition
Sicherheits- und Gesundheitsschutzplan (SiGe-Plan) nach
RAB 31 erstellen und mit dem Sicherheits- und Gesundheitsschutzkoordinator dieser und weiterer berührter
Baustellen abstimmen. Bei erheblichen Änderungen in der
Ausführung des Bauvorhabens anpassen. Den SiGe-Plan für
jeden Beschäftigten einsehbar auf der Baustelle vorhalten.
Übergabe des SiGe-Planes zur Bauanlaufberatung.
Menge: 1,000 psch

**1.2.20 Fortschreibung SiGe-Plan**
*** Pauschalposition
Fortschreibung des SiGe-Planes durch
den SiGeKo leisten und mit diesem abstimmen.
Bei erheblichen Änderungen in der Ausführung des Bauvorhabens Unterstützung bei der Koordinierung und
Abstimmung zur Anpassung leisten.
Lieferung in 2-facher Ausfertigung in Papierform.
Menge: 1,000 psch

**1.2.30 Vorankündigung erstellen**
*** Pauschalposition
StL-Nr. 19101508
Vorankündigung gemäß Baustellenverordnung erstellen und
spätestens zwei Wochen vor Einrichten der Baustelle der
zuständigen Behörde übermitteln. Vorankündigung sichtbar und witterungsgeschützt auf der Baustelle aushängen. Bei erheblichen Änderungen während der Bauzeit
anpassen.
Menge: 1,000 psch

**1.2.40 SiGe-Koordinator stellen.**
*** Pauschalposition
Sicherheits- und Gesundheitsschutzkoordinator während
der Ausführung des Bauvorhabens nach RAB 30 und Unterlagen des AG gem. § 3 (3) BaustellV. stellen.
Fortschreiben des vom AG übergebenen Sicherheits- und
Gesundheitsschutzplanes (SiGe-Plan) nach RAB 31 und mit
Sicherheits- und Gesundheitsschutzkoordinator dieser
und ggf. weitere berührter Baustellen abstimmen. Bei
erheblichen Änderungen in der Ausführung des
Bauvorhabens anpassen. Den SiGe-Plan für jeden
Beschäftigten einsehbar auf der Baustelle vorhalten.
Fortschreiben der Unterlage für spätere Arbeiten an der
baulichen Anlage nach RAB 32. Der Koordinator nimmt
diese Leistungen auch für Teilleistungen wahr, die
Nachunternehmer übertragen werden sowie für räumlich
und zeitlich parallel stattfindende Leistungen aus
fachlosweiser Vergabe.
Menge: 1,000 psch

#### Titel 1.3 Planungsleistungen

**1.3.10 Bestandsunterlagen**
*** Pauschalposition
Übergabe der Bestandsunterlagen durch ein
zugelassenes, unabhängiges Vermessungsbüro.
Die Unterlagen sind zum Einen 4-fach in Papierform,
mehrfarbig und zum Anderen in digitaler Form
im Datenformat .dxf bzw. .dwg zu erstellen.
Folgende Unterlagen sind zu übergeben:
- Lagepläne M 1:250 (Lagesystem ETRS 89)
- Festpunktfeld mit Einmessungen
- Deckenhöhenplan mit Soll- und Isthöhen, M 1:250
  Höhensystem DHHN 2016
- Erfassung sämtlicher baulicher Anlagen,
  Dokumentation der unterschiedlichen Baustoffe
  (Asphalt, Geh- und Radwege,
  Markierung, Schächte, Abläufe, Borde,
  Einbauten, Schilder, Leitungen, Leerrohre und
dergleichen)
- Darstellung der Markierung
- Darstellung der repräsentativen Querschnitte
  im Lageplan
- Abrechnungspläne, M 1:250 mehrfarbig, einschl.
  zugehörige Flächen und  Längenermittlungen und deren
  Zuordnung zu den Positionen des LV.
  Bei Abrechnung mit DV-Programmen ist
  das Programm mit dem AG zu vereinbaren.
- Für die Erstellung der digitalen Dateien sind, nach
  Beauftragung, die aktuellen GIS-Richtlinien der
Stadt  Prenzlau einzuholen und  zu beachten.
Menge: 1,000 psch

**1.3.20 Lichtbilder herst. und liefern**
Lichtbilder über den wesentlichen Bauablauf des Bauwerks in digitalisierter Form (Auflösung mindestens
1024 mal 768 Pixel, 24 Farben) mit Digitalkamera herstellen und auf mit dem AG abgestimmten Datenträger
liefern. Das Komprimierungsverhältnis bzw.
die Bildqualität ist so zu wählen, dass durch die Komprimierung keine für den Sachverhalt wesentlichen Bildinformationen verloren gehen.
Menge: 200,000 St

**1.3.30 Aufwand Einzelabrechnung Zufahrten**
*** Pauschalposition
Aufwand für die gesonderte Abrechnung der im Zuge
der Maßnahme herzustellenden bzw. anzupassenden
Grundstückszufahrten.
Die Abrechnung erfolgt auf gesondert auszufertigenden
Abrechnungsblättern entsprechend den Unterlagen des AG.
Die Nummerierung der Zufahrten ist beizubehalten.
Es ist jede Zufahrt gesondert abzurechnen.
Die Zustimmung des/der Eigentümer ist einzuholen.
Menge: 1,000 psch

**1.3.40 Werk-/Montageplanung Geländer**
*** Pauschalposition
Alle für die ausgeschriebenen Arbeiten notwendigen
Ausführungszeichnungen u. -unterlagen einschl.
Werkstattzeichnungen für das/die Geländer für alle
notwendigen Gewerke erstellen soweit nicht in anderen
Titeln gesondert aufgeführt. Unterlagen 1* digital,
4* in Papierform zur Prüfung liefern,
Prüfungsanmerkungen einarbeiten, nach Gleichstellung
1* digital, 1 Original und
'4' Kopien an AG liefern.
Digitale Unterlagen im Format PDF und DWG/DXF.
Menge: 1,000 psch

**1.3.50 Standsicherheitsnachweise Geländer**
*** Pauschalposition
Standsicherheitsnachweise Geländer
Standsicherheitsnachweise für das/die Geländer
aufstellen
soweit nicht in anderen Titeln gesondert aufgeführt.
Lastannahmen nach Unterlagen des AG.
Unterlagen 1* digital,
4* in Papierform zur Prüfung liefern,
Prüfungsanmerkungen einarbeiten,
nach Gleichstellung 1* digital, 1 Original und
4* Kopien an AG liefern.
Digitale Unterlagen im Format PDF und DWG/DXF.
Menge: 1,000 psch

**1.3.60 Werk-/Montageplanung Handläufe**
*** Pauschalposition
Alle für die ausgeschriebenen Arbeiten notwendigen
Ausführungszeichnungen u. -unterlagen einschl.
Werkstattzeichnungen für das/die Handläufe mit
Bodenverankerung für alle
notwendigen Gewerke erstellen soweit nicht in anderen
Titeln gesondert aufgeführt. Unterlagen 1* digital,
4* in Papierform zur Prüfung liefern,
Prüfungsanmerkungen einarbeiten, nach Gleichstellung
1* digital, 1 Original und
'4' Kopien an AG liefern.
Digitale Unterlagen im Format PDF und DWG/DXF.
Menge: 1,000 psch

**1.3.70 Werk-/Montageplanung Winkelstützwände**
*** Pauschalposition
Alle für die ausgeschriebenen Arbeiten notwendigen
Ausführungszeichnungen u. -unterlagen einschl.
Werkstattzeichnungen für die Winkelstützwand für alle
notwendigen Gewerke erstellen soweit nicht in anderen
Titeln gesondert aufgeführt. Unterlagen 1* digital,
4* in Papierform zur Prüfung liefern,
Prüfungsanmerkungen einarbeiten, nach Gleichstellung
1* digital, 1 Original und
'4' Kopien an AG liefern.
Digitale Unterlagen im Format PDF und DWG/DXF.
Menge: 1,000 psch

#### Titel 1.4 Verkehrssicherung

**1.4.10 Koordinierung/Abstimmung**
*** Pauschalposition
Koordinierung/ Abstimmung der Leistungen für die
Verkehrssicherung mit den zuständigen Verkehrsbehörden.
Menge: 1,000 psch

**1.4.20 Verkehrszeichenplan aufstellen - Umleitung**
*** Pauschalposition
Verkehrszeichenpläne für Umleitungsführung  für die
Bauabschnitte 1 und 2 unter Beachtung der Angaben in
der
Baubeschreibung Pkt. 3.1 aufstellen.
Menge: 1,000 psch

*Hinweis*
Die Ausführung dieser Leistung erfolgt nach Anordnung
des AG.

**1.4.30 Anpassung Verkehrszeichenpläne**
Aufwendungen zur Anpassung der bestätigten
Verkehrszeichenpläne im Zusammenhang mit
- technologisch bedingten Änderungen des Bauablaufs
- veränderten Verkehrverhältnissen
- zusätzlich erforderlichen Detaildarstellungen für
  Umstellungen der Verkehrssicherung
Lieferung 2-fach zur Abstimmung.
Lieferung 4-fach je verkehrsbhördlicher Anordnung.
Menge: 5,000 St

**1.4.40 Verkehrsbehördliche Anordnungen**
*** Pauschalposition
Aufwendungen zur Einholung aller erforderlichen
verkehrsrechtlichen Anordnungen bei den zuständigen
Verkehrsbehörden (Stadt Prenzlau, Ordnungsamt, )
einschl. aller anfallenden Gebühren für alle Leistungen
zur Umleitung, Regelung und Sicherung des
öffentlichen Verkehrs im Zusammenhang
mit dieser Baumaßnahme unter Beachtung der
Baubeschreibung, Pkt.3.1.
Lieferung 2-fach zur Abstimmung.
Lieferung 4-fach je verkehrsbhördlicher Anordnung.
Lieferung einschl. Verkehrszeichenpläne.
Menge: 1,000 psch

**1.4.50 Kontrolle der Arbeitsstellensicher. Zweimal täglich*elektronischeDokument.**
*** Pauschalposition
Kontrolle der Arbeitsstellensicherung gem. ZTV-SA für
die Dauer der Baumaßnahme durchführen.
Kontrollfahrten für alle Bauphasen und allen weiteren
durch die Baumaßnahme betroffenen Anlagen und
Umleitungsstrecken min. zweimal täglich gem. ZTV - SA
durchführen.
Anfahren eines ortsfest installierten Erkennungschips
auf der Baustelle,Anmeldung an dem speziell der
Baumaßnahme zugeordneten Chip.
Checkliste mit einem elektronischen Prüfgerät gemäß den
Kriterien aller in Punkt 7 (6) der ZTV - SA geforderten
Bedingungen abarbeiten, z. B. Wartungskontrollgerät mit
Datum und Uhrzeit über DCF-77-Funkuhr und damit
unverfälschbarem Nachweis der Kontrolle.
Ausdruck des Protokolls über einen handelsüblichen
Drucker.
Die Protokollausdrucke gelten als Aufmaß für die
kumulative Abrechnung der Leistung.
Es ist mindestens ein verantwortlicher Ansprechpartner
des AN und des NU anzugeben die 24/7 zu erreichen sind,
falls Absperrungen dem Vandalismus zum Opfer fällt vor
allem an den Wochenenden.

Ausdrucke der Bauüberwachung übergeben.
Menge: 1,000 psch

**1.4.60 Verkehrszeichenplan aufstellen - Baustellensicherung**
*** Pauschalposition
Verkehrszeichenpläne für die Sicherung der
Arbeitsstellen innerhalb des Baufeldes unter Beachtung
der Angaben in der
Baubeschreibung Pkt. 3.1 aufstellen.
Die Leistung gilt für alle Bauabschnitte und Bauphasen
der Gesamtmaßnahme.
Menge: 1,000 psch

**1.4.70 Verkehrssich. läng. Dauer aufbauen Arbeitsstelle**
*** Pauschalposition
StL-Nr. 2110510519909000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan
'in Anlehnung an BI/15
(Vollsperrung Straße)'
Vorhandene Verkehrsschilder
'außer Kraft setzen.'
Für Verkehrsführungsphase
'1'
Menge: 1,000 psch

**1.4.80 Verkehrssich. läng. Dauer vorhalten wie Vorposition**
StL-Nr. 2110511010
Verkehrssicherung längerer Dauer vorhalten, warten, instand setzen und betreiben. Vorübergehende Verkehrssicherungsmaßnahmen durchführen. Die Kontrolle der Verkehrssicherung wird gesondert vergütet.
Verkehrssicherung wie in Vorposition beschrieben.
Menge: 180,000 d

**1.4.90 Verkehrssicherung umbauen**
*** Pauschalposition
StL-Nr. 21105115999900
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase
'1'
Umbauen nach Verkehrsführungsphase
'2'
Umbauen
'von Bauabschnitt 1 zu Baubschnitt 2 nach
Unterlagen des AG'
Vorhandene Verkehrsschilder
'außer Kraft und wieder in
Kraft setzen.'
Menge: 1,000 psch

**1.4.100 Verkehrssich. läng. Dauer abbauen**
*** Pauschalposition
StL-Nr. 211051209909
Verkehrssicherung an Arbeitsstellen längerer Dauer abbauen. Vorübergehende Verkehrssicherungsmaßnahmen
durchführen. Vorübergehende Markierung entfernen,
transportable Lichtsignalanlage, bauliches Leitelement,
mobile Stauwarnanlage, LED-Anzeigetafel und transportable Schutzeinrichtung abbauen werden gesondert
vergütet.
Nach RSA, Regelplan
'in Anlehnung an BI/15'
Vorhandene Verkehrsschilder
'wieder in Kraft setzen.'
Für Verkehrsführungsphase
'2'
Menge: 1,000 psch

**1.4.110 Verkehrssich. läng. Dauer aufbauen Umleitungsstrecke*Verk.konzept AG**
*** Pauschalposition
StL-Nr. 2110510522909000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrskonzept des AG.
Vorhandene Verkehrsschilder
'außer Kraft setzen.'
Für Verkehrsführungsphase
'1'
Menge: 1,000 psch

**1.4.120 Verkehrssich. läng. Dauer vorhalten wie Vorposition**
StL-Nr. 2110511010
Verkehrssicherung längerer Dauer vorhalten, warten, instand setzen und betreiben. Vorübergehende Verkehrssicherungsmaßnahmen durchführen. Die Kontrolle der Verkehrssicherung wird gesondert vergütet.
Verkehrssicherung wie in Vorposition beschrieben.
Menge: 180,000 d

**1.4.130 Verkehrssicherung umbauen**
*** Pauschalposition
StL-Nr. 21105115999900
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase
'1'
Umbauen nach Verkehrsführungsphase
'2'
Umbauen
'von Bauabschnitt 1 zu Baubschnitt 2 nach
Unterlagen des AG'
Vorhandene Verkehrsschilder
'außer Kraft und wieder in
Kraft setzen.'
Menge: 1,000 psch

**1.4.140 Verkehrssich. läng. Dauer abbauen**
*** Pauschalposition
StL-Nr. 211051209909
Verkehrssicherung an Arbeitsstellen längerer Dauer abbauen. Vorübergehende Verkehrssicherungsmaßnahmen
durchführen. Vorübergehende Markierung entfernen,
transportable Lichtsignalanlage, bauliches Leitelement,
mobile Stauwarnanlage, LED-Anzeigetafel und transportable Schutzeinrichtung abbauen werden gesondert
vergütet.
Nach RSA, Regelplan
'in Anlehnung an BI/15'
Vorhandene Verkehrsschilder
'wieder in Kraft setzen.'
Für Verkehrsführungsphase
'2'
Menge: 1,000 psch

**1.4.150 Transp. LSA Typ D aufb. u. abb. Einm.verk + 2 Fg.*2 Ausleger Versorg. n. Wahl*verk.abh.St.2SZP VTU erstellen**
StL-Nr. 21105510321401
Transportable Lichtsignalanlage (LSA) für kreuzende
Verkehrsströme Typ D mit Kabelverbindung, einschließlich Energieversorgung,  aufbauen, in Betrieb nehmen
und abbauen. Vorhalten, Kontrolle, Wartung, Instandsetzung und Betreiben werden gesondert vergütet. Vorübergehende Verkehrssicherungsmaßnahmen durchführen. 70
v.H. des Preises werden nach betriebsfertigem Aufbau,
der Rest nach Abbau vergütet.
LSA für Einmündungsverkehr mit 3 Fahrzeugsignalgruppen
und zwei Fußgängersignalgruppen.
Mit zwei Auslegern.
Energieversorgung nach Wahl des AN.
Mit verkehrsabhängiger Steuerung für 2 Signalzeitenpläne.
Verkehrstechnische Unterlage bestehend aus Signallageplan, Berechnungen, Zwischenzeitenmatrix, Signalzeitenplan erstellen.
Menge: 1,000 St

**1.4.160 Transport. Lichtsignalanlage vorh. wie Vorposition**
StL-Nr. 2110551501
Transportable Lichtsignalanlage (LSA) vorhalten, warten, instand setzen und betreiben. Vorübergehende Verkehrssicherungsmaßnahmen durchführen. Die Kontrolle
wird gesondert vergütet.
Transportable LSA wie in Vorposition beschrieben.
Menge: 180,000 Std

*Hinweis*
In Einzelmengen
6 Stk a ca. 20 m2

**1.4.170 Behelfsbrücke Fußgänger 5kN/m2 B 1,5-2,25m L 2,5-3m Anrampung beidseitig L bis 2m Schutzgeländer Holz herstellen räumen**
STLB-Bau 2025-04 0
Behelfsbrücke für Fußgänger, ohne offene Fugen, mit
rutschhemmender Oberfläche, in Geländehöhe, für
öffentlichen Verkehr, Verkehrslast 5 kN/m2, Nutzbreite
über 1,5 bis 2,25 m, Länge über 2,5 bis 3 m, mit
Anrampung, beidseitig, Länge bis 2 m, mit
Schutzgeländer aus Holz, herstellen und räumen.
Menge: 120,000 m2

**1.4.180 Behelfsbrücke vorhalten**
Behelfsbrück vorhalten wie in Vorpostione beschrieben
vorhalten.
Menge: 1200,000 Std

**1.4.190 Bauzaun Kunststoff H 1m aufstellen räumen**
STLB-Bau 2025-04 0
Bauzaun, aus Kunststoff, mit Leuchtstutzen, mit
Standfüßen, Zaunoberkante über Oberfläche Gelände 1 m,
aufstellen und räumen.
Menge: 460,000 m

**1.4.200 Bauzaun Kunststoff H 1m vorhalten**
STLB-Bau 2025-04 0
Bauzaun, aus Kunststoff, mit Leuchtstutzen, mit
Standfüßen, Zaunoberkante über Oberfläche Gelände 1 m,
vorhalten,
Positionsmenge = Produkt aus
'460...................................................'
(Vorhaltemenge)
mal
'180...................................................
.'
(Vorhaltedauer)
Menge: 82800,000 md

### Abschnitt 2 Kontrollprüfungen (Leist. Stadt)

#### Titel 2.1 Leistungen auf Rechnung der Stadt Prenzlau

**2.1.10 Probegefäß liefern 10-l-Blecheimer*Mithilfe Kprüf.**
StL-Nr. 1910171211
Probegefäß zur Aufnahme von Baustoffproben, für Kontrollprüfungen und für Rückstellproben des AG liefern.
Probegefäß = sauberer 10-l-Blecheimer mit dicht schließendem Deckel.
Mithilfe bei der Probennahme im Baubereich nach Angaben
des AG.
Menge: 6,000 St

**2.1.20 Probegefäß liefern Alu-Schale25x25x4*Mithilfe Kprüf.**
StL-Nr. 1910171241
Probegefäß zur Aufnahme von Baustoffproben, für Kontrollprüfungen und für Rückstellproben des AG liefern.
Probegefäß = Aluminium-Schale, 25 x 25 x 4 cm.
Mithilfe bei der Probennahme im Baubereich nach Angaben
des AG.
Menge: 10,000 St

**2.1.30 Tragfähigkeitsprüfung**
Ausführung eines statischen Plattendruckversuchs nach
DIN 18134. Die Prüfung erfolgt auf vorbereitetem
verdichtetem Baugrubenplanum oder der eingebauten
Tragschichten
Menge: 22,000 St

**2.1.40 Belastungsfahrzeug bereitstellen**
Belastungsfahrzeug als Gegengewicht (z.B. ausreichend
beladener Lkw) für Plattendruckversuch bei Kontrollprüfungen bereitstellen.
Belastung mind. 10kN, Achslast mind 10 t.
Menge: 11,000 h

**2.1.50 Bohrkern entnehmen Kern-DU 10 cm*Tiefe 15 bis 20cm Asphaltschicht*Verfül. Asphalt**
StL-Nr. 191017221311
Bohrkern für Kontrollprüfungen nach Angabe des AG entnehmen und im Baubereich dem AG übergeben. Bohrloch
fachgerecht verfüllen.
Bohrkerndurchmesser 10 cm.
Bohrtiefe über 15 bis 20 cm.
Material = Asphaltschicht.
Verfüllmaterial = Asphalt. Material verdichten.
Menge: 8,000 St

### Abschnitt 3 Erneuerung Straße (Leist. Stadt)

#### Titel 3.6 Erdbau

*Hinweis*
Fällen durch Abtragen
Erschwernisse durch vorh. Leitungen werden nicht
gesondert vergütet.

**3.6.10 Bäume fällen mit Fräsen DU über 0,3-0,5 m*absetzen Tiefe über30-60cm*verfüll/Boden AG Holz Verwert. AN*S.Abr.Verwert. AN Fräsgut Verw. AN**
StL-Nr. 2410603621021111
Bäume fällen, höchstens 0,25 m über dem Erdboden
absägen. Gemessen wird der Durchmesser 1,00 m über dem
Erdboden. Wurzelstöcke einschließlich Wurzelansätze
ausfräsen.
Durchmesser über 0,30 bis 0,50 m.
Stückweises Absetzen.
Frästiefe über 30 bis 60 cm.
Wurzellöcher mit geeignetem Boden verfüllen. Boden aus
Abtragsbereichen profilgerecht lösen.
Gesamtes Holz nach Wahl des AN verwerten.
Schlagabraum nach Wahl des AN verwerten.
Fräsgut aufnehmen und nach Wahl des AN verwerten.
Menge: 2,000 St

*Hinweis*
Fällen durch Abtragen
Erschwernisse durch vorh. Leitungen werden nicht
gesondert vergütet.

**3.6.20 Bäume fällen mit Fräsen DU über 0,5-0,75m*absetzen Tiefe über30-60cm*verfüll/Boden AG Holz Verwert. AN*S.Abr.Verwert. AN Fräsgut Verw. AN**
StL-Nr. 2410603631021111
Bäume fällen, höchstens 0,25 m über dem Erdboden
absägen. Gemessen wird der Durchmesser 1,00 m über dem
Erdboden. Wurzelstöcke einschließlich Wurzelansätze
ausfräsen.
Durchmesser über 0,50 bis 0,75 m.
Stückweises Absetzen.
Frästiefe über 30 bis 60 cm.
Wurzellöcher mit geeignetem Boden verfüllen. Boden aus
Abtragsbereichen profilgerecht lösen.
Gesamtes Holz nach Wahl des AN verwerten.
Schlagabraum nach Wahl des AN verwerten.
Fräsgut aufnehmen und nach Wahl des AN verwerten.
Menge: 2,000 St

*Hinweis*
Bodenmaterial unter Kupferschlackensteinen

**3.6.30 Boden lösen.*profilger. lösen*Planum gesondert Abrechnung Abtrag**
Boden bzw. Fels mit Beschreibung der Homogenbereiche
nach Unterlagen des AG
aus Abtragsbereichen profilgerecht lösen und laden.
Entsorgen wird gesondert vergütet.
Homogenbereich B.1-B.3
Profilgerecht lösen.
Zwischenlagern zur Beprobung innerhalb des Baufeldes
Das Herstellen des Planums wird gesondert vergütet.
Abrechnung nach Abtragsprofilen.
Menge: 745,000 m3

*Hinweis*
Entsorgung von ausgebauten Böden

**3.6.40 Nicht gef. Abf. Baustelle entsorg. Boden 17 05 04*BM-F0* o. BG-F0*Wahl AN einr. Verbleib elektr.**
StL-Nr. 2480244007099101
Nicht gefährlichen Abfall aus Aufbruch und Ausbau
nach Unterlagen des AG laden, zur
Entsorgungsanlage befördern und entsorgen.
Abrechnung nach Wiegenachweisen.
Abfall = Bodenaushub als Boden und Steine mit
Ausnahme derjenigen, die unter 17 05 03* fallen.
Abfallschlüssel = 17 05 04.
Materialklasse nach EBV = BM-F0* oder BG-F0*.
Abfall laden
'von Zwischenlagerflächen zur Beprobung.'
Entsorgung
nach Wahl des AN. Kosten der
Abfallentsorgung trägt der AN.
Verbleibsdokumentation nach Unterlagen des AG
führen. Dokumentation und Wiegenachweise nach
Abschluss dem AG elektronisch übergeben.
Menge: 1350,000 t

**3.6.50 Planum herstellen Ev2 = 45 MPa**
StL-Nr. 2410625001
Planum herstellen nach Unterlagen des AG.
Verformungsmodul Ev2 = 45 MPa.
Menge: 1500,000 m2

**3.6.60 Planum nachverdichten**
Nachverdichtung des Planums, Planum gem. ZTV E-StB 09
bis zur Erzielung der notwendigen Tragfähigkeit von 45
MPa in Bereichen mit Bodenaustausch mit geeignetem
Gerät nachverdichten.
Die Tragfähigkeit ist alle 50 m mittels dynamischen
Plattendruckversuchen als Kontrollprüfung nach DIN
18134 im Rahmen der Eigenüberwachung nachzuweisen.
Die Ergebnisse sind dem AG und seinen Vertretern ohne
Aufforderung als Kopie zur Verfügung zu stellen.

Einschl. aller erforderlichen Nebenarbeiten.
Menge: 1500,000 m2

**3.6.70 Baustoff liefern und einbauen Planum gesondert*Abrechng. Auftrag**
StL-Nr. 24106243909201
Geeigneten Baustoff liefern, in Auftragsbereichen profilgerecht einbauen und verdichten.
Baustoff
'grobkörniger Boden'
Einbaustelle
'Füllbodenbereiche'
Das Herstellen des Planums wird
gesondert vergütet.
Abrechnung nach Auftragsprofilen.
Menge: 50,000 m3

**3.6.80 Geokunststoffe a. Bewehr. einbauen pH 4-9**
Geokunststoffe nach Unterlagen des AG als Bewehrungselement in Erdbauwerke einbauen. Erforderliche Nutzungsdauer über 25 Jahre. Überlappung quer zur Zugrichtung von mindestens 0,50 m. Erdarbeiten werden gesondert vergütet. Abrechnung nach abgewickelter Bewehrungsfläche ohne Überlappung.
Bewehrung
'Untergrundplanum'
Bewehrungsstoff
'Geogitter GRK 3'
pH-Wert des Umgebungsmilieus 4 bis 9.
Bemessungszugfestigkeit
'60kN/m längs und quer'
Zulässige Dehnung
'12% längs 15% quer
Eignungsnachweise dem Angebot beilegen.'
Menge: 1500,000 m2

#### Titel 3.8 Baugruben, Leitungsgräben

*Hinweis*
Auf Anweisung des AG

**3.8.10 Suchgraben herstellen Tiefe bis 1,25 m*mitMasch.unterst. Aufbruch gesond.*Boden einb.u.v. Abrechnung Abtrag**
StL-Nr. 2410891201210101
Suchgraben nach Unterlagen des AG einschließlich Handschachtung herstellen. Aushub zur Wiederverwendung
seitlich lagern. Beschreibung der Homogenbereiche nach
Unterlagen des AG.
Grabentiefe bis 1,25 m.
Handschachtung mit Maschinenunterstützung.
Straßenaufbruch wird gesondert vergütet.
Seitlich gelagerten Boden einbauen und verdichten.
Abrechnung nach Abtragsprofilen.
Menge: 100,000 m3

*Hinweis*
Auf Anweisung des AG

**3.8.20 Suchgraben herstellen Tiefe bis 1,25 m*nur Handschacht. Aufbruch gesond.*Boden einb.u.v. Abrechnung Abtrag**
StL-Nr. 2410891201110101
Suchgraben nach Unterlagen des AG einschließlich Handschachtung herstellen. Aushub zur Wiederverwendung
seitlich lagern. Beschreibung der Homogenbereiche nach
Unterlagen des AG.
Grabentiefe bis 1,25 m.
Nur Handschachtung.
Straßenaufbruch wird gesondert vergütet.
Seitlich gelagerten Boden einbauen und verdichten.
Abrechnung nach Abtragsprofilen.
Menge: 40,000 m3

*Hinweis*
Baumwurzelsuchschachtung

**3.8.30 Suchgraben herstellen Tiefe bis 1,25 m*nur Handschacht. Aufbruch gesond.*Boden einb.u.v. Abrechnung Abtrag**
StL-Nr. 2410891201110101
Suchgraben nach Unterlagen des AG einschließlich Handschachtung herstellen. Aushub zur Wiederverwendung
seitlich lagern. Beschreibung der Homogenbereiche nach
Unterlagen des AG.
Grabentiefe bis 1,25 m.
Nur Handschachtung.
Straßenaufbruch wird gesondert vergütet.
Seitlich gelagerten Boden einbauen und verdichten.
Abrechnung nach Abtragsprofilen.
Menge: 40,000 m3

*Hinweis*
Graben Anschlussleitungen Abläufe
In Einzellängen pro Ablauf

**3.8.40 Leitungsgr. m. Schachtbaugr. herst. eing. verd. Boden*Tiefe bis 1,25 m Rohr bis DN 150*m.Verb.+10 m3 W. lag. i./ver.o.Lz.*BM-F0**
StL-Nr. 2410821711111399
Leitungsgraben einschließlich Schachtbaugruben herstellen. Straßenaufbruch wird gesondert vergütet. Ab-
rechnung nach der Länge des Leitungsgrabens, gemessen in der Achse der Leitung. Die Schachtbaugruben
werden in der Achse der Leitung durchgemessen. Schachtdurchmesser und -abstände nach Unterlagen des AG.
In eingebautem und verdichteten Boden.
Grabentiefe bis 1,25 m.
Breite der Grabensohle für Rohr bis DN 150.
Notwendigen Verbau entsprechend statischen und konstruktiven Erfordernissen herstellen, vorhalten und
entfernen. Offene Wasserhaltung bis zu einer Pumpenleistung von 10 m3 Fördermenge und 5,00 m Förderhöhe
je Stunde und Haltung ausführen
Aushub zur Wiederverwendung innerhalb der Baustelle
lagern, nach Verlegen der Leitung in Graben oberhalb
der Leitungszone einbauen und verdichten einschl. ggf.
erforderlicher Wasserzugabe.
Materialwerte nach EBV = BM-F0*
Zum Verfüllen nicht verwendeten Aushub
'innerhalb des
Baufeldes zur Beprobung Zwischenlagern.'
Menge: 75,000 m

*Hinweis*
Graben für Leerrohr

**3.8.50 Leitungsgr. m. Schachtbaugr. herst. eing. verd. Boden*Tiefe >1,25-1,75m*m.Verb.+10 m3 W. lag. i./ver.o.Lz.*BM-F0**
StL-Nr. 2410821712911399
Leitungsgraben einschließlich Schachtbaugruben herstellen. Straßenaufbruch wird gesondert vergütet. Ab-
rechnung nach der Länge des Leitungsgrabens, gemessen in der Achse der Leitung. Die Schachtbaugruben
werden in der Achse der Leitung durchgemessen. Schachtdurchmesser und -abstände nach Unterlagen des AG.
In eingebautem und verdichteten Boden.
Grabentiefe über 1,25 bis 1,75 m.
Breite der Grabensohle
'für 2 Leerrohre DN 110'
Notwendigen Verbau entsprechend statischen und konstruktiven Erfordernissen herstellen, vorhalten und
entfernen. Offene Wasserhaltung bis zu einer Pumpenleistung von 10 m3 Fördermenge und 5,00 m Förderhöhe
je Stunde und Haltung ausführen
Aushub zur Wiederverwendung innerhalb der Baustelle
lagern, nach Verlegen der Leitung in Graben oberhalb
der Leitungszone einbauen und verdichten einschl. ggf.
erforderlicher Wasserzugabe.
Materialwerte nach EBV = BM-F0*
Zum Verfüllen nicht verwendeten Aushub
'innerhalb des
Baufeldes zur Beprobung zwischenlagern.'
Menge: 60,000 m

*Hinweis*
Leerrohre für Leitungsumverlegung

**3.8.60 Kabelschutzrohr liefern/einbauen KSR endlos d110*SDR 11 PE-HD-Rohr*innen glatt Überdeckung 15cm*Kunst.Seil einz.**
StL-Nr. 2113413341110402
Kabelschutzrohr einschließlich der Rohrverbindung liefern und einbauen. Rohröffnungen dicht verschließen.
Erdarbeiten und der Aufbruch von Straßenbefestigungen
werden gesondert vergütet.
Kabelschutzrohr endlos d110.
SDR = 11.
Rohr aus PE-HD.
Innenwand = glatt.
Kabelschutzrohr in Graben verlegen, einschl. Herstellen
der Bettung aus Sand, 15 cm dick. Kabelschutzrohr mit
mind. 15 cm Sand überdecken.
Einziehhilfe, Kunststoffseil, witterungsfest, Durchmesser mind. 5 mm, mit je 2,00 m Überstand liefern und
einziehen.
Menge: 50,000 m

*Hinweis*
Leerrohre Vorrüstung LSA

**3.8.70 Kabelschutzrohr liefern/einbauen KSR endlos d110*SDR 11 PE-HD-Rohr*innen glatt Überdeckung 15cm*Kunst.Seil einz.**
StL-Nr. 2113413341110402
Kabelschutzrohr einschließlich der Rohrverbindung liefern und einbauen. Rohröffnungen dicht verschließen.
Erdarbeiten und der Aufbruch von Straßenbefestigungen
werden gesondert vergütet.
Kabelschutzrohr endlos d110.
SDR = 11.
Rohr aus PE-HD.
Innenwand = glatt.
Kabelschutzrohr in Graben verlegen, einschl. Herstellen
der Bettung aus Sand, 15 cm dick. Kabelschutzrohr mit
mind. 15 cm Sand überdecken.
Einziehhilfe, Kunststoffseil, witterungsfest, Durchmesser mind. 5 mm, mit je 2,00 m Überstand liefern und
einziehen.
Menge: 50,000 m

*Hinweis*
Entsorgung von ausgebauten Böden
Bereich Leitungsgräben und Baugruben

**3.8.80 Nicht gef. Abf. Baustelle entsorg. Boden 17 05 04*BM-F0* o. BG-F0*Wahl AN einr. Verbleib elektr.**
StL-Nr. 2480244007099101
Nicht gefährlichen Abfall aus Aufbruch und Ausbau
nach Unterlagen des AG laden, zur
Entsorgungsanlage befördern und entsorgen.
Abrechnung nach Wiegenachweisen.
Abfall = Bodenaushub als Boden und Steine mit
Ausnahme derjenigen, die unter 17 05 03* fallen.
Abfallschlüssel = 17 05 04.
Materialklasse nach EBV = BM-F0* oder BG-F0*.
Abfall laden
'von Zwischenlagerflächen zur Beprobung.'
Entsorgung
nach Wahl des AN. Kosten der
Abfallentsorgung trägt der AN.
Verbleibsdokumentation nach Unterlagen des AG
führen. Dokumentation und Wiegenachweise nach
Abschluss dem AG elektronisch übergeben.
Menge: 55,000 t

#### Titel 3.10 Entwässerung

**3.10.10 Straßenablauf ausbauen Betonfertigteile*Tiefe bis 1,25 m*Ausbau verwerten**
StL-Nr. 24110506119001
Straßenablauf einschließlich Aufsatz ausbauen. An-
schlussleitungen, die bestehen bleiben, soweit erforderlich abdichten. Das Ausbauen von Rohrleitungen wird
gesondert vergütet.
Straßenablauf aus Betonfertigteilen, vollständig ausbauen.
Ausbautiefe ab OK Aufsatz bis 1,25 m.
Straßenablauf
'in Straßenbefestigung. Aufbruch der
gebundenen Schichten wird gesondert vergütet.
Erdarbeiten zum Freilegen ausführen.'
Sämtliche
Ausbaustoffe verwerten nach Wahl des AN.
Menge: 11,000 St

*Hinweis*
In Einzelmengen

**3.10.20 Straßenablauf einbauen mit Erdarb. Boden Form 1a*Schaftkonus 11 1 ZwTeil 6a*Aufl-Ring 10b Aufl. C 8/10,10cm*T ü. 1,25-1,75 m*BM-0***
StL-Nr. 2411051714121292
Straßenablauf aus Betonfertigteilen einbauen. Fugen mit
Mörtel M20 dichten und glattstreichen. Aufsatz wird gesondert vergütet. Erdarbeiten ausführen.
Boden Form 1a, Abfluss im Boden.
Schaftkonus Form 11 (295 mm hoch).
Ein Zwischenteil Form 6a (295 mm hoch).
Auflagering Form 10b (für rechteckige Aufsätze).
Auflager aus Beton C 8/10, 10 cm dick, herstellen.
Aushubtiefe ab OK Straßenablauf über 1,25 bis 1,75 m.
Aushub
'zum Verfüllen nutzen. Zum Verfüllen nicht
benötigten Aushub innerhalb der Baustelle zum Beproben
lagern.'
Materialwerte nach EBV = BM-0*
Menge: 13,000 St

**3.10.30 Aufsatz f. Straßenablauf aufsetzen 300x500, D,34,5mm*Zinkeimer C 3 Höhe planmäßig*Mörtel M20**
StL-Nr. 2411052303000411
Aufsatz für Straßenablauf aufsetzen.
Klasse D 400, 300x500, mit Schlitzweite 34,5 mm.
Verzinkter Eimer, Form C 3.
Aufsatz auf planmäßige Höhe setzen.
Fuge zwischen Fertigteilen mit Mörtel M20 vollflächig
herstellen, Fugen glattstreichen.
Menge: 13,000 St

*Hinweis*
Rohranschluss an Abläufe

**3.10.40 Schachtanschluss herstellen (Zul.) Rohr DN 150*Kunststoff-Rohr Betonfertigteile*Gelenkstück**
StL-Nr. 24110362034101
Rohrleitung an Schacht anschließen, Anschluss abdichten. Vergütet wird der Mehraufwand für das Herstellen
des Anschlusses einschließlich Passstücke gegenüber der
bis zur Innenfläche des Schachtes durchgemessenen Rohrleitung.
Rohrleitung DN/ID 150.
Rohr aus Kunststoff.
Schacht aus Betonfertigteilen.
Anschluss mit Gelenkstück.
Menge: 12,000 St

*Hinweis*
vorh. Ablauf am Bauende anpassen

**3.10.50 Aufsatz für Straßenabl. anpassen in Asphalt-Fläche*ADicke bis 10 cm höher bis 5 cm*Mörtel M20**
StL-Nr. 241105352111
Aufsatz des Straßenablaufs freilegen und entsprechend
Bauablauf an die neue planmäßige Höhe anpassen. Aufbrucharbeiten zum Freilegen des Aufsatzes ausführen.
Flächenbefestigung herstellen. Ausbauen sowie Liefern
und Einbauen von Schachtteilen werden gesondert
vergütet.
Umgebende Fläche = Asphalt.
Aufbruchdicke bis 10 cm.
Aufsatz höher setzen bis 5 cm.
Fuge zwischen Fertigteilen mit Mörtel M20 vollflächig
herstellen, Fugen glattstreichen.
Menge: 1,000 St

*Hinweis*
in Einzellängen pro Ablauf

**3.10.60 Anschlussleitung herstellen Rohr DN 150*PE-HD-Rohr Rohrverb.Wahl AN*Bettung Typ 1 T ü. 1,25-1,75 m*Überdeckg.ü.1-2 m*Ringst. Kl.SN 8**
StL-Nr. 2411031521112292
Anschlussleitung zum Schacht bzw. zur Sammelrohrleitung
nach statischen und konstruktiven Erfordernissen herstellen. Anschluss an Schacht bzw. Sammelrohrleitung
sowie Formstücke werden gesondert vergütet.
Rohr DN/ID 150.
Rohr aus PE-HD.
Rohrverbindung nach Wahl des AN.
Bettung nach DIN EN 1610, Typ 1 herstellen. Boden für
Leitungszone liefern und einbauen.
Fließsohlentiefe über 1,25 bis 1,75 m.
Überdeckungshöhe über 1,00 bis 2,00 m.
Straßenverkehrslast
'Straßenverkehrslast = LM 1 nach
DIN EN 1991-2. Statische Berechnung aufstellen und in
geprüfter Form liefern.'
Ringsteifigkeit SN 8 nach DIN
EN ISO 9969.
Menge: 75,000 m

**3.10.70 Rohranschluss herstellen (Zul.) Anschluss DN 150*AL Kunststoff SL Kunststoff**
StL-Nr. 241103642340
Rohranschluss an Sammelrohrleitung herstellen, An-
schluss abdichten. Vergütet wird der Mehraufwand für
das Herstellen des Anschlusses einschließlich Pass- und
Sattelstücke gegenüber der bis zur Innenfläche der Sammelrohrleitung durchgemessenen Rohrleitung.
Rohr DN/ID der Anschlussleitung 150.
Anschlussleitung aus Kunststoff.
Sammelleitung aus Kunststoff.
Menge: 11,000 St

**3.10.80 Formstück einbauen (Zul.) Bogen DN 150*Kunststoff-Rohr Rohr DN 150**
StL-Nr. 24110369080403
Formstück in Rohrleitung einbauen. Vergütet wird der
Mehraufwand für den Einbau des Formstückes gegenüber
der bis zur Innenfläche der Sammelrohrleitung durchgemessenen Rohrleitung.
Formstück = Bogen DN/ID 150.
Rohr aus Kunststoff.
Durchgangsrohr DN/ID 150.
Menge: 26,000 St

**3.10.90 Kameradurchfahrung ausführen Rohr DN 150*Kunststoff Haltung bis 30 m*vor Betrieb Anschlussleitung*Dokumentation ISY-Bau/Unterl.AG**
StL-Nr. 2411091201411211
Kameradurchfahrung von Entwässerungsrohrleitungen ausführen. Auf Schadstellen untersuchen und auf Da-
tenträger dokumentieren. Datenträger dem AG übergeben.
Abrechnung nach Länge der Rohrleitung.
Rohrleitung DN/ID 150.
Rohr aus Kunststoff.
Haltungslänge bis 30,00 m.
Leitung vor Inbetriebnahme prüfen.
Befahrung der Anschlussleitung.
Dokumentation mit Angabe von Haltung, Rohrmaterial,
Rohrdurchmesser, Haltungslänge, Gefälle im Rohr und
Stationierung von seitlichen Zuläufen und Schadstellen
schriftlich vorlegen.
Daten im ISY-Bau Austauschformat Abwasser (XML) sowie
aufbereitet in Video-Datenformat nach Unterlagen des AG
übergeben. Datenträger nach Unterlagen des AG.
Menge: 75,000 m

**3.10.100 Dichtheit Rohrleitung prüfen*Kunststoff Haltung bis 30 m*Prüf. m. Wasser Anschlussleitung**
StL-Nr. 24110907994112
Entwässerungsrohrleitung auf Dichtheit prüfen. Erforderliche Verankerungen und Rohrverschlüsse herstellen
und beseitigen. Notwendigen Füllstoff liefern und ableiten. Prüfprotokoll erstellen und dem AG übergeben.
Rohrleitung DN/ID
'100-150'
Rohr aus Kunststoff.
Prüfung von Haltungslängen bis 30,00 m.
Prüfung mit Wasser.
Prüfung der Anschlussleitung.
Menge: 14,000 St

#### Titel 3.12 Schichten ohne Bindemittel

**3.12.10 Schicht a. frostunempf. M. herst. Bk100 bis Bk0,3*u. KTS/STS SE, GE*URA+Einbaudoku Dicke Unterl. AG*Abrechng. Auftrag**
StL-Nr. 2411210212011011
Schicht aus frostunempfindlichem Material
herstellen.
In Verkehrsflächen der Belastungsklassen Bk100 bis
Bk0,3.
Schicht unter Kies- oder Schottertragschicht.
Boden nach DIN 18196 = SE, GE.
Umweltrelevante Anforderungen beim Einsatz von Baustoffgemischen einschließlich Einbaudokumentation nach
Unterlagen des AG. Einbaudokumentation übergeben.
Einbaudicke nach Unterlagen des AG.
Abrechung nach Auftragsprofilen.
Menge: 300,000 m3

**3.12.20 Schottertragschicht herstellen Bk100 bis Bk1,0*0/32 URA+Einbaudoku*DPr min. 100 v.H. Dicke 30 cm**
StL-Nr. 2411232011110400
Schottertragschicht herstellen.
In Verkehrsflächen der Belastungsklassen Bk100 bis
Bk1,0, mehrlagig, obere Lage mit Fertiger.
Baustoffgemisch 0/32.
Umweltrelevante Anforderungen beim Einsatz von Baustoffgemischen einschließlich Einbaudokumentation nach
Unterlagen des AG. Einbaudokumentation übergeben.
Verdichtungsgrad DPr mindestens 100 v.H.
Einbaudicke = 30 cm.
Menge: 1260,000 m2

#### Titel 3.13 Asphaltbauweisen

**3.13.10 Asphalt fräsen ADS*Asphaltbeton*Tiefe ü.2,5-4,5cm Fahrbahn*Breite über 200cm Fräsasph. verw.**
StL-Nr. 2311300512301610
Asphalt fräsen und Fräsgut aufnehmen. Anschlusskante
geradlinig auf Frästiefe herstellen. Der Schnittlinienabstand darf maximal 15 mm betragen.
Asphaltdeckschicht.
Asphaltdeckschicht = Asphaltbeton.
Frästiefe über 2,5 bis 4,5 cm.
Fläche = Fahrbahn.
Breite der Fläche über 200 cm.
Fräsasphalt nach Wahl des AN verwerten.
Menge: 1200,000 m2

*Hinweis*
Asphaltüberbauung auf Kopfsteinpflasterdecke
Erschwernisse durch unter dem Asphalt liegende
Kopfsteinpflastersteine sind einzukalkulieren.

**3.13.20 Asphalt fräsen ATS*Asphaltbeton*Tiefe ü.6-8 cm Fahrbahn*Breite über 200cm Fräsasph. verw.**
StL-Nr. 2311300532501610
Asphalt fräsen und Fräsgut aufnehmen. Anschlusskante
geradlinig auf Frästiefe herstellen. Der Schnittlinienabstand darf maximal 15 mm betragen.
Asphalttragschicht.
Asphaltdeckschicht = Asphaltbeton.
Frästiefe über 6 bis 8 cm.
Fläche = Fahrbahn.
Breite der Fläche über 200 cm.
Fräsasphalt nach Wahl des AN verwerten.
Menge: 1200,000 m2

**3.13.30 Erschwernis infolge Einbauten Erschwer. gesamt*A.decks.+A.bind.**
StL-Nr. 231130781399
Erschwernis infolge Einbauten, Schächten und Straßenabläufen. Abgerechnet wird je Stück Einbauteil.
Erschwernis beim Fräsen, Aufnehmen, Aufsprühen von Bi-
tumenemulsionen sowie Herstellen von Asphaltschichten.
Asphaltdeck- und Asphaltbinderschicht.
Einbauten
'Abläufe, Schächte, Schieber je Arbeitsgang /
Schicht'
Menge: 15,000 St

**3.13.40 Asphalttragsch. aus AC 22 T S herst Bk3,2*Dicke 10 cm*Bitumen 50/70 Kalksteinfüller**
StL-Nr. 23113118451100
Asphalttragschicht aus Asphalttragschichtmischgut
AC 22 T S herstellen. Anlieferung des Asphaltmischguts
in thermoisolierten Transportbehältern.
In Verkehrsflächen der Belastungsklasse Bk3,2.
Einbaudicke = 10 cm.
Bindemittel = 50/70.
Fremdfüller = Kalksteinfüller.
Menge: 1350,000 m2

**3.13.50 Bitumenemulsion aufsprühen Bk100-Bk3,2*Asphalt frisch Rampenspritzgerät*C60BP4-S Menge 300 g/m2*vor A.bindersch.**
StL-Nr. 23113063111132
Bitumenemulsion zur Herstellung des Schichtenverbundes
aufsprühen.
Auf Verkehrsflächen der Belastungsklassen Bk100 bis
Bk3,2.
Unterlage = Asphaltbefestigung, frisch.
Mit Rampenspritzgerät.
Bindemittel = C60BP4-S.
Bindemittelmenge = 300 g/m2.
Vor Einbau Asphaltbinderschicht.
Menge: 1350,000 m2

**3.13.60 Asphaltbindersch.a. AC 16 B S herst Bk3,2*Dicke 6 cm*Bitumen 25/55-55A Kategorie C 100/0*Gestein SZ 18 Kalksteinfüller**
StL-Nr. 2311321944111100
Asphaltbinderschicht aus Asphaltbinder AC 16 B S herstellen. Anlieferung des Asphaltmischguts in
thermoisolierten Transportbehältern.
In Verkehrsflächen der Belastungsklasse Bk3,2.
Einbaudicke = 6 cm.
Bindemittel = 25/55-55 A.
Grobe Gesteinskörnung = Kategorie C 100/0.
Grobe Gesteinskörnung = Kategorie SZ 18.
Fremdfüller = Kalksteinfüller.
Menge: 1350,000 m2

**3.13.70 Bitumenemulsion aufsprühen Bk100-Bk3,2*Asphalt frisch Rampenspritzgerät*C60BP4-S Menge 200 g/m2*vor A.deckschicht**
StL-Nr. 23113063111113
Bitumenemulsion zur Herstellung des Schichtenverbundes
aufsprühen.
Auf Verkehrsflächen der Belastungsklassen Bk100 bis
Bk3,2.
Unterlage = Asphaltbefestigung, frisch.
Mit Rampenspritzgerät.
Bindemittel = C60BP4-S.
Bindemittelmenge = 200 g/m2.
Vor Einbau Asphaltdeckschicht.
Menge: 1350,000 m2

**3.13.80 Asphaltdecksch. aus AC 11 D S herst Bk3,2*Dicke 4 cm*Bitumen 50/70*Kalk.füller CC 70**
StL-Nr. 2311331821209100
Asphaltdeckschicht aus Asphaltbeton für Asphaltdeckschichten AC 11 D S herstellen. Anlieferung des
Asphaltmischguts in thermoisolierten
Transportbehältern.
In Verkehrsflächen der Belastungsklasse Bk3,2.
Einbaudicke = 4 cm.
Bindemittel = 50/70.
Grobe Gesteinskörnung = Kategorie PSV
'51'
Fremdfüller = Kalksteinfüller Kategorie CC 70.
Menge: 1350,000 m2

**3.13.90 Abstumpfungsmaßnahme durchführen bit.LFK 1/3*Gestein wie Decke*maschinell**
StL-Nr. 231139523191
Abstumpfungsmaßnahme zur Erhöhung der Anfangsgriffigkeit durch gleichmäßiges Aufbringen und Einwalzen von
Abstreukörnung durchführen. Nicht gebundene Abstreukörnung aufnehmen und nach Wahl des AN verwerten.
Abstreukörnung = leicht bituminierte Lieferkörnung 1/3.
Aus Gestein wie grobe Gesteinskörnung in Asphaltdeckschicht.
Abstreumenge
'1,5 kg/m2'
Maschinell abstreuen.
Menge: 1350,000 m2

**3.13.100 Anschluss a. Fuge m. Fugenm. herst. Querfuge*Deckschicht Tiefe 35 mm*Breite 15 mm Verf. mit Trstr.*Fugenmasse N2**
StL-Nr. 2311391221053101
Anschluss als Fuge mit Fugenmasse herstellen.
Querfuge.
In der Asphaltdeckschicht ausbilden.
Fugenspalttiefe = 35 mm.
Fugenspaltbreite = 15 mm.
Fugenspalt verfüllen in einer Lage mit Trennstreifen.
Mit heiß verarbeitbarer Fugenmasse Typ N2, einschließlich zugehörigem und zuvor aufgetragenem Voranstrichmittel.
Menge: 50,000 m

*Hinweis*
Fuge vor Borden und Rinnen

**3.13.110 Anschluss a. Fuge m. Fugenm. herst. versch.Randfugen*Deckschicht Tiefe 35 mm*Breite 15 mm Verf. mit Ufst.*Fugenmasse N2**
StL-Nr. 2311391251053201
Anschluss als Fuge mit Fugenmasse herstellen.
Randfuge vor Borden, Übergängen, Abläufen u.ä.
In der Asphaltdeckschicht ausbilden.
Fugenspalttiefe = 35 mm.
Fugenspaltbreite = 15 mm.
Fugenspalt verfüllen in einer Lage mit Unterfüllstoff.
Mit heiß verarbeitbarer Fugenmasse Typ N2, einschließlich zugehörigem und zuvor aufgetragenem Voranstrichmittel.
Menge: 460,000 m

**3.13.120 Verkehrsfläche kehren Walzasphalt*VSM durchführen**
StL-Nr. 2311397721
Verkehrsfläche mit einer selbstaufnehmenden Kehrmaschine nach Verkehrsfreigabe unverzüglich nach Aufforderung
durch den AG kehren. Kehrgut aufnehmen und nach Wahl
des AN verwerten.
Verkehrsfläche = Fahrbahndeckschicht aus Walzasphalt.
Erforderliche Verkehrssicherungsmaßnahmen durchführen.
Menge: 1350,000 m2

*Hinweis*
B 109 - Angleichung

**3.13.130 Streifen/Rinne aus MA herst. Bk10+Bk3,2 MA 5 S*Bitumen 20/30+vvZ Kalk.füller CC 70*Handeinbau**
StL-Nr. 2311367239313001
Streifen bzw. Rinne aus Gussasphalt herstellen.
In Verkehrsflächen der Belastungsklasse Bk10 und Bk3,2.
Einbau
'im Bereich der Einmündung am BA.'
Mischgut =
Gussasphalt MA 5 S
Bindemittel = 20/30 mit viskositätsveränderndem Zusatz
bzw. einem entsprechend viskositätsveränderten Bindemittel 20/30.
Fremdfüller = Kalksteinfüller Kategorie CC 70.
Einbau von Hand.
Menge: 30,000 m

**3.13.140 Gussasphaltoberfläche bearbeiten maschin. abstr.*Verfahren C PSV (48)*ungeb. verwert.**
StL-Nr. 23113667142001
Oberfläche der Gussasphaltschicht bearbeiten.
Grobe Gesteinskörnung, leicht bituminiert, auf die noch
heiße Oberfläche maschinell aufbringen.
Verfahren C.
Grobe Gesteinskörnung = Kategorie PSV angegeben (48).
Erkaltete Asphaltdeckschicht aus Gussasphalt abkehren
und nicht gebundene und gelöste Abstreukörnungen nach
Wahl des AN verwerten.
Menge: 15,000 m2

**3.13.150 Anschluss a. Fuge m. Fugenm. herst. Querfuge*Deckschicht Tiefe 40 mm*Breite 15 mm Verf. mit Trstr.*Fugenmasse N2**
StL-Nr. 2311391221063101
Anschluss als Fuge mit Fugenmasse herstellen.
Querfuge.
In der Asphaltdeckschicht ausbilden.
Fugenspalttiefe = 40 mm.
Fugenspaltbreite = 15 mm.
Fugenspalt verfüllen in einer Lage mit Trennstreifen.
Mit heiß verarbeitbarer Fugenmasse Typ N2, einschließlich zugehörigem und zuvor aufgetragenem Voranstrichmittel.
Menge: 60,000 m

#### Titel 3.15 Pflaster, Platten, Borde

**3.15.10 Kupferschlackensteine aufnehmen**
Pflasterdecke aus Kupferschlackensteinen aufnehmen.
Aufnehmen der Tragschicht wird gesondert vergütet.
Abmessung = Pflasterstein mit Kantenlänge ca. 16x16x15
cm
Pflasterstein aus Kupferschlacken
Mit Fugenfüllung aus Baustoffgemisch ohne Bindemittel.
Bettung aus ungebundenem Bettungsmaterial.
Steine zur Wiederverwendung auf Flächen des AN
zwischenlagern. Kosten für Laden und Transport sind
einzukalkulieren.
Übriges Aufbruchgut nach Wahl des AN verwerten.
Menge: 615,000 m2

**3.15.20 Natursteinpflasterdecke aufnehmen Kantenl. ü.6-12cm*Granit ungeb. Fugenmat.*ungeb. Bettung**
StL-Nr. 23115002211199
Natursteinpflasterdecke aufnehmen. Aufnehmen der Tragschicht wird gesondert vergütet.
Abmessung = Pflasterstein mit Kantenlänge über 6 bis 12
cm.
Pflasterstein aus Granit.
Mit Fugenfüllung aus Baustoffgemisch ohne Bindemittel.
Bettung aus ungebundenem Bettungsmaterial.
Steine
'mit Asphaltanhaftungen. Säubern und auf
Flächen des AN zwischenlagern. Transportkosten sind
einzukalkulieren. Übriges Aufbruchgut nach Wahl des AN
verwerten.'
Menge: 670,000 m2

*Hinweis*
Betonsteine Rinne Fahrbahnrand

**3.15.30 Plattenbelag aus Beton aufnehmen 8-10 cm dick*ungeb. Fugenmat. ungeb. Bettung**
StL-Nr. 23115021511900
Plattenbelag mit Platten aus Beton aufnehmen. Aufnehmen
der Tragschicht wird gesondert vergütet.
Platte 8 bis 10 cm dick.
Mit Fugenfüllung aus ungebundenem Fugenmaterial.
Bettung aus ungebundenem Bettungsmaterial.
Platten
'innerhalb des Baufeldes zur Beprobung
zwischenlagern'
Menge: 120,000 m2

*Hinweis*
Borde Abgrenzung Parkstände

**3.15.40 Bordstein aufnehmen. Tiefbord Beton*Fund.ü10-20/R-St.**
StL-Nr. 23115031250900
Bordstein aufnehmen.
Bordstein = Tiefbordstein aus Beton, Höhe bis 30 cm.
Fundament aus Beton, über 10 bis 20 cm dick, und
Rückenstütze aus Beton aufbrechen.
Aufbruchgut
'innerhalb des Baufeldes zur Beprobung
zwischenlagern'
Menge: 160,000 m

*Hinweis*
Borde vor Gehweg

**3.15.50 Bordstein aufnehmen. Hochbord Beton*Fund.ü10-20/R-St.**
StL-Nr. 23115031150900
Bordstein aufnehmen.
Bordstein = Hoch- und Rundbordstein aus Beton, Breite
bis 18 cm, Höhe bis 30 cm.
Fundament aus Beton, über 10 bis 20 cm dick, und
Rückenstütze aus Beton aufbrechen.
Aufbruchgut
'innerhalb des Baufeldes zur Beprobung
zwischenlagern'
Menge: 300,000 m

*Hinweis*
Entsorgung für Betonborde, Betonpflaster, Betonplatten.

**3.15.60 Nicht gef. Abf. Baustelle entsorg. Beton 17 01 01*RC-1*Wahl AN einr. Verbleib elektr.**
StL-Nr. 2480244001019101
Nicht gefährlichen Abfall aus Aufbruch und Ausbau
nach Unterlagen des AG laden, zur
Entsorgungsanlage befördern und entsorgen.
Abrechnung nach Wiegenachweisen.
Abfall = Beton. Abfallschlüssel = 17 01 01.
Materialklasse nach EBV = RC-1.
Abfall laden
'von Zwischenalgerflächen des AN'
Entsorgung nach Wahl
des AN. Kosten der
Abfallentsorgung trägt der AN.
Verbleibsdokumentation nach Unterlagen des AG
führen. Dokumentation und Wiegenachweise nach
Abschluss dem AG elektronisch übergeben.
Menge: 55,000 t

**3.15.70 Nicht gef. Abf. Baustelle entsorg. (Zul.)**
Zulage. Vergütet wird der Mehraufwand gegenüber der
Entsorgung als Material RC-1
Nicht gefährlichen Abfall aus Aufbruch und Ausbau
nach Unterlagen des AG laden, zur
Entsorgungsanlage befördern und entsorgen.
Abrechnung nach Wiegenachweisen.
Abfall = Beton. Abfallschlüssel = 17 01 01.
Materialklasse nach EBV = RC-2.
Abfall laden von Zwischenlagerflächen des AN.
Entsorgung nach Wahl des AN. Kosten der
Abfallentsorgung trägt der AN.
Verbleibsdokumentation nach Unterlagen des AG
führen. Dokumentation und Wiegenachweise nach
Abschluss dem AG elektronisch übergeben.
Menge: 15,000 t

**3.15.80 Rinne mit Pflasterst. des AG herst. Bordrinne*St. 90/90/90 Granit*3-zeilig Fuge Typ A*Querschn. Unt. AG**
StL-Nr. 2311543116139101
Rinne mit Pflastersteinen des AG herstellen. Lagerplatz
nach Unterlagen des AG. Steine am Lagerplatz laden,
fördern und abladen. Steine vor dem Versetzen von ungebundenen Verschmutzungen säubern. Mehrzeiliger Streifen
ist mit beidseitigen Schnurkanten herzustellen.
Bordrinne.
Format für Rastermaß des Pflastersteins = 90/90/90 mm.
Pflasterstein aus Granit.
Breite 3-zeilig.
Fundament und Rückenstütze
'Fundament 9 cm dick. Beton
C30/37. Bettung aus Zementmörtel.
Steine lagern auf Flächen des AN. Transportkosten sind
einzukalkulieren.'
Fuge aus Fugenmörtel Typ A mit
Zementmörtel 0/2.
Druckfestigkeit zwischen 40 MPa und 70 MPa im Mittel.
Biegezugfestigkeit mind. 6 MPa im Mittel und mind. 5
MPa im Einzelwert. Widerstand gegen Frost-Taumittel-
Beanspruchung max. 500 g/m2 Masseverlust im Einzelwert
mit dem CDF-Test. Haftzugfestigkeit mind. 1,5 MPa im
Mittel und mind. 1,2 MPa im Einzelwert. Statischer
E-Modul mind. 17000 MPa, max. 22000 MPa im Einzelwert.
Rinnenquerschnitt nach Unterlagen des AG.
Menge: 460,000 m

**3.15.90 Bordstein aus Beton setzen BSt. HB 15x30 cm*Fuge Typ B an Rinne mit BewF*gerader Stein**
StL-Nr. 2311531103011199
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze
'Rückenstütze bis 10 cm unter Oberkante
Bordstein. Betonfestigkeit C 20/25'
Fundamentbeton
'C20/25
Erdarbeiten ausführen.'
Menge: 300,000 m

**3.15.100 Dichtstreifen für Hochbordsteine**
Dichtstreifen für Hochbordsteine, dauerelastisch
Menge: 300,000 St

**3.15.110 Bordstein aus Beton setzen BSt. HB 15x30 cm*Fuge Typ B Überg./Absenker**
StL-Nr. 2311531103010699
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Übergangsstein/Absenkungsstein.
Rückenstütze
'Rückenstütze bis 10 cm unter Oberkante
Bordstein. Betonfestigkeit C 20/25'
Fundamentbeton
'C20/25
Erdarbeiten ausführen.'
Menge: 10,000 m

**3.15.120 Bordstein aus Beton setzen BSt. HB 15x30 cm*Fuge Typ B Halbm. ü. 5-12 m**
StL-Nr. 2311531103010299
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Kurvenstein, Halbmesser größer 5,00 bis 12,00 m.
Rückenstütze
'Rückenstütze bis 10 cm unter Oberkante
Bordstein. Betonfestigkeit C 20/25'
Fundamentbeton
'C20/25
Erdarbeiten ausführen.'
Menge: 30,000 m

**3.15.130 Bordstein aus Beton setzen BSt. TB 8x20 cm*Fuge Typ B an Rinne mit BewF*gerader Stein**
StL-Nr. 2311531108011199
Bordstein aus Beton setzen. Breite der Rückenstütze
mind. 15 cm.
Bordstein = TB 8 x 20 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze
'Rückenstütze bis 10 cm unter Oberkante
Bordstein. Betonfestigkeit C 20/25'
Fundamentbeton
'C20/25
Erdarbeiten ausführen.'
Menge: 160,000 m

**3.15.140 Dichtstreifen für Tiefbordsteine**
Dichtstreifen für Tiefbordsteine, dauerelastisch
Menge: 160,000 St

**3.15.150 Bordstein aus Beton setzen BSt. TB 8x20 cm*Fuge Typ B Halbm. ü. 5-12 m**
StL-Nr. 2311531108010299
Bordstein aus Beton setzen. Breite der Rückenstütze
mind. 15 cm.
Bordstein = TB 8 x 20 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Kurvenstein, Halbmesser größer 5,00 bis 12,00 m.
Rückenstütze
'Rückenstütze bis 10 cm unter Oberkante
Bordstein. Betonfestigkeit C 20/25'
Fundamentbeton
'C20/25
Erdarbeiten ausführen.'
Menge: 3,000 m

**3.15.160 Bordstein trennen TBSt. 10/30-8/20*BSt.nassschneiden BSt. trennen**
StL-Nr. 231153262101
Bordstein auf Passmaß trennen.
Bordstein aus Beton ca. 10/30 bis 8/20 cm.
Bordstein trennen durch Nassschneiden.
Bordstein quer trennen.
Menge: 16,000 St

**3.15.170 Bordstein trennen HBSt. 18/30-15/22*BSt.nassschneiden BSt. trennen**
StL-Nr. 231153261101
Bordstein auf Passmaß trennen.
Bordstein aus Beton ca. 18/30 bis 15/22 cm.
Bordstein trennen durch Nassschneiden.
Bordstein quer trennen.
Menge: 30,000 St

#### Titel 3.30 Beschilderung

**3.30.10 Verkehrsschild abbauen Größe bis 1,1 m2*Rohrpf. bis 76,1 Fundament entf.*neben d. Fahrbahn Stoffe d.Verw.zuf*Geeig.Boden verf.**
StL-Nr. 2113001110051122
Verkehrsschild ggf. mit Aufstellvorrichtung abbauen.
Schildgröße bis 1,1 m2.
Aufstellvorrichtung = Rohrpfosten, DU bis 76,1 mm abbauen.
Fundament entfernen.
Schild neben der Fahrbahn.
Abgebaute Stoffe nach Wahl des AN verwerten.
Fundamentlöcher mit geeignetem Boden des AN verfüllen
und verdichten.
Menge: 22,000 St

**3.30.20 Verkehrsschild abbauen Größe bis 1,1 m2*Rohrpf. bis 76,1 Fundament entf.*neben d. Fahrbahn*Geeig.Boden verf.**
StL-Nr. 2113001110051192
Verkehrsschild ggf. mit Aufstellvorrichtung abbauen.
Schildgröße bis 1,1 m2.
Aufstellvorrichtung = Rohrpfosten, DU bis 76,1 mm abbauen.
Fundament entfernen.
Schild neben der Fahrbahn.
Abgebaute Stoffe
'Rohrrahmen mit Aufstellvorrichtung
und Schild säubern und auf Flächen des AN zum
Wiedereinbau zwischenlagern.'
Fundamentlöcher mit
geeignetem Boden des AN verfüllen
und verdichten.
Menge: 1,000 St

**3.30.30 Rohrpfosten aufstellen Länge>2500-3000mm*R.St. 76,1/2,0 mm*Pflaster Boden Unterl. AG*Aushub verwerten Preisänd. Pfosten**
StL-Nr. 2113030242931021
Rohrpfosten mit Abdeckkappe für Verkehrsschild aufstellen einschl. anfallenden Aushubarbeiten. Stahlteile
feuerverzinkt. Umgebende Fläche entsprechend dem früheren Zustand herstellen.
Pfostenlänge = über 2500 mm bis 3000 mm.
Rohr = Stahl 76,1/2,0 mm.
Pfosten
'in befestigter Fläche. Fundament herstellen.'
Vorh.
Befestigung = Pflaster.
Aufstellung in Boden/Homogenbereich nach Unterlagen des
AG.
Aushub nach Wahl des AN verwerten.
Bei Änderung der Pfostenlänge verändert sich der Einheitspreis im Verhältnis zur ausgeschriebenen Pfostenlänge. Basislänge für die Abrechnung ist bei Mehrlängen
die maximal, bei Minderlängen die minimal ausgeschriebene Pfostenlänge.
Menge: 10,000 St

*Hinweis*
VZ 205 (Vorfahrt gewähren)

**3.30.40 Verkehrsschild anbringen Dreieck*Größe 2*einseitig Folie RA 2*3 mm dick St.Rohrsch.Plan I*UK Schild ab 2 m**
StL-Nr. 2113010102212212
Verkehrsschild nach Unterlagen des AG anbringen.
Schild = Dreieck.
Größe 2.
Einseitig.
Mit retroreflektierender Folie der Klasse RA 2.
Schild = flach, 3 mm dick.
Befestigung mit Stahl-Rohrschelle, feuerverzinkt, nach
IVZ-Norm, Standardplan I. Verschraubung aus nicht rostendem Stahl mind. der Stahlsorte A 2.
Anbringung neben der Fahrbahn. Unterkante des Schildes
ab 2,00 m über der Verkehrsfläche.
Menge: 1,000 St

*Hinweis*
VZ 283-XX, VZ 286

**3.30.50 Verkehrsschild anbringen Ronde*Größe 2*einseitig Folie RA 2*2 mm dick St.Rohrsch.Plan I*UK Schild ab 2 m**
StL-Nr. 2113010101212112
Verkehrsschild nach Unterlagen des AG anbringen.
Schild = Ronde.
Größe 2.
Einseitig.
Mit retroreflektierender Folie der Klasse RA 2.
Schild = flach, 2 mm dick.
Befestigung mit Stahl-Rohrschelle, feuerverzinkt, nach
IVZ-Norm, Standardplan I. Verschraubung aus nicht rostendem Stahl mind. der Stahlsorte A 2.
Anbringung neben der Fahrbahn. Unterkante des Schildes
ab 2,00 m über der Verkehrsfläche.
Menge: 4,000 St

*Hinweis*
VZ 237

**3.30.60 Verkehrsschild anbringen Ronde*Größe 2*einseitig Folie RA 2*2 mm dick St.Rohrsch.Plan I*UK Schild ab 2 m**
StL-Nr. 2113010101212112
Verkehrsschild nach Unterlagen des AG anbringen.
Schild = Ronde.
Größe 2.
Einseitig.
Mit retroreflektierender Folie der Klasse RA 2.
Schild = flach, 2 mm dick.
Befestigung mit Stahl-Rohrschelle, feuerverzinkt, nach
IVZ-Norm, Standardplan I. Verschraubung aus nicht rostendem Stahl mind. der Stahlsorte A 2.
Anbringung neben der Fahrbahn. Unterkante des Schildes
ab 2,00 m über der Verkehrsfläche.
Menge: 1,000 St

*Hinweis*
VZ 315-65

**3.30.70 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 1,000 St

*Hinweis*
VZ 314

**3.30.80 Verkehrsschild anbringen Quadrat*Größe 2*einseitig Folie RA 2*2 mm dick St.Rohrsch.Plan I*UK Schild ab 2 m**
StL-Nr. 2113010103212112
Verkehrsschild nach Unterlagen des AG anbringen.
Schild = Quadrat.
Größe 2.
Einseitig.
Mit retroreflektierender Folie der Klasse RA 2.
Schild = flach, 2 mm dick.
Befestigung mit Stahl-Rohrschelle, feuerverzinkt, nach
IVZ-Norm, Standardplan I. Verschraubung aus nicht rostendem Stahl mind. der Stahlsorte A 2.
Anbringung neben der Fahrbahn. Unterkante des Schildes
ab 2,00 m über der Verkehrsfläche.
Menge: 1,000 St

*Hinweis*
ZZ 1044-10

**3.30.90 Verkehrsschild anbringen Zusatzz. Höhe 2*Größe 2 einseitig*Folie RA 2 2 mm dick*St.Rohrsch.Plan I UK Schild ab 2 m**
StL-Nr. 2113010151212112
Verkehrsschild nach Unterlagen des AG anbringen.
Schild = Zusatzzeichen Höhe 2.
Größe 2.
Einseitig.
Mit retroreflektierender Folie der Klasse RA 2.
Schild = flach, 2 mm dick.
Befestigung mit Stahl-Rohrschelle, feuerverzinkt, nach
IVZ-Norm, Standardplan I. Verschraubung aus nicht rostendem Stahl mind. der Stahlsorte A 2.
Anbringung neben der Fahrbahn. Unterkante des Schildes
ab 2,00 m über der Verkehrsfläche.
Menge: 2,000 St

*Hinweis*
ZZ 1000-03

**3.30.100 Verkehrsschild anbringen Zusatzz. Höhe 3*Größe 2 einseitig*Folie RA 2 2 mm dick*St.Rohrsch.Plan I UK Schild ab 2 m**
StL-Nr. 2113010152212112
Verkehrsschild nach Unterlagen des AG anbringen.
Schild = Zusatzzeichen Höhe 3.
Größe 2.
Einseitig.
Mit retroreflektierender Folie der Klasse RA 2.
Schild = flach, 2 mm dick.
Befestigung mit Stahl-Rohrschelle, feuerverzinkt, nach
IVZ-Norm, Standardplan I. Verschraubung aus nicht rostendem Stahl mind. der Stahlsorte A 2.
Anbringung neben der Fahrbahn. Unterkante des Schildes
ab 2,00 m über der Verkehrsfläche.
Menge: 3,000 St

*Hinweis*
ZZ 1060-31

**3.30.110 Verkehrsschild anbringen Zusatzz. Höhe 3*Größe 2 einseitig*Folie RA 2 2 mm dick*St.Rohrsch.Plan I UK Schild ab 2 m**
StL-Nr. 2113010152212112
Verkehrsschild nach Unterlagen des AG anbringen.
Schild = Zusatzzeichen Höhe 3.
Größe 2.
Einseitig.
Mit retroreflektierender Folie der Klasse RA 2.
Schild = flach, 2 mm dick.
Befestigung mit Stahl-Rohrschelle, feuerverzinkt, nach
IVZ-Norm, Standardplan I. Verschraubung aus nicht rostendem Stahl mind. der Stahlsorte A 2.
Anbringung neben der Fahrbahn. Unterkante des Schildes
ab 2,00 m über der Verkehrsfläche.
Menge: 4,000 St

*Hinweis*
ZZ 1042-33

**3.30.120 Verkehrsschild anbringen Zusatzz. Höhe 3*Größe 2 einseitig*Folie RA 2 2 mm dick*St.Rohrsch.Plan I UK Schild ab 2 m**
StL-Nr. 2113010152212112
Verkehrsschild nach Unterlagen des AG anbringen.
Schild = Zusatzzeichen Höhe 3.
Größe 2.
Einseitig.
Mit retroreflektierender Folie der Klasse RA 2.
Schild = flach, 2 mm dick.
Befestigung mit Stahl-Rohrschelle, feuerverzinkt, nach
IVZ-Norm, Standardplan I. Verschraubung aus nicht rostendem Stahl mind. der Stahlsorte A 2.
Anbringung neben der Fahrbahn. Unterkante des Schildes
ab 2,00 m über der Verkehrsfläche.
Menge: 1,000 St

*Hinweis*
ZZ 1040-32

**3.30.130 Verkehrsschild anbringen Zusatzz. Höhe 3*Größe 2 einseitig*Folie RA 2 2 mm dick*St.Rohrsch.Plan I UK Schild ab 2 m**
StL-Nr. 2113010152212112
Verkehrsschild nach Unterlagen des AG anbringen.
Schild = Zusatzzeichen Höhe 3.
Größe 2.
Einseitig.
Mit retroreflektierender Folie der Klasse RA 2.
Schild = flach, 2 mm dick.
Befestigung mit Stahl-Rohrschelle, feuerverzinkt, nach
IVZ-Norm, Standardplan I. Verschraubung aus nicht rostendem Stahl mind. der Stahlsorte A 2.
Anbringung neben der Fahrbahn. Unterkante des Schildes
ab 2,00 m über der Verkehrsfläche.
Menge: 1,000 St

*Hinweis*
Einbeiniger Rohrramen E31 für VZ 274-1/2

**3.30.140 Rohrrahmen des AG aufstellen Pflaster*Boden Unterl. AG Fundament Typ A*Aushub verwerten**
StL-Nr. 2113032699311299
Rohrrahmen des AG für Verkehrsschild aufstellen
einschl. anfallender Aushubarbeiten. Umgebende Fläche
entsprechend dem früheren Zustand herstellen.
Rohrrahmen IVZ-Typ Nr.
'E31'
Verankerung des Rohrrahmens
'Erdanker'
Vorh. Befestigung = Pflaster.
Aufstellung in Boden/Homogenbereich nach Unterlagen des
AG.
Fundament Typ A nach IVZ-Norm.
Aushub nach Wahl des AN verwerten.
Rohrrahmen
'lagert Auf Flächen des AN'
Menge: 1,000 St

*Hinweis*
VZ 274-1/2

**3.30.150 Verkehrssch./Wegweiser des AG anbr. Größe bis 1,1 m2*flache Ausführung Befest. Teil AN*Rohrrahmen UK Schild ab 2 m**
StL-Nr. 2113012611010829
Verkehrsschild bzw. Wegweiser des AG anbringen.
Schildgröße bis 1,1 m2.
Schild = flache Ausführung.
Befestigungsteile liefert AN.
Befestigung in Rohrrahmen. Verschraubung aus nicht rostendem Stahl mind. der Stahlsorte A 2.
Anbringung neben der Fahrbahn. Unterkante des Schildes
ab 2,00 m über der Verkehrsfläche.
Verkehrsschild
'agert Auf Flächen des AN'
Menge: 1,000 St

#### Titel 3.31 Markierung

*Hinweis*
Strich 1,5/1,5 an Einmündung B109

**3.31.10 Längsmarkierung entfernen Blockmark. 1 zu 1*Breite 0,25 m sonst. Markierung*a.Asphaltdecksch. Deckenerneuerung*Abf.d. Verw.zuf.**
StL-Nr. 2113100543211001
Längsmarkierung einschl. evtl. Sperrflächenumrandung
entfernen. Abgerechnet wird der entfernte Strich, bei
Doppelstrichen zwei Striche.
Unterbrochener Strich; Verhältnis Strich/Lücke 1 zu 1
als Fahrbahnbegrenzung (Blockmarkierung).
Strichbreite = 0,25 m.
Markierungsstoffart = sonstiger spritzbarer Markierungsstoff.
Auf Asphaltdeckschicht.
Entfernen für Deckenerneuerung.
Abfall aufnehmen und nach Wahl des AN verwerten.
Menge: 30,000 m

**3.31.20 Markierungsfläche trocknen**
StL-Nr. 21131105
Fläche für Markierung schonend trocknen. Abgerechnet
wird die zu markierende Fläche. Bei Pfeil, Buchstabe,
Ziffer, Verkehrsschild und Piktogramm ergibt sich die
Fläche aus dem kleinsten umschließenden Rechteck.
Menge: 50,000 m2

**3.31.30 Markierungsfläche reinigen Saugkehrwagen**
StL-Nr. 2113111002
Fläche für Markierung reinigen. Kehrgut aufnehmen und
nach Wahl des AN verwerten. Abgerechnet wird die zu
markierende Fläche. Bei Pfeil, Buchstabe, Ziffer, Verkehrsschild, und Piktogramm ergibt sich die Fläche aus
dem kleinsten umschließenden Rechteck.
Reinigung mit Saugkehrwagen.
Menge: 50,000 m2

**3.31.40 Längsmarkierung Typ II herstellen Blockmark. 1 zu 1*Breite 0,25 m mit Vormarkierung*Folie P 7*grobstr. Decke**
StL-Nr. 2113150543180021
Längsmarkierung Typ II einschl. evtl.
Sperrflächenumrandung als endgültige Markierung herstellen. Abgerechnet wird der markierte Strich, bei
Doppelstrichen zwei Striche.
Unterbrochen; Verhältnis Strich/Lücke 1 zu 1 als Fahrbahnbegrenzung (Blockmarkierung).
Strichbreite = 0,25 m.
Strich mit Vormarkierung.
Markierungssystem aus Folie.
Verkehrsklasse = P 7.
Markierung auf grobstrukturierter Asphaltdeckschicht.
Menge: 30,000 m

**3.31.50 Quermarkierung Typ II herstellen Radfahrerfurt*mit Vormarkierung einkomp. Farbe mind. P 6*a.Asphaltdecksch.**
StL-Nr. 21131310411911
Quermarkierung Typ II als Verkehrsfreigabemarkierung
herstellen. Abgerechnet wird der markierte Strich.
Markierung = Radfahrerfurt.
Strich mit Vormarkierung.
Markierungssystem aus einkomponentiger lösemittelarmer
Farbe (High-Solid).
Schichtdicke
'0,6 mm'
Verkehrsklasse mindestens P 6.
Markierung auf Asphaltdeckschicht.
Menge: 22,000 m

**3.31.60 Quermarkierung Typ II herstellen Fußgängerfurt*mit Vormarkierung einkomp. Farbe mind. P 6*a.Asphaltdecksch.**
StL-Nr. 21131310311911
Quermarkierung Typ II als Verkehrsfreigabemarkierung
herstellen. Abgerechnet wird der markierte Strich.
Markierung = Fußgängerfurt.
Strich mit Vormarkierung.
Markierungssystem aus einkomponentiger lösemittelarmer
Farbe (High-Solid).
Schichtdicke
'0,6 mm'
Verkehrsklasse mindestens P 6.
Markierung auf Asphaltdeckschicht.
Menge: 12,000 m

**3.31.70 Markierungsfläche trocknen**
StL-Nr. 21131105
Fläche für Markierung schonend trocknen. Abgerechnet
wird die zu markierende Fläche. Bei Pfeil, Buchstabe,
Ziffer, Verkehrsschild und Piktogramm ergibt sich die
Fläche aus dem kleinsten umschließenden Rechteck.
Menge: 75,000 m2

**3.31.80 Markierungsfläche reinigen Saugkehrwagen**
StL-Nr. 2113111002
Fläche für Markierung reinigen. Kehrgut aufnehmen und
nach Wahl des AN verwerten. Abgerechnet wird die zu
markierende Fläche. Bei Pfeil, Buchstabe, Ziffer, Verkehrsschild, und Piktogramm ergibt sich die Fläche aus
dem kleinsten umschließenden Rechteck.
Reinigung mit Saugkehrwagen.
Menge: 75,000 m2

**3.31.90 Quermarkierung Typ II herstellen Radfahrerfurt*mit Vormarkierung Kaltplastikmasse*Aggl.regelm. Dicke 5mm/3mmtief*nicht grob.Decke**
StL-Nr. 21131510411312
Quermarkierung Typ II als endgültige Markierung herstellen. Verkehrsklasse P 7. Abgerechnet wird der markierte Strich.
Markierung = Radfahrerfurt.
Strich mit Vormarkierung.
Markierungssystem aus reaktivem Stoff, nicht spritzbar
(Kaltplastikmasse).
Als Agglomeratmarkierung, regelmäßig angeordnet.
Markierung einlegen, Schichtdicke = 5 mm, Decke 3 mm
tief ausfräsen, Fräsgut aufnehmen und nach Wahl des AN
verwerten.
Markierung auf nicht grobstrukturierter Asphaltdeckschicht.
Menge: 22,000 m

**3.31.100 Quermarkierung Typ II herstellen Fußgängerfurt*mit Vormarkierung Kaltplastikmasse*Aggl.regelm. Dicke 5mm/3mmtief*nicht grob.Decke**
StL-Nr. 21131510311312
Quermarkierung Typ II als endgültige Markierung herstellen. Verkehrsklasse P 7. Abgerechnet wird der markierte Strich.
Markierung = Fußgängerfurt.
Strich mit Vormarkierung.
Markierungssystem aus reaktivem Stoff, nicht spritzbar
(Kaltplastikmasse).
Als Agglomeratmarkierung, regelmäßig angeordnet.
Markierung einlegen, Schichtdicke = 5 mm, Decke 3 mm
tief ausfräsen, Fräsgut aufnehmen und nach Wahl des AN
verwerten.
Markierung auf nicht grobstrukturierter Asphaltdeckschicht.
Menge: 12,000 m

**3.31.110 Farbige Kennz. von Radwegen herst. Farbe Rot*Kaltpl.m.Reibepl. Dicke 1,5 mm*grobstr. Decke**
StL-Nr. 211317051441
Farbige Kennzeichnung von Radwegen randscharf herstellen. Losen Schmutz von zu kennzeichnender Fläche entfernen. Vormarkieren. Nicht retroreflektierend. Griffigkeit im Gebrauchszustand mindestens 45 SRT-
Einheiten.
Farbe Rot, Farbortbereich im Neuzustand innerhalb Eckpunkt 1 y 0,345 x 0,655; Eckpunkt 2 y 0,360 x 0,370;
Eckpunkt 3 y 0,320 x 0,360; Eckpunkt 4 y 0,310 x 0,690.
Herstellung aus reaktivem Stoff, nicht spritzbar (Kaltplastikmasse als Reibeplastik).
Mindestschichtdicke = 1,5 mm.
Herstellung auf grobstrukturierter Asphaltdeckschicht.
Menge: 33,000 m2

**3.31.120 Sonstiges Mark.zeichen Typ II herst Piktogramm 1,00 m*mit Vormarkierung Kaltplastikmasse**
StL-Nr. 21131530511009
Sonstiges Markierungszeichen Typ II als endgültige Markierung nach Unterlagen des AG herstellen. Verkehrsklasse P 7.
Markierungszeichen = Piktogramm, Länge = 1,00 m.
Mit Vormarkierung.
Markierungssystem aus reaktivem Stoff, nicht spritzbar
(Kaltplastikmasse).
Markierung auf
'auf Markierung für Radfahrerfurt aus
vorheriger Position'
Menge: 5,000 St

**3.31.130 Sonstiges Mark.zeichen Typ II herst Piktogramm 1,30 m*mit Vormarkierung Kaltplastikmasse*Pflasterdecke**
StL-Nr. 21131530611005
Sonstiges Markierungszeichen Typ II als endgültige Markierung nach Unterlagen des AG herstellen. Verkehrsklasse P 7.
Markierungszeichen = Piktogramm, Länge = 1,30 m.
Mit Vormarkierung.
Markierungssystem aus reaktivem Stoff, nicht spritzbar
(Kaltplastikmasse).
Markierung auf Pflasterdecke.
Menge: 2,000 St

**3.31.140 Pfeilmarkierung Typ II herstellen geradeaus*mit Vormarkierung Länge 2,00 m*Kaltplastikmasse grobstr. Decke**
StL-Nr. 2113152011110001
Pfeilmarkierung Typ II als endgültige Markierung herstellen.  Verkehrsklasse P 7.
Markierungszeichen = Pfeil geradeaus.
Mit Vormarkierung.
Länge = 2,00 m.
Markierungssystem aus reaktivem Stoff, nicht spritzbar
(Kaltplastikmasse).
Markierung auf grobstrukturierter Asphaltdeckschicht.
Menge: 1,000 St

**3.31.150 Pfeilmarkierung Typ II herstellen li.o.re. ab*mit Vormarkierung Länge 2,00 m*Kaltplastikmasse grobstr. Decke**
StL-Nr. 2113152021110001
Pfeilmarkierung Typ II als endgültige Markierung herstellen.  Verkehrsklasse P 7.
Markierungszeichen = Pfeil links oder rechts ab.
Mit Vormarkierung.
Länge = 2,00 m.
Markierungssystem aus reaktivem Stoff, nicht spritzbar
(Kaltplastikmasse).
Markierung auf grobstrukturierter Asphaltdeckschicht.
Menge: 2,000 St

### Abschnitt 4 Erneuerung Gehweg (Leist. Stadt)

#### Titel 4.1 Abbruch

**4.1.10 Geländer abbrechen**
System-Geländer aus Stahl- Rundrohren und  abbrechen
Geländer bestehend aus:
2x Rundprofil
2x Unterkletterschutz aus Rechteckprofil
Inklusive 2 x abgeschrägte Endausbildung
Einschl. Abbau der Befestigungsschellen
Pfosten einschl. Betonfundament ausbauen.
Erdarbeiten ausführen
Sämtliche Ausbaustoffe nach Wahl des AN entsorgen
Menge: 8,000 m

**4.1.20 Geländer abbrechen**
System-Geländer aus Stahl- Rundrohren abbrechen und für
den wiedereinbau zwischenlager
Geländer bestehend aus:
2x Rundprofil
Inklusive 2 x abgeschrägte Endausbildung
Einschl. Abbau der Befestigungsschellen
Pfosten einschl. Fußplatte und Dübel ausbauen.
Geländer nach Wiederherstellung der Treppenanlage
wieder aufbauen. Teile lagern auf Flächen des AN.
Verbindugsmittel zur Aufstellung auf Betonplatten
liefert AN.
Endausbildung mit Verankerung an Bestandsgebäude
herstellen. Verbindungsmittel liefert AN.
Menge: 6,000 m

**4.1.30 Treppenanlage abbrechen**
Treppenanlage im Bereich HHS/Marktberg (kleine Gasse)
bestehend aus Betonstufen ca 50x50x10abbrechen, laden
und zur Beprobung auf Lagerflächen im Baufeld abladen.
Erforderliche Trennschnitte ausführen.
Abbruch einschl. gebundener Tragschicht unter den
Stufen. Abbruch der Kantensteine einschl.
Unterbeton und Rückenstütze aus Beton.

Treppe bestehend aus 6 Stufen
Maße (L/B): ca. 4 x 1,20 m
Treppe im Bogen verbaut
Menge: 1,000 St

**4.1.40 Treppenanlage abbrechen**
Treppenanlage im Bereich HHS/B109 bestehend aus
Betonstufen ca 50x50x10abbrechen, laden und zur
Beprobung auf Lagerflächen im Baufeld abladen.
Erforderliche Trennschnitte ausführen.

Moasiakpflaster inkl. Bettung ausbauen und säubern und
zwischenlagern.

Abbruch einschl. gebundener Tragschicht unter den
Stufen. Abbruch der Kantensteine einschl.
Unterbeton und Rückenstütze aus Beton.

Treppe bestehend aus 7 Stufen mit Zwischenpodest.
Maße (L/B): ca. 4 x 1,20 m
Treppe im Bogen verbaut
Menge: 1,000 St

**4.1.50 Rabattengeländer ausbauen**
Rabattengeländer aus Stahl ausbauen
Betonfundamente entfernen
Erdarbeiten ausführen.
Ausbaustoffe im Baufeld zur Beprobung zwischenlagern.
Menge: 50,000 m

**4.1.60 Mauerwerk abbrechen**
Mauerwerk nach Unterlagen des AG abbrechen. Abgerechnet
wird das abgebrochene Mauerwerk, wobei Öffnungen und
Nischen bis zu 0,5 m3 Einzelgröße und Schlitze bis zu
0,1 m3/m übermessen werden.
Bauteil = Stützwand.
Höhe ca.
'1,2 m'
Mauerwerk aus Kunststein.
Fundament aus Beton abbrechen. Erdarbeiten ausführen.
Sämtliche Steine und übriges Abbruchgut laden und zur
Beprobung auf Lagerflächen im Baufeld abladen.
Transport ist einzukalkulieren.
Menge: 30,000 m

**4.1.70 Nicht gef. Abf. Baustelle entsorg. Beton 17 01 01*RC-1*Wahl AN einr. Verbleib elektr.**
StL-Nr. 2480244001019101
Nicht gefährlichen Abfall aus Aufbruch und Ausbau
nach Unterlagen des AG laden, zur
Entsorgungsanlage befördern und entsorgen.
Abrechnung nach Wiegenachweisen.
Abfall = Beton. Abfallschlüssel = 17 01 01.
Materialklasse nach EBV = RC-1.
Abfall laden
'Abfall laden von Zwischenlagerflächen des
AN'
Entsorgung nach Wahl des AN. Kosten der
Abfallentsorgung trägt der AN.
Verbleibsdokumentation nach Unterlagen des AG
führen. Dokumentation und Wiegenachweise nach
Abschluss dem AG elektronisch übergeben.
Menge: 20,000 t

**4.1.80 Nicht gef. Abf. Baustelle entsorg. (Zul.)**
Zulage. Vergütet wird der Mehraufwand gegenüber der
Entsorgung als Material RC-1
Nicht gefährlichen Abfall aus Aufbruch und Ausbau
nach Unterlagen des AG laden, zur
Entsorgungsanlage befördern und entsorgen.
Abrechnung nach Wiegenachweisen.
Abfall = Beton. Abfallschlüssel = 17 01 01.
Materialklasse nach EBV = RC-2.
Abfall laden von Zwischenlagerflächen des AN.
Entsorgung nach Wahl des AN. Kosten der
Abfallentsorgung trägt der AN.
Verbleibsdokumentation nach Unterlagen des AG
führen. Dokumentation und Wiegenachweise nach
Abschluss dem AG elektronisch übergeben.
Menge: 5,000 t

**4.1.90 Nicht gef. Abf. Baustelle entsorg. 17 09 04*RC-1 Wahl AN einr.*Verbleib elektr.**
StL-Nr. 2480244015019101
Nicht gefährlichen Abfall aus Aufbruch und Ausbau
nach Unterlagen des AG laden, zur
Entsorgungsanlage befördern und entsorgen.
Abrechnung nach Wiegenachweisen.
Abfall = Gemischte Bau- und Abbruchabfälle mit
Ausnahme derjenigen, die unter 17 09 01, 17 09 02
und 17 09 03 fallen. Abfallschlüssel = 17 09 04.
Materialklasse nach EBV = RC-1.
Abfall laden
'Abfall laden von Zwischenlagerflächen des
AN'
Entsorgung nach Wahl des AN. Kosten der
Abfallentsorgung trägt der AN.
Verbleibsdokumentation nach Unterlagen des AG
führen. Dokumentation und Wiegenachweise nach
Abschluss dem AG elektronisch übergeben.
Menge: 5,000 t

**4.1.100 Nicht gef. Abfall Abbruch entsorg. (Zul.) 17 09 04*RC-2 Wahl AN einr.*Verbleib elektr.**
Zulage. Vergütet wird der Mehraufwand gegenüber der
Entsorgung als Material RC-1
Nicht gefährlichen Abbruchabfall nach Unterlagen
des AG laden, zur Entsorgungsanlage befördern und
entsorgen. Abrechnung nach Wiegenachweisen.
Abfall = Gemischte Bau- und Abbruchabfälle mit
Ausnahme derjenigen, die unter 17 09 01, 17 09 02
und 17 09 03 fallen. Abfallschlüssel = 17 09 04.
Materialklasse nach EBV = RC-2.
Abfall laden von Zwischenlagerflächen des AN
Entsorgung nach Wahl des AN. Kosten der
Abfallentsorgung trägt der AN.
Verbleibsdokumentation nach Unterlagen des AG
führen. Dokumentation und Wiegenachweise nach
Abschluss dem AG elektronisch übergeben.
Menge: 2,000 t

**4.1.110 Nicht gef. Abf. Baustelle entsorg. 17 04 05 HfW Anfallstelle*Wahl AN einr. Verbleib elektr.**
StL-Nr. 2480244004992101
Nicht gefährlichen Abfall aus Aufbruch und Ausbau
nach Unterlagen des AG laden, zur
Entsorgungsanlage befördern und entsorgen.
Abrechnung nach Wiegenachweisen.
Abfall = Eisen und Stahl.
Abfallschlüsselnummer = 17 04 05.
Wert
'Pulverbeschichtet oder Feuerverzinkt'
Abfall an
Anfallstelle in Haufwerk gelagert laden.
Entsorgung nach Wahl des AN. Kosten der
Abfallentsorgung trägt der AN.
Verbleibsdokumentation nach Unterlagen des AG
führen. Dokumentation und Wiegenachweise nach
Abschluss dem AG elektronisch übergeben.
Menge: 5,000 t

#### Titel 4.6 Erdbau

**4.6.10 Oberboden abtragen und lagern Abtr.über 10-30cm Abrechnung Abtrag**
StL-Nr. 24106110002901
Oberboden ggf. einschließlich Vegetationsdecke abtragen
und lagern. Oberboden in regelmäßig geformten Mieten
locker aufsetzen. Ansaat und Mähen einer Decksaat werden gesondert vergütet. Beschreibung der Homogenbereiche nach Unterlagen des AG.
Dicke des Abtrages über 10 bis 30 cm.
Oberboden
'Zwischenlagern zur Beprobung innerhalb des
Baufeldes.'
Abrechnung nach Abtragsprofilen.
Menge: 40,000 m3

*Hinweis*
Entsorgung von ausgebautem Oberboden

**4.6.20 Nicht gef. Abf. Baustelle entsorg. Boden 17 05 04*BM-F0* o. BG-F0*Wahl AN einr. Verbleib elektr.**
StL-Nr. 2480244007099101
Nicht gefährlichen Abfall aus Aufbruch und Ausbau
nach Unterlagen des AG laden, zur
Entsorgungsanlage befördern und entsorgen.
Abrechnung nach Wiegenachweisen.
Abfall = Bodenaushub als Boden und Steine mit
Ausnahme derjenigen, die unter 17 05 03* fallen.
Abfallschlüssel = 17 05 04.
Materialklasse nach EBV = BM-F0* oder BG-F0*.
Abfall laden
'von Zwischenlagerflächen zur Beprobung.'
Entsorgung
nach Wahl des AN. Kosten der
Abfallentsorgung trägt der AN.
Verbleibsdokumentation nach Unterlagen des AG
führen. Dokumentation und Wiegenachweise nach
Abschluss dem AG elektronisch übergeben.
Menge: 60,000 t

**4.6.30 Oberboden liefern und andecken Seitenstreifen*Andeckung 10 cm**
StL-Nr. 241061532002
Oberboden liefern und profilgerecht andecken. Abrechnung nach angedeckten Flächen.
Andeckung auf Seitenstreifen.
Dicke der Andeckung = 10 cm.
Menge: 185,000 m2

*Hinweis*
Bodenmaterial

**4.6.40 Boden lösen.*profilger. lösen*Planum gesondert Abrechnung Abtrag**
Boden bzw. Fels mit Beschreibung der Homogenbereiche
nach Unterlagen des AG
aus Abtragsbereichen profilgerecht lösen und laden.
Entsorgen wird gesondert vergütet.
Homogenbereich B.1-B.3
Profilgerecht lösen.
Zwischenlagern zur Beprobung innerhalb des Baufeldes.
Das Herstellen des Planums wird gesondert vergütet.
Abrechnung nach Abtragsprofilen.
Menge: 290,000 m3

*Hinweis*
Entsorgung von ausgebauten Böden

**4.6.50 Nicht gef. Abf. Baustelle entsorg. Boden 17 05 04*BM-F0* o. BG-F0*Wahl AN einr. Verbleib elektr.**
StL-Nr. 2480244007099101
Nicht gefährlichen Abfall aus Aufbruch und Ausbau
nach Unterlagen des AG laden, zur
Entsorgungsanlage befördern und entsorgen.
Abrechnung nach Wiegenachweisen.
Abfall = Bodenaushub als Boden und Steine mit
Ausnahme derjenigen, die unter 17 05 03* fallen.
Abfallschlüssel = 17 05 04.
Materialklasse nach EBV = BM-F0* oder BG-F0*.
Abfall laden
'von Zwischenlagerflächen zur Beprobung.'
Entsorgung
nach Wahl des AN. Kosten der
Abfallentsorgung trägt der AN.
Verbleibsdokumentation nach Unterlagen des AG
führen. Dokumentation und Wiegenachweise nach
Abschluss dem AG elektronisch übergeben.
Menge: 525,000 t

**4.6.60 Oberboden liefern und andecken Böschungen*Andeckung 10 cm**
StL-Nr. 241061531002
Oberboden liefern und profilgerecht andecken. Abrechnung nach angedeckten Flächen.
Andeckung auf Böschungen. Vorhandene Böschung vor Auftrag des Oberbodens aufrauen und mit Rillen versehen.
Dicke der Andeckung = 10 cm.
Menge: 50,000 m2

*Hinweis*
Füllboden in Gehwegbereichen

**4.6.70 Baustoff liefern und einbauen Planum gesondert*Abrechng. Auftrag**
StL-Nr. 24106243909201
Geeigneten Baustoff liefern, in Auftragsbereichen profilgerecht einbauen und verdichten.
Baustoff
'grobkörniger Boden'
Einbaustelle
'Füllboden in Gehwegbereichen'
Das Herstellen des
Planums wird gesondert vergütet.
Abrechnung nach Auftragsprofilen.
Menge: 100,000 m3

**4.6.80 Planum herstellen Ev2 = 45 MPa**
StL-Nr. 2410625001
Planum herstellen nach Unterlagen des AG.
Verformungsmodul Ev2 = 45 MPa.
Menge: 1000,000 m2

**4.6.90 Planum nachverdichten**
Nachverdichtung des Planums, Planum gem. ZTV E-StB 09
bis zur Erzielung der notwendigen Tragfähigkeit von 45
MPa in Bereichen mit Bodenaustausch mit geeignetem
Gerät nachverdichten.
Die Tragfähigkeit ist alle 50 m mittels dynamischen
Plattendruckversuchen als Kontrollprüfung nach DIN
18134 im Rahmen der Eigenüberwachung nachzuweisen.
Die Ergebnisse sind dem AG und seinen Vertretern ohne
Aufforderung als Kopie zur Verfügung zu stellen.

Einschl. aller erforderlichen Nebenarbeiten.
Menge: 1000,000 m2

**4.6.100 Geokunststoffe a. Bewehr. einbauen pH 4-9**
Geokunststoffe nach Unterlagen des AG als Bewehrungselement in Erdbauwerke einbauen. Erforderliche Nutzungsdauer über 25 Jahre. Überlappung quer zur Zugrichtung von mindestens 0,50 m. Erdarbeiten werden gesondert vergütet. Abrechnung nach abgewickelter Bewehrungsfläche ohne Überlappung.
Bewehrung
'Untergrundplanum'
Bewehrungsstoff
'Geogitter GRK 3'
pH-Wert des Umgebungsmilieus 4 bis 9.
Bemessungszugfestigkeit
'60kN/m längs und quer'
Zulässige Dehnung
'12% längs 15% quer
Eignungsnachweise dem Angebot beilegen.'
Menge: 1100,000 m2

*Hinweis*
Bereich ca. Station 0+155 - 0+220

**4.6.110 Böschungen angleichen**
Ungeeigneten bzw. überschüssigen Boden aus
Abtragsbereichen im Böschungsbereich neben den
Wegeflächen zur Angleichung an das neue Wegeniveau
profilgerecht lösen, laden und entsorgen.
Materialkalsse BM-F0*

Das Herstellen des Planums wird nicht gesondert
vergütet.
Homogenbereich B.1-B.3
Abtragstiefe: 20-30 cm
Böschungsverhältnis: 1:1,5 bis 1:4
Abfallschlüssel nach AVV: 17 05 04
Menge: 25,000 m3

#### Titel 4.7 Landschaftsbau

**4.7.10 Rasenansaat mit RSM herstellen*Feinplanum lock. Menge 20 g/m2*RSM 7.1.1**
StL-Nr. 21107202091410
Rasenansaat mit RSM herstellen. Saatgut ohne Entmischung ausbringen, einarbeiten und andrücken.
Fläche
'Mulden, Randstreifen, Bankette'
Feinplanum
feinkrümelig lockern.
Saatgutmenge = 20 g/m2.
Regelsaatgutmischung (RSM) 7.1.1 Landschaftsrasen -
Standard ohne Kräuter.
Menge: 150,000 m2

**4.7.20 Vegetationsfläche wässern*20 Liter Fertigst.pflege**
StL-Nr. 211076029401
Vegetationsfläche wässern, Wasser liefern. Bodenart,
Exposition und Fläche nach Unterlagen des AG. Abgerechnet wird die Wässerung der Vegetationsfläche pro Jahr.
Anzahl der Wässerungsgänge
'3, abgerechnet wird die
gewässerte Fläche je Wässerungsdurchgang.'
Mindestwassermenge je m2 pro Wässerungsgang = 20
Liter.
Während der Fertigstellungspflege.
Menge: 450,000 m2

*Hinweis*
Mindestens 2 Mähgänge während der
Fertigstellungspflege.

**4.7.30 Rasen mähen*Fertigst.pflege**
StL-Nr. 21107606090190
Rasen mähen.
Mähfläche
'Böschungen, Seitenflächen. Erschwernisse
durch Pflanzflächen und Baumstandorte sind
einzukalkulieren.'
Während der Fertigstellungspflege.
Mähgut
'aufnehmen und der Verwertung nach Wahl des AN
zuführen. Anzahl der Mähgänge während der
Fertigstellungspflege: 3.
Abgerechnet wird je Maht die gemähte Fläche.'
Menge: 450,000 m2

#### Titel 4.12 Schichten ohne Bindemittel

**4.12.10 Schicht ohne Bindemittel aufnehmen Geh- und Radwege Abrechng. Abtrag**
StL-Nr. 24112010995091
Schicht ohne Bindemittel aufnehmen
Schicht
'Baustoffgemisch aus Sand und Recyclingmaterial
(Betonstücke, Ziegelstücke) .'
Dicke
'i.M. 15 cm'
Fläche = Geh- und Radwege.
Baustoffgemisch
'innerhalb des Baufeldes zur Beprobung
zwischenlagern'
Abrechnung nach Abtragsprofilen.
Menge: 150,000 m3

**4.12.20 Nicht gef. Abf. Baustelle entsorg. 17 09 04*RC-1 Wahl AN einr.*Verbleib elektr.**
StL-Nr. 2480244015019101
Nicht gefährlichen Abfall aus Aufbruch und Ausbau
nach Unterlagen des AG laden, zur
Entsorgungsanlage befördern und entsorgen.
Abrechnung nach Wiegenachweisen.
Abfall = Gemischte Bau- und Abbruchabfälle mit
Ausnahme derjenigen, die unter 17 09 01, 17 09 02
und 17 09 03 fallen. Abfallschlüssel = 17 09 04.
Materialklasse nach EBV = RC-1.
Abfall laden
'Abfall laden von Zwischenlagerflächen des
AN'
Entsorgung nach Wahl des AN. Kosten der
Abfallentsorgung trägt der AN.
Verbleibsdokumentation nach Unterlagen des AG
führen. Dokumentation und Wiegenachweise nach
Abschluss dem AG elektronisch übergeben.
Menge: 225,000 t

**4.12.30 Nicht gef. Abfall Abbruch entsorg. (Zul.) 17 09 04*RC-2 Wahl AN einr.*Verbleib elektr.**
Zulage. Vergütet wird der Mehraufwand gegenüber der
Entsorgung als Material RC-1
Nicht gefährlichen Abbruchabfall nach Unterlagen
des AG laden, zur Entsorgungsanlage befördern und
entsorgen. Abrechnung nach Wiegenachweisen.
Abfall = Gemischte Bau- und Abbruchabfälle mit
Ausnahme derjenigen, die unter 17 09 01, 17 09 02
und 17 09 03 fallen. Abfallschlüssel = 17 09 04.
Materialklasse nach EBV = RC-2.
Abfall laden von Zwischenlagerflächen des AN
Entsorgung nach Wahl des AN. Kosten der
Abfallentsorgung trägt der AN.
Verbleibsdokumentation nach Unterlagen des AG
führen. Dokumentation und Wiegenachweise nach
Abschluss dem AG elektronisch übergeben.
Menge: 60,000 t

**4.12.40 Schottertragschicht herstellen Gehu.Radw. o.F.*0/32*DPr min. 100 v.H.*U min.13+Filterst**
StL-Nr. 2411232051910901
Schottertragschicht herstellen.
In Verkehrsflächen für Geh- und Radwege, ohne
Fertiger.
Baustoffgemisch 0/32.
Umweltrelevante Anforderungen
'Naturschotter'
Verdichtungsgrad DPr mindestens 100
v.H.
Einbaudicke
'29 cm'
Ungleichförmigkeitszahl U mindestens 13. Die
Filterstabilität gegenüber dem Bettungsstoff muss eingehalten werden. Max. Unebenheit 1,0 cm. Abweichung
von der Sollhöhe max. 1,0cm.
Menge: 950,000 m2

#### Titel 4.15 Pflaster, Platten, Borde

*Hinweis*
Kleinpflaster in Randstreifen und Zwickelflächen

**4.15.10 Natursteinpflasterdecke aufnehmen Kantenl. b. 6 cm*Granit ungeb. Fugenmat.*ungeb. Bettung Verwertung AN**
StL-Nr. 23115002111101
Natursteinpflasterdecke aufnehmen. Aufnehmen der Tragschicht wird gesondert vergütet.
Abmessung = Pflasterstein mit Kantenlänge bis 6 cm.
Pflasterstein aus Granit.
Mit Fugenfüllung aus Baustoffgemisch ohne Bindemittel.
Bettung aus ungebundenem Bettungsmaterial.
Steine und übriges Aufbruchgut nach Wahl des AN verwerten.
Menge: 150,000 m2

*Hinweis*
In Zufahrt

**4.15.20 Kupferschlackensteine aufnehmen**
Pflasterdecke aus Kupferschlackensteinen aufnehmen.
Aufnehmen der Tragschicht wird gesondert vergütet.
Abmessung = Pflasterstein mit Kantenlänge ca. 16x16x15
cm
Pflasterstein aus Kupferschlacken
Mit Fugenfüllung aus Baustoffgemisch ohne Bindemittel.
Bettung aus ungebundenem Bettungsmaterial.
Steine zur Wiederverwendung auf Flächen des AN
zwischenlagern. Kosten für Laden und Transport sind
einzukalkulieren.
Übriges Aufbruchgut nach Wahl des AN verwerten.
Menge: 35,000 m2

*Hinweis*
In Randbereich und Ausbesserungsflächen

**4.15.30 Pflasterd.m.Betonpfl.-steinen aufn. 10 cm dick*ungeb. Fugenmat. ungeb. Bettung**
StL-Nr. 23115011311900
Pflasterdecke mit Pflastersteinen aus Beton aufnehmen.
Aufnehmen der Tragschicht wird gesondert vergütet.
Pflasterstein ca. 10 cm dick.
Mit Fugenfüllung aus ungebundenem Fugenmaterial.
Bettung aus ungebundenem Bettungsmaterial.
Steine
'innerhalb des Baufeldes zur Beprobung
zwischenlagern'
Menge: 250,000 m2

*Hinweis*
Gehwegplatten

**4.15.40 Plattenbelag aus Beton aufnehmen 8-10 cm dick*ungeb. Fugenmat. ungeb. Bettung**
StL-Nr. 23115021511900
Plattenbelag mit Platten aus Beton aufnehmen. Aufnehmen
der Tragschicht wird gesondert vergütet.
Platte 8 bis 10 cm dick.
Mit Fugenfüllung aus ungebundenem Fugenmaterial.
Bettung aus ungebundenem Bettungsmaterial.
Platten
'innerhalb des Baufeldes zur Beprobung
zwischenlagern'
Menge: 650,000 m2

*Hinweis*
Plattenbelag Podest
Plattenmaße ca. 1m x 1m x 12 cm

**4.15.50 Plattenbelag aus Beton aufnehmen über 10-12cm dick*ungeb. Fugenmat. ungeb. Bettung**
StL-Nr. 23115021611900
Plattenbelag mit Platten aus Beton aufnehmen. Aufnehmen
der Tragschicht wird gesondert vergütet.
Platte über 10 bis 12 cm dick.
Mit Fugenfüllung aus ungebundenem Fugenmaterial.
Bettung aus ungebundenem Bettungsmaterial.
Platten
'innerhalb des Baufeldes zur Beprobung
zwischenlagern'
Menge: 120,000 m2

**4.15.60 Bordstein aufnehmen. Tiefbord Beton*Fund. ü. 10-20 cm**
StL-Nr. 23115031220900
Bordstein aufnehmen.
Bordstein = Tiefbordstein aus Beton, Höhe bis 30 cm.
Fundament aus Beton, über 10 bis 20 cm dick, aufbrechen.
Aufbruchgut
'innerhalb des Baufeldes zur Beprobung
zwischenlagern'
Menge: 180,000 m

*Hinweis*
Entsorgung für Betonborde, Betonpflaster, Betonplatten.

**4.15.70 Nicht gef. Abf. Baustelle entsorg. Beton 17 01 01*RC-1*Wahl AN einr. Verbleib elektr.**
StL-Nr. 2480244001019101
Nicht gefährlichen Abfall aus Aufbruch und Ausbau
nach Unterlagen des AG laden, zur
Entsorgungsanlage befördern und entsorgen.
Abrechnung nach Wiegenachweisen.
Abfall = Beton. Abfallschlüssel = 17 01 01.
Materialklasse nach EBV = RC-1.
Abfall laden
'von Zwischenalgerflächen des AN'
Entsorgung nach Wahl
des AN. Kosten der
Abfallentsorgung trägt der AN.
Verbleibsdokumentation nach Unterlagen des AG
führen. Dokumentation und Wiegenachweise nach
Abschluss dem AG elektronisch übergeben.
Menge: 200,000 t

**4.15.80 Nicht gef. Abf. Baustelle entsorg. (Zul.)**
Zulage. Vergütet wird der Mehraufwand gegenüber der
Entsorgung als Material RC-1
Nicht gefährlichen Abfall aus Aufbruch und Ausbau
nach Unterlagen des AG laden, zur
Entsorgungsanlage befördern und entsorgen.
Abrechnung nach Wiegenachweisen.
Abfall = Beton. Abfallschlüssel = 17 01 01.
Materialklasse nach EBV = RC-2.
Abfall laden von Zwischenlagerflächen des AN.
Entsorgung nach Wahl des AN. Kosten der
Abfallentsorgung trägt der AN.
Verbleibsdokumentation nach Unterlagen des AG
führen. Dokumentation und Wiegenachweise nach
Abschluss dem AG elektronisch übergeben.
Menge: 40,000 t

*Hinweis*
äußere Kante Gehweg

**4.15.90 Bordstein aus Beton setzen BSt. TB 8x20 cm*Fuge Typ B gerader Stein**
StL-Nr. 2311531108010199
Bordstein aus Beton setzen. Breite der Rückenstütze
mind. 15 cm.
Bordstein = TB 8 x 20 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze
'Rückenstütze bis 10 cm unter Oberkante
Bordstein. Betonfestigkeit C 20/25'
Fundamentbeton
'C20/25
Erdarbeiten ausführen.'
Menge: 220,000 m

**4.15.100 Dichtstreifen für Tiefbordsteine**
Dichtstreifen für Tiefbordsteine, dauerelastisch
Menge: 220,000 St

**4.15.110 Bordstein trennen TBSt. 10/30-8/20*BSt.nassschneiden BSt. trennen**
StL-Nr. 231153262101
Bordstein auf Passmaß trennen.
Bordstein aus Beton ca. 10/30 bis 8/20 cm.
Bordstein trennen durch Nassschneiden.
Bordstein quer trennen.
Menge: 22,000 St

**4.15.120 Bordstein aus Beton setzen BSt. TB 8x20 cm*Fuge Typ B Halbm. ü. 5-12 m**
StL-Nr. 2311531108010299
Bordstein aus Beton setzen. Breite der Rückenstütze
mind. 15 cm.
Bordstein = TB 8 x 20 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Kurvenstein, Halbmesser größer 5,00 bis 12,00 m.
Rückenstütze
'Rückenstütze bis 10 cm unter Oberkante
Bordstein. Betonfestigkeit C 20/25'
Fundamentbeton
'C20/25
Erdarbeiten ausführen.'
Menge: 5,000 m

**4.15.130 Bordstein aus Beton setzen BSt. HB 15x30 cm*Fuge Typ B Überg./Absenker**
StL-Nr. 2311531103010699
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Übergangsstein/Absenkungsstein.
Rückenstütze
'Rückenstütze bis 10 cm unter Oberkante
Bordstein. Betonfestigkeit C 20/25'
Fundamentbeton
'C20/25
Erdarbeiten ausführen.'
Menge: 10,000 m

*Hinweis*
HB äußere Kante Gehweg im Bereich der Böschung

**4.15.140 Bordstein aus Beton setzen BSt. HB 15x30 cm*Fuge Typ B gerader Stein**
StL-Nr. 2311531103010199
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze
'Rückenstütze bis 10 cm unter Oberkante
Bordstein. Betonfestigkeit C 20/25'
Fundamentbeton
'C20/25
Erdarbeiten ausführen.'
Menge: 50,000 m

**4.15.150 Dichtstreifen für Hochbordsteine**
Dichtstreifen für Hochbordsteine, dauerelastisch
Menge: 60,000 St

**4.15.160 Bordstein trennen HBSt. 18/30-15/22*BSt.nassschneiden BSt. trennen**
StL-Nr. 231153261101
Bordstein auf Passmaß trennen.
Bordstein aus Beton ca. 18/30 bis 15/22 cm.
Bordstein trennen durch Nassschneiden.
Bordstein quer trennen.
Menge: 5,000 St

**4.15.170 Bewegungsfuge in Borden herstellen Fugenl. b. 30 cm*verf. Pflasterfm.**
StL-Nr. 2311551611
Bewegungsfuge in einer Dicke von 8 mm bis 15mm in Borden herstellen.
Fugenlänge bis 30 cm.
Verfüllen mit Pflasterfugenmasse. Unterfüllung mit Band
aus PU-Kautschuk mit Shore A-Härte (ShA) 50 +/-10, nach
DIN ISO 7619-1:2012-02.
Menge: 27,000 St

**4.15.180 Bewegungsfuge im Fundament herst. Fuge unter Borden*Band mit PU-Kaut.**
StL-Nr. 2311550631
Bewegungsfuge im Fundament von Streifen, Rinnen und
Borden mit einer Dicke von 8 mm bis 15 mm herstellen.
Fuge unter Bord.
Bewegungsfuge mit Band aus PU-Kautschuk mit Shore A-
Härte (ShA) 50 +/-10, nach DIN ISO 7619-1:2012-02.
Menge: 27,000 St

**4.15.190 Pflasterd. aus Betonsteinen herst. Rad-/Gehwegflchn.*Fl. ü. 10-100 m2 St.100/200/80*Fase 2/2 SZ18/LA20*Bett.0/4 30 v. H. Fuge 0/4*Läuferverband**
StL-Nr. 2311510143411111
Pflasterdecke mit Pflastersteinen aus Beton mit Vorsatzbeton herstellen.
Oberfläche der Pflastersteine, Trassierung der Pflasterdecke und Verlegung der Pflastersteine in Kurvenbereichen nach Unterlagen des AG.
In Verkehrsflächen für Rad- und Gehwege. Rutschwiderstand SRT-Wert mind. 55.
Einzelflächen über 10,00 bis 100,00 m2.
Format für Rastermaß = 100/200/80 mm.
Fase max. 2/2 mm.
Baustoffgemisch für Bettung und Fugen Kategorie
SZ18/LA20.
Bettung aus Baustoffgemisch 0/4, Anteil an Körnung unter 2 mm max. 30 Massenprozent, E CS35, C 90/3.
Fuge mit Baustoffgemisch 0/4, GU, F, E CS35, C 90/3,
Fugenmaterial einarbeiten und einschlämmen, Fugenschluss durch Einfegen und Einschlämmen herstellen.
Steine im Läuferverband verlegen.
Menge: 110,000 m2

*Hinweis*
Unterstreifen zwischen Fahrbahn und Gehweg

**4.15.200 Pfl.m. Kl.pfl.st. a. Nat.st. herst.*St.80/80/80 Granit*SZ18/LA20*Bett.0/4 30 v. H. Fuge 0/4*Reihenverband**
StL-Nr. 2311514790311113
Pflasterdecke mit Kleinpflastersteinen aus Naturstein
herstellen. Bearbeitung der Oberfläche der Kleinpflastersteine nach Unterlagen des AG.
In Flächen
'Unterstreifen'
Format für Rastermaß = 80/80/80 mm.
Pflasterstein aus Granit.
Baustoffgemisch für Bettung und Fugen Kategorie
SZ18/LA20.
Bettung aus Baustoffgemisch 0/4, Anteil an Körnung unter 2 mm max. 30 Massenprozent, E CS35, C 90/3.
Fuge mit Baustoffgemisch 0/4, GU, F, E CS35, C 90/3,
Fugenmaterial einarbeiten und einschlämmen, Fugenschluss durch Einfegen und Einschlämmen herstellen.
Verlegen im Läufer- oder Reihenverband ohne Kreuzfugen.
Menge: 135,000 m2

*Hinweis*
Mosaikpflasterflächen an Gebäuden(Podestfläche)  und
Leitstreifen

**4.15.210 Pflasterd. mit Mosaikpfl. herst. Streifen, Zwickel*Flächen ü. 2-10m2 St.50/50/50*Granit SZ22/LA25*Bett. 0/4 GU, B Fuge 0/4*Reihenverband**
StL-Nr. 2311516213211113
Pflasterdecke mit Mosaikpflastersteinen aus Naturstein
herstellen. Bearbeitung der Oberfläche der Mosaikpflastersteine nach Unterlagen des AG.
In Streifen, Zwickeln und anderen Kleinflächen.
Einzelflächen über 2,00 bis 10,00 m2.
Format für Rastermaß = 50/50/50 mm.
Pflasterstein aus Granit.
Baustoffgemisch für Bettung und Fugen Kategorie
SZ22/LA25.
Bettung aus Baustoffgemisch 0/4, GU, B, E CS35, C 90/3.
Fuge mit Baustoffgemisch 0/4, GU, F, E CS35, C 90/3,
Fugenmaterial einarbeiten und einschlämmen, Fugenschluss durch Einfegen und Einschlämmen herstellen.
Verlegen im Läufer- oder Reihenverband ohne Kreuzfugen.
Menge: 30,000 m2

*Hinweis*
Berliner Platten Maß 35x35x8
System Diephaus

**4.15.220 Plattenbel. mit Pl. a. Bet. herst. Rad- und Gehwege Diagonalverband*Bett.0/4 30 v. H. Fuge 0/4**
StL-Nr. 23115202109311
Plattenbelag mit Platten aus Beton einschließlich handelsüblicher Ergänzungsplatten herstellen. Äußere Be-
schaffenheit (Oberfläche und Farbgestaltung) der Platten, Trassierung des Plattenbelages und Verlegung der
Platten im Kurvenbereich nach Unterlagen des AG.
In Verkehrsflächen für Rad- und Gehwege.
Format für Rastermaß
'35x35x8'
Platten diagonal verlegen.
Bettung aus Baustoffgemisch 0/4, Anteil an Körnung unter 2 mm max. 30 Massenprozent, E CS35, C 90/3.
Fuge mit Baustoffgemisch 0/4, GU, F, E CS35, C 90/3,
Fugenmaterial einarbeiten und einschlämmen, Fugenschluss durch Einfegen und Einschlämmen herstellen.
Menge: 700,000 m2

**4.15.230 Zulage Bischoffsmützen**
Zulage für die Lieferung und Einbau der Passteine
(Bischoffsmützen) am Rand des Gehweges. Vergütet wird
der Mehraufwand gegenüber den Berliner Platten aus
Vorposition.
Maß 495x250x8 (schräge Seite 350 mm )
Verlegemuster laut Herstellerangaben
Menge: 450,000 m

**4.15.240 Plattenbelag-Anpassung herstellen Einzelgr. b 0,5m2*Mosaikpflaster Platte brechen**
StL-Nr. 231152271201
Anpassung des Plattenbelages an Aussparungen oder Einbauten herstellen. Abgerechnet wird je Stück Einbauteil.
Einzelgröße der Aussparung bzw. Einbauten bis 0,50 m2.
Ausführung mit Mosaikpflastersteinen.
Platte mit Vorrichtung brechen.
Menge: 10,000 St

**4.15.250 Plattenbelag-Anpassung herstellen Einzelgr. b 1,0m2*Mosaikpflaster Platte brechen**
StL-Nr. 231152273201
Anpassung des Plattenbelages an Aussparungen oder Einbauten herstellen. Abgerechnet wird je Stück Einbauteil.
Einzelgröße der Aussparung bzw. Einbauten über 0,75 bis
1,00 m2.
Ausführung mit Mosaikpflastersteinen.
Platte mit Vorrichtung brechen.
Menge: 10,000 St

**4.15.260 Pflastersteine zuarbeiten brechen*aus Beton*Dicke ü. 8-10 cm**
StL-Nr. 231151951102
Pflastersteine auf Passmaß trennen und Pflastersteine
an Kanten und Einfassungen oder an Aussparungen und
Einbauten über 1,00 m2 Einzelgröße zuarbeiten, nassschneiden oder behauen.
Das Zuarbeiten, Nassschneiden oder Behauen der Pflastersteine an Aussparungen und Einbauten bis zu 1,00 m2
Einzelgröße wird gesondert vergütet.
Pflastersteine mit Vorrichtung brechen.
Art = Pflastersteine aus Beton.
Dicke über 8 bis 10 cm.
Menge: 10,000 m

**4.15.270 Pflasterdecken-Anpassung herstellen Einzelgr. b 0,5m2*Mosaikpflaster**
StL-Nr. 2311519812
Anpassung der Pflasterdecke an Aussparungen oder Einbauten herstellen. Abgerechnet wird je Stück Einbauteil.
Einzelgröße der Aussparung bzw. Einbauten bis 0,50 m2.
Ausführung mit Mosaikpflastersteinen.
Menge: 5,000 St

*Hinweis*
Aufmerksamkeitsfeld

**4.15.280 Plattenbel. mit Pl. a. Bet. herst.*rechtw. zum Rand Bett.0/5 30 v. H.*Fuge 0/4**
StL-Nr. 23115202999121
Plattenbelag mit Platten aus Beton einschließlich handelsüblicher Ergänzungsplatten herstellen. Äußere Be-
schaffenheit (Oberfläche und Farbgestaltung) der Platten, Trassierung des Plattenbelages und Verlegung der
Platten im Kurvenbereich nach Unterlagen des AG.
In Flächen
'In Gehwegbereichen nach Zeichnung als
Aufmerksamkeitsfeld verlegen. Noppenplatten mit 36
Noppen je Platte, Noppen als Kugelkalotte (Höhe 4-5mm)
mit orthogonaler Anordnung.'
Einzelflächen
'1-4 m²'
Format für Rastermaß
'30x30x8 cm'
Platten rechtwinklig zum Rand verlegen.
Bettung aus Baustoffgemisch 0/5, Anteil an Körnung unter 2 mm max. 30 Massenprozent, E CS35, C 90/3.
Fuge mit Baustoffgemisch 0/4, GU, F, E CS35, C 90/3,
Fugenmaterial einarbeiten und einschlämmen, Fugenschluss durch Einfegen und Einschlämmen herstellen.
Menge: 2,000 m2

*Hinweis*
Rippenplatten

**4.15.290 Plattenbel. mit Pl. a. Bet. herst.*rechtw. zum Rand Bett.0/5 30 v. H.*Fuge 0/4**
StL-Nr. 23115202999121
Plattenbelag mit Platten aus Beton einschließlich handelsüblicher Ergänzungsplatten herstellen. Äußere Be-
schaffenheit (Oberfläche und Farbgestaltung) der Platten, Trassierung des Plattenbelages und Verlegung der
Platten im Kurvenbereich nach Unterlagen des AG.
In Flächen
'Gehwegs-/Querungsbereich verlegen. Platten
als Richtungsfeld mit taktiler Oberfläche aus Rippen.
Ausrichtung der Rippen parallel zum Bord. Rippenhöhe
4-5 mm, Rippenabstand 25-50 mm, Rippenbreite 10-20 mm.'
Einzelflächen
'an Querung'
Format für Rastermaß
'30x30x8'
Platten rechtwinklig zum Rand verlegen.
Bettung aus Baustoffgemisch 0/5, Anteil an Körnung unter 2 mm max. 30 Massenprozent, E CS35, C 90/3.
Fuge mit Baustoffgemisch 0/4, GU, F, E CS35, C 90/3,
Fugenmaterial einarbeiten und einschlämmen, Fugenschluss durch Einfegen und Einschlämmen herstellen.
Menge: 2,500 m2

**4.15.300 Platte zuarbeiten*Platte aus Beton Dicke 6 bis 8 cm**
StL-Nr. 231152229101
Platte auf Passmaß trennen und an Kanten und Einfassungen oder an Aussparungen und Einbauten über 1,00 m2
Einzelgröße zuarbeiten, nassschneiden oder behauen. Das
Zuarbeiten, Nassschneiden oder Behauen der Platten an
Aussparungen und Einbauten bis zu 1,00 m2 Einzelgröße
wird gesondert vergütet.
Platte
'Berliner Platte 35x35'
Art = Platte aus Beton.
Dicke 6 bis 8 cm.
Menge: 50,000 m

*Hinweis*
getrennte Querungstelle

**4.15.310 getrennte Querung re. u. li. Seite**
Liefern und Versetzen von Bordsteinen aus Beton mit
garantierter Frost- und Tausalzbeständigkeit von 10
Jahren, erhöhtem Abrieb- und Witterungswiderstand und
erhöhter Biegezugfestigkeit, ansonsten
Güteeigenschaften nach DIN 1340:
Maße entsprechend DIN 483.

Witterungswiderstand Klasse: D, jedoch Masseverlust =
0,15 kg/m2
  Festigkeit Klasse: U
  Abriebwiderstand Klasse: I, jedoch Abriebwiderstand
= 15 cm3/50 cm2 bei Hartgesteinsoberflächen.
Gleit / Rutschwiderstand: SRT = 55.

  Bordsteine auf ein mind. 20 cm dickes Fundament mit
einer mind. 15 cm dicken einseitigen Rückenstütze aus
Beton versetzen. Rückenstütze in Schalung herstellen.
Druckfestigkeit Beton von Fundament, Rückenstütze am
fertigen Bauteil: mind. 15 N/mm². Stoßfugen, ca. 5 mm
breit, anordnen. Die DIN 18318 ist zu beachten.

  Barrierefreie Querungshilfe nach DIN 18040-3 für
eine getrennte Überquerungsstelle. Querungshilfe,
bestehend aus den Elementen

  Rechte Straßenseite:
  Q3L  Übergangsstein Rundbord 15/22 auf Q1 -
1 St.
Q1  Übergang Gehbehinderte 0 cm Anschlag -  3 St.
Q2R  Übergangsstein von Q1 auf Q 4 -  1 St.
  Q4  Übergang Sehbehinderte 6 cm  Anschlag -  2 St.
  Q5R  Übergang von Q4 auf Rundbord 15/22  - 1
St.

Linke Straßenseite:
Q3R Übergangsstein Rundbord 15/22 auf Q1 - 1 St.
Q1  Übergang Gehbehinderte 0 cm Anschlag -3 St.
Q2L  Übergangsstein von Q1 auf Q 4 - 1 St.
Q4 Übergang Sehbehinderte 6 cm  Anschlag - 2 St.
Q5LÜbergang von Q4 auf Rundbord 15/22 - 1 St.

Oberflächenausführung: Weißbeton Nr. 115,
Auftrittsflächen rutschhemmend genoppt"

Länge:  400,0 cm (Rastermaß)
Breite:  29,8 cm
Höhe:  20,0  23,0 cm (Anschlag 6  0 cm)
Menge: 1,000 St

#### Titel 4.32 Ingenieurbauten aus Beton

**4.32.10 Standsicherheitsnachweis aufstellen*4-fach**
*** Pauschalposition
StL-Nr. 1910160592
Standsicherheitsnachweis aufstellen.
Standsicherheitsnachweis für
'Verbau für Aufstellung
der Stützwände'
Standsicherheitsnachweis 4-fach liefern.
Menge: 1,000 psch

**4.32.20 Ausführungszeichnungen herstellen*4-fach**
*** Pauschalposition
StL-Nr. 1910161091
Ausführungszeichnungen herstellen.
Ausführungszeichnungen für
'Verbau für Winkelstützwand'
Ausführungszeichnungen 4-fach liefern.
Menge: 1,000 psch

*Hinweis*
temporärer Baugrubenverbau für Aufstellung der
Stützwände

**4.32.30 Trägerbohlwand herstellen Wahl des AN*Länge ü. 15-20 m*Verank. herst. Tr. ausbauen*Ausf. ausbauen**
StL-Nr. 2111710510069211
Trägerbohlwand entsprechend statischen und konstruktiven Erfordernissen nach Unterlagen des AG herstellen.
Abgerechnet wird nach Länge in der Wandachse, horizontal, multipliziert mit der Höhe ab Baugrubensohle.
Durchfahren von Hindernissen wird gesondert vergütet.
Träger einbringen nach Wahl des AN.
Trägerlänge über 15,00 bis 20,00 m.
Ausfachung
'nach Wahl des AN'
Trägerbohlwand verankert. Gurtung
und Verankerung herstellen.
Träger ausbauen und entfernen.
Ausfachung ausbauen und entfernen.
Menge: 40,000 m2

**4.32.40 Baugrube herstellen Stützwand*Tiefe >1,75-3,00m Aushub verwert.AN*Abr. senkrecht**
StL-Nr. 24108107043051
Baugrube nach Unterlagen des AG herstellen.
Beschreibung der Homogenbereiche nach Unterlagen des
AG. Verbau wird gesondert vergütet.
Baugrube für Stützwand.
Baugrubentiefe über 1,75 bis 3,00 m.
Aushub nach Wahl des AN verwerten.
Abrechnung senkrecht über der Grundfläche des
Fundamentes.
Menge: 50,000 m3

**4.32.50 Betonfundament f. Stützwand**
Betonfundament f. Stützwand
Betonfundament für Winkelstützwand gem. Unterlage 14,
Blatt 1 und 2 gem. statischen Erfordernissen und
gem. Baubeschreibung auf der östlichen, linken Seite
der langen Rampe herstellen.
Einschl. Erdarbeiten in Boden. Homogenbereiche nach
Unterlagen des AG.
Betongüte: C 20/25, XC4, XD3, XF4.
Menge: 6,500 m3

**4.32.60 Baustoff liefern und einbauen*bew. Stützkonstr. Planum nicht ges.*Abrechng. Auftrag**
Geeigneten Baustoff liefern, in Auftragsbereichen profilgerecht einbauen und verdichten.
Baustoff aus frostunempfindlichem Material
Einbaustelle = bewehrte Stützkonstruktion.
Das Herstellen des Planums wird nicht gesondert
vergütet.
Abgerechnet wird nach Auftragsprofilen.
Menge: 50,000 m3

*Hinweis*
Winkelstützwand aus Sichtbeton

**4.32.70 Winkelstützelement liefern und einbauen**
Winkelstützelement H=1,05 m liefern und einbauen
Winkelstützelement als Fertigteil gem. statischen und
konstruktiven Erfordernissen sowie gem.
Baubeschreibung liefern und auf der östlichen, linken
Seite der langen Rampe auf Fundament einbauen.
Lastfall: 1
Statik aufstellen und in geprüfter Form liefern.
Einschl. Estrichmörtelschicht (Mörtelgruppe III),
Dicke 5 cm.
Betongüte: C 30/37
(LP), XC4, CD3, XF4
Oberfläche: Sichtbetonklasse SB 3
Menge: 1,000 m

*Hinweis*
Winkelstützwand aus Sichtbeton

**4.32.80 Winkelstützelement liefern und einbauen**
Winkelstützelement H=1,30 m liefern und einbauen
Winkelstützelement als Fertigteil gem. statischen und
konstruktiven Erfordernissen sowie gem.
Baubeschreibung liefern und auf der östlichen, linken
Seite der langen Rampe auf Fundament einbauen.
Lastfall: 1
Statik aufstellen und in geprüfter Form liefern.
Einschl. Estrichmörtelschicht (Mörtelgruppe III),
Dicke 5 cm.
Betongüte: C 30/37
(LP), XC4, CD3, XF4
Oberfläche: Sichtbetonklasse SB 3
Menge: 1,000 m

**4.32.90 Passstücke Winkelstützwand Zulage**
Vergütet wird der Mehraufwand gegenüber der Herstellung
eines Winkelstützelementes in Regelbreite
Rückwärtige Abdichtung der Fuge durchführen.
Höhe des Passstückes 1,30 m
Breite des Passtückes ca. 0,8 m
Menge: 1,000 St

*Hinweis*
Winkelstützwand aus Sichtbeton

**4.32.100 Winkelstützelement liefern und einbauen**
Winkelstützelement H=1,55 m liefern und einbauen
Winkelstützelement als Fertigteil gem. statischen und
konstruktiven Erfordernissen sowie gem.
Baubeschreibung liefern und auf der östlichen, linken
Seite der langen Rampe auf Fundament einbauen.
Lastfall: 1
Statik aufstellen und in geprüfter Form liefern.
Einschl. Estrichmörtelschicht (Mörtelgruppe III),
Dicke 5 cm.
Betongüte: C 30/37
(LP), XC4, CD3, XF4
Oberfläche: Sichtbetonklasse SB 3
Menge: 17,000 m

*Hinweis*
Winkelstützwand aus Sichtbeton

**4.32.110 Winkelstützelement liefern und einbauen**
Winkelstützelement H=1,80 m liefern und einbauen
Winkelstützelement als Fertigteil gem. statischen und
konstruktiven Erfordernissen sowie gem.
Baubeschreibung liefern und auf der östlichen, linken
Seite der langen Rampe auf Fundament einbauen.
Lastfall: 1
Statik aufstellen und in geprüfter Form liefern.
Einschl. Estrichmörtelschicht (Mörtelgruppe III),
Dicke 5 cm.
Betongüte: C 30/37
(LP), XC4, CD3, XF4
Oberfläche: Sichtbetonklasse SB 3
Menge: 3,000 m

**4.32.120 Passstücke Winkelstützwand Zulage**
Vergütet wird der Mehraufwand gegenüber der Herstellung
eines Winkelstützelementes in Regelgröße.
Rückwärtige Abdichtung der Fuge durchführen.
Höhe des Passstückes 1-2 m
Menge: 1,000 St

**4.32.130 Eckstück Außenecke Winkelstützwand Zulage**
Eckstück Außenecke Winkelstützwand herstellen Zulage
Vergütet wird der Mehraufwand gegenüber der Herstellung
eines geraden Winkelstützelementes
Rückwärtige Abdichtung der Fuge durchführen.
Höhe des Eckstückes 1,55 m
Winkel ca. 100 Gon
Menge: 1,000 St

**4.32.140 Eckstück Außenecke Winkelstützwand Zulage**
Eckstück Außenecke Winkelstützwand herstellen Zulage
Vergütet wird der Mehraufwand gegenüber der Herstellung
eines geraden Winkelstützelementes
Rückwärtige Abdichtung der Fuge durchführen.
Höhe des Eckstückes 1,55 m
Winkel ca. 130 Gon
Menge: 1,000 St

**4.32.150 Stahlgeländer einbauen*Stahl*Füllstabgeländer Verank.Fusspl.*Verz./EP/PUR**
StL-Nr. 2112131391930031
Geschweißtes Stahlgeländer nach Unterlagen des AG einbauen.
Abgerechnet wird nach Länge des Handlaufs zwischen den
Achsen der Endpfosten bzw. Endstäbe.
Geländer
'Auf Stützwand . Geländer nach Richtzeichnung
Riz-GEL 4'
Material = Stahl
Höhe des Geländers
'min. 1200 mm'
Ausbildung als Füllstabgeländer.
Verankerung mit Fußplatte und Verbundankern.
Korrosionsschutz: Geländer feuerverzinken, zu beschichtende Flächen sweep-strahlen. Zwischenbeschichtung auf
Epoxidharz-Grundlage nach Blatt 87, Sollschichtdicke 80
mym. Deckbeschichtung auf Polyurethan-Grundlage nach
Blatt 87, Sollschichtdicke 80 mym.
Menge: 25,000 m

*Hinweis*
in 2 Einzellängen

**4.32.160 Handlauf einbauen*Stahl, n.rostend Verz/EP HS/PUR HS**
StL-Nr. 21121333930002
Handlauf einschließlich der Halterungen nach Unterlagen
des AG einbauen.
Handlauf
'für Treppe mit Pfosten zur Bodenmontage.
Bodenmontage in Treppenstufen. Montage nach
Herstellerangaben.'
Material = nichtrostender Stahl,
Werkstoff-Nr. 1.4401
oder 1.4571. Oberflächenbeschaffenheit nach Unterlagen
des AG.
Korrosionsschutz: Handlauf feuerverzinken, zu beschichtende Flächen sweep-strahlen. Zwischenbeschichtung auf
Epoxidharzgrundlage, lösemittelarm (high solid), nach
Blatt 94/95, Sollschichtdicke 120 mym. Deckbeschichtung
auf Polyurethan-Grundlage, lösemittelarm (high solid),
nach Blatt 94/95 oder auf Polyurethan-Grundlage nach
Blatt 87, Sollschichtdicke je 80 mym.
Menge: 7,000 m

**4.32.170 Handlauf Zulage Endausbildung**
Handlauf Zulage für  Endausbildung.
Vergütet wird der Mehraufwand gegenüber des
durchgehenden Handlaufs.
Menge: 4,000 St

**4.32.180 Handlauf Zulage für Neigungsübergang**
Handlauf Zulage für Neigungsübergang
Vergütet wird der Mehraufwand gegenüber des
durchgehenden Handlaufs.
Menge: 4,000 St

### Abschnitt 5 Erneuerung Parkfläche (Leist. Stadt)

#### Titel 5.1 Abbruch

**5.1.10 Treppenanlage abbrechen**
Treppenanlage im Bereich der Hauszuwegungen bestehend
aus Betonstufen ca 100x50x30 inklusive
Rasenkantensteinen abbrechen, laden und zur Beprobung
auf Lagerflächen abladen. Transport ist
einzukalkulieren.

Abbruch einschl. gebundener Tragschicht unter den
Stufen. Abbruch der Kantensteine einschl.
Unterbeton und Rückenstütze aus Beton.

Treppe bestehend aus 3 Stufen.
Maße (L/B): ca. 2 x 1,80 m
Menge: 2,000 St

**5.1.20 Geländer abbrechen**
System-Geländer in Einzellängen aus Stahl- Rundrohren
und  abbrechen
Geländer bestehend aus:
2x Rundprofil
2x Unterkletterschutz aus Rechteckprofil
Inklusive 2 x abgeschrägte Endausbildung
Einschl. Abbau der Befestigungsschellen
Pfosten einschl. Betonfundament ausbauen.
Erdarbeiten ausführen
Sämtliche Ausbaustoffe nach Wahl des AN entsorgen
Menge: 6,000 m

**5.1.30 Nicht gef. Abf. Baustelle entsorg. Beton 17 01 01*RC-1*Wahl AN einr. Verbleib elektr.**
StL-Nr. 2480244001019101
Nicht gefährlichen Abfall aus Aufbruch und Ausbau
nach Unterlagen des AG laden, zur
Entsorgungsanlage befördern und entsorgen.
Abrechnung nach Wiegenachweisen.
Abfall = Beton. Abfallschlüssel = 17 01 01.
Materialklasse nach EBV = RC-1.
Abfall laden
'Abfall laden von Zwischenlagerflächen des
AN'
Entsorgung nach Wahl des AN. Kosten der
Abfallentsorgung trägt der AN.
Verbleibsdokumentation nach Unterlagen des AG
führen. Dokumentation und Wiegenachweise nach
Abschluss dem AG elektronisch übergeben.
Menge: 8,000 t

**5.1.40 Nicht gef. Abf. Baustelle entsorg. (Zul.)**
Zulage. Vergütet wird der Mehraufwand gegenüber der
Entsorgung als Material RC-1
Nicht gefährlichen Abfall aus Aufbruch und Ausbau
nach Unterlagen des AG laden, zur
Entsorgungsanlage befördern und entsorgen.
Abrechnung nach Wiegenachweisen.
Abfall = Beton. Abfallschlüssel = 17 01 01.
Materialklasse nach EBV = RC-2.
Abfall laden von Zwischenlagerflächen des AN.
Entsorgung nach Wahl des AN. Kosten der
Abfallentsorgung trägt der AN.
Verbleibsdokumentation nach Unterlagen des AG
führen. Dokumentation und Wiegenachweise nach
Abschluss dem AG elektronisch übergeben.
Menge: 2,000 t

**5.1.50 Nicht gef. Abf. Baustelle entsorg. 17 09 04*RC-1 Wahl AN einr.*Verbleib elektr.**
StL-Nr. 2480244015019101
Nicht gefährlichen Abfall aus Aufbruch und Ausbau
nach Unterlagen des AG laden, zur
Entsorgungsanlage befördern und entsorgen.
Abrechnung nach Wiegenachweisen.
Abfall = Gemischte Bau- und Abbruchabfälle mit
Ausnahme derjenigen, die unter 17 09 01, 17 09 02
und 17 09 03 fallen. Abfallschlüssel = 17 09 04.
Materialklasse nach EBV = RC-1.
Abfall laden
'Abfall laden von Zwischenlagerflächen des
AN'
Entsorgung nach Wahl des AN. Kosten der
Abfallentsorgung trägt der AN.
Verbleibsdokumentation nach Unterlagen des AG
führen. Dokumentation und Wiegenachweise nach
Abschluss dem AG elektronisch übergeben.
Menge: 2,000 t

**5.1.60 Nicht gef. Abfall Abbruch entsorg. (Zul.) 17 09 04*RC-2 Wahl AN einr.*Verbleib elektr.**
Zulage. Vergütet wird der Mehraufwand gegenüber der
Entsorgung als Material RC-1
Nicht gefährlichen Abbruchabfall nach Unterlagen
des AG laden, zur Entsorgungsanlage befördern und
entsorgen. Abrechnung nach Wiegenachweisen.
Abfall = Gemischte Bau- und Abbruchabfälle mit
Ausnahme derjenigen, die unter 17 09 01, 17 09 02
und 17 09 03 fallen. Abfallschlüssel = 17 09 04.
Materialklasse nach EBV = RC-2.
Abfall laden von Zwischenlagerflächen des AN
Entsorgung nach Wahl des AN. Kosten der
Abfallentsorgung trägt der AN.
Verbleibsdokumentation nach Unterlagen des AG
führen. Dokumentation und Wiegenachweise nach
Abschluss dem AG elektronisch übergeben.
Menge: 1,000 t

**5.1.70 Nicht gef. Abf. Baustelle entsorg. 17 04 05 HfW Anfallstelle*Wahl AN einr. Verbleib elektr.**
StL-Nr. 2480244004992101
Nicht gefährlichen Abfall aus Aufbruch und Ausbau
nach Unterlagen des AG laden, zur
Entsorgungsanlage befördern und entsorgen.
Abrechnung nach Wiegenachweisen.
Abfall = Eisen und Stahl.
Abfallschlüsselnummer = 17 04 05.
Wert
'Pulverbeschichtet oder Feuerverzinkt'
Abfall an
Anfallstelle in Haufwerk gelagert laden.
Entsorgung nach Wahl des AN. Kosten der
Abfallentsorgung trägt der AN.
Verbleibsdokumentation nach Unterlagen des AG
führen. Dokumentation und Wiegenachweise nach
Abschluss dem AG elektronisch übergeben.
Menge: 0,500 t

#### Titel 5.6 Erdbau

**5.6.10 Oberboden abtragen und lagern Abtr.über 10-30cm Abrechnung Abtrag**
StL-Nr. 24106110002901
Oberboden ggf. einschließlich Vegetationsdecke abtragen
und lagern. Oberboden in regelmäßig geformten Mieten
locker aufsetzen. Ansaat und Mähen einer Decksaat werden gesondert vergütet. Beschreibung der Homogenbereiche nach Unterlagen des AG.
Dicke des Abtrages über 10 bis 30 cm.
Oberboden
'Zwischenlagern zur Beprobung innerhalb des
Baufeldes.'
Abrechnung nach Abtragsprofilen.
Menge: 50,000 m3

*Hinweis*
Entsorgung von ausgebautem Oberboden

**5.6.20 Nicht gef. Abf. Baustelle entsorg. Boden 17 05 04*BM-F0* o. BG-F0*Wahl AN einr. Verbleib elektr.**
StL-Nr. 2480244007099101
Nicht gefährlichen Abfall aus Aufbruch und Ausbau
nach Unterlagen des AG laden, zur
Entsorgungsanlage befördern und entsorgen.
Abrechnung nach Wiegenachweisen.
Abfall = Bodenaushub als Boden und Steine mit
Ausnahme derjenigen, die unter 17 05 03* fallen.
Abfallschlüssel = 17 05 04.
Materialklasse nach EBV = BM-F0* oder BG-F0*.
Abfall laden
'von Zwischenlagerflächen zur Beprobung.'
Entsorgung
nach Wahl des AN. Kosten der
Abfallentsorgung trägt der AN.
Verbleibsdokumentation nach Unterlagen des AG
führen. Dokumentation und Wiegenachweise nach
Abschluss dem AG elektronisch übergeben.
Menge: 75,000 t

**5.6.30 Oberboden liefern und andecken Böschungen*Andeckung 10 cm**
StL-Nr. 241061531002
Oberboden liefern und profilgerecht andecken. Abrechnung nach angedeckten Flächen.
Andeckung auf Böschungen. Vorhandene Böschung vor Auftrag des Oberbodens aufrauen und mit Rillen versehen.
Dicke der Andeckung = 10 cm.
Menge: 500,000 m2

*Hinweis*
Bodenmaterial

**5.6.40 Boden lösen.*profilger. lösen*Planum gesondert Abrechnung Abtrag**
Boden bzw. Fels mit Beschreibung der Homogenbereiche
nach Unterlagen des AG
aus Abtragsbereichen profilgerecht lösen und laden.
Entsorgen wird gesondert vergütet.
Homogenbereich B.1-B.3
Profilgerecht lösen.
Zwischenlagern zur Beprobung innerhalb des Baufeldes
Das Herstellen des Planums wird gesondert vergütet.
Abrechnung nach Abtragsprofilen.
Menge: 350,000 m3

*Hinweis*
Entsorgung von ausgebauten Böden

**5.6.50 Nicht gef. Abf. Baustelle entsorg. Boden 17 05 04*BM-F0* o. BG-F0*Wahl AN einr. Verbleib elektr.**
StL-Nr. 2480244007099101
Nicht gefährlichen Abfall aus Aufbruch und Ausbau
nach Unterlagen des AG laden, zur
Entsorgungsanlage befördern und entsorgen.
Abrechnung nach Wiegenachweisen.
Abfall = Bodenaushub als Boden und Steine mit
Ausnahme derjenigen, die unter 17 05 03* fallen.
Abfallschlüssel = 17 05 04.
Materialklasse nach EBV = BM-F0* oder BG-F0*.
Abfall laden
'von Zwischenlagerflächen zur Beprobung.'
Entsorgung
nach Wahl des AN. Kosten der
Abfallentsorgung trägt der AN.
Verbleibsdokumentation nach Unterlagen des AG
führen. Dokumentation und Wiegenachweise nach
Abschluss dem AG elektronisch übergeben.
Menge: 630,000 t

**5.6.60 Planum herstellen Ev2 = 45 MPa**
StL-Nr. 2410625001
Planum herstellen nach Unterlagen des AG.
Verformungsmodul Ev2 = 45 MPa.
Menge: 1200,000 m2

**5.6.70 Planum nachverdichten**
Nachverdichtung des Planums, Planum gem. ZTV E-StB 09
bis zur Erzielung der notwendigen Tragfähigkeit von 45
MPa in Bereichen mit Bodenaustausch mit geeignetem
Gerät nachverdichten.
Die Tragfähigkeit ist alle 50 m mittels dynamischen
Plattendruckversuchen als Kontrollprüfung nach DIN
18134 im Rahmen der Eigenüberwachung nachzuweisen.
Die Ergebnisse sind dem AG und seinen Vertretern ohne
Aufforderung als Kopie zur Verfügung zu stellen.

Einschl. aller erforderlichen Nebenarbeiten.
Menge: 1200,000 m2

**5.6.80 Geokunststoffe a. Bewehr. einbauen pH 4-9**
Geokunststoffe nach Unterlagen des AG als Bewehrungselement in Erdbauwerke einbauen. Erforderliche Nutzungsdauer über 25 Jahre. Überlappung quer zur Zugrichtung von mindestens 0,50 m. Erdarbeiten werden gesondert vergütet. Abrechnung nach abgewickelter Bewehrungsfläche ohne Überlappung.
Bewehrung
'Untergrundplanum'
Bewehrungsstoff
'Geogitter GRK 3'
pH-Wert des Umgebungsmilieus 4 bis 9.
Bemessungszugfestigkeit
'60kN/m längs und quer'
Zulässige Dehnung
'12% längs 15% quer
Eignungsnachweise dem Angebot beilegen.'
Menge: 1300,000 m2

**5.6.90 Baustoff liefern und einbauen Planum gesondert*Abrechng. Auftrag**
StL-Nr. 24106243909201
Geeigneten Baustoff liefern, in Auftragsbereichen profilgerecht einbauen und verdichten.
Baustoff
'grobkörniger Boden für Dammschüttung
geeignet.'
Einbaustelle
'barrierefreier Umbau der Zuwegungen zu
den Häusern und Füllbodenbereiche.'
Das Herstellen des
Planums wird gesondert vergütet.
Abrechnung nach Auftragsprofilen.
Menge: 150,000 m3

**5.6.100 Schutzmaßnahme im Wurzelbereich von Bäumen herst.**
Schutzmaßnahme im Wurzelbereich von Bäumen herstellen.
Bäume befinden sich neben den Verkerhsflächen
Wurzeln im Aufgrabebereich glatt abschneiden.
Bei Wurzeln über DU = 2 cm
Wundränder nachschneiden und Schnittstelle mit
Wundverschlussmittel behandeln. Wurzeln gegen
Austrocknung schützen.
Wurzelabschnitte und Unrat einer Wiederverwertung nach
Wahl des AN zuführen.
Menge: 50,000 m

**5.6.110 Wurzelbehandlung durchführen**
Wurzelbehandlung durchführen
Die Wurzelschäden eines Baumes unter Berücksichtigung
des
natürlichen Abschottungsvermögens behandeln.
DieSchadensbereichs bis min. 20 cm über die Verletzung
hinaus vorsichtig von Hand freilegen. Gerissene Wurzeln
glatt nachschneiden. Beschädigungen an Rinde und
Splintholz der Wurzeln bis auf gesundes Gewebe glatt
ausschneiden. Vorhandene Überwallungen erhalten. Wunden
über 2 cm Durchmesser mit Wundbehandlungsmittelversehen. Abgerechnet wird nach Stück Baum.
Baumstandort = bis 5 m vom Fahrbahnrand entfernt.
Durchmesser der Kronenschirmfläche = bis 15 m
Arbeitsbereich über 25 bis 50 v.H. der Fläche.
Aufgrabungsbereich ca. 50 cm.
Verfüllen der freigelegten Bereiche, tiefer als 30 cm,
mit vorhandenem Unterboden.
Überschüssiger Aushub einschließlich Wurzelabschnitte
und Unrat werden Eigentum des AN und sind einer
Wiederverwertung bzw. einer geordneten Deponie
zuzuführen. Deponiekosten sind einzurechnen.
Menge: 13,000 St

**5.6.120 Baumchirurgische Maßnahmen, je Baum**
Baumchirurgische Maßnahmen, je Baum
Baumchirurgische Maßnahmen an beschädigten Stellen im
Wurzelbereich durchführen. Bei Abrechnung dieser
Position sind die Beschädigungen der örtlichen BÜ zu
zeigen. Anfallendes Material von der Baustelle
entfernen.
Menge: 10,000 St

#### Titel 5.7 Landschaftsbau

**5.7.10 Rasenansaat mit RSM herstellen*Feinplanum lock. Menge 20 g/m2*RSM 7.1.1**
StL-Nr. 21107202091410
Rasenansaat mit RSM herstellen. Saatgut ohne Entmischung ausbringen, einarbeiten und andrücken.
Fläche
'Mulden, Randstreifen, Bankette'
Feinplanum
feinkrümelig lockern.
Saatgutmenge = 20 g/m2.
Regelsaatgutmischung (RSM) 7.1.1 Landschaftsrasen -
Standard ohne Kräuter.
Menge: 90,000 m2

**5.7.20 Vegetationsfläche wässern*20 Liter Fertigst.pflege**
StL-Nr. 211076029401
Vegetationsfläche wässern, Wasser liefern. Bodenart,
Exposition und Fläche nach Unterlagen des AG. Abgerechnet wird die Wässerung der Vegetationsfläche pro Jahr.
Anzahl der Wässerungsgänge
'3, abgerechnet wird die
gewässerte Fläche je Wässerungsdurchgang.'
Mindestwassermenge je m2 pro Wässerungsgang = 20
Liter.
Während der Fertigstellungspflege.
Menge: 270,000 m2

*Hinweis*
Mindestens 2 Mähgänge während der
Fertigstellungspflege.

**5.7.30 Rasen mähen*Fertigst.pflege**
StL-Nr. 21107606090190
Rasen mähen.
Mähfläche
'Böschungen, Seitenflächen. Erschwernisse
durch Pflanzflächen und Baumstandorte sind
einzukalkulieren.'
Während der Fertigstellungspflege.
Mähgut
'aufnehmen und der Verwertung nach Wahl des AN
zuführen. Anzahl der Mähgänge während der
Fertigstellungspflege: 3.
Abgerechnet wird je Maht die gemähte Fläche.'
Menge: 270,000 m2

#### Titel 5.12 Schichten ohne Bindemittel

**5.12.10 Schicht ohne Bindemittel aufnehmen Geh- und Radwege*Bstoff. Verw. AN Abrechng. Abtrag**
StL-Nr. 24112010995041
Schicht ohne Bindemittel aufnehmen
Schicht
'Baustoffgemisch aus Sand und Recyclingmaterial
(Betonstücke, Ziegelstücke) .'
Dicke
'i.M. 15 cm'
Fläche = Geh- und Radwege.
Baustoffgemisch nach Wahl des AN verwerten. Baustoffgemisch nach Unterlagen des AG.
Abrechnung nach Abtragsprofilen.
Menge: 160,000 m3

**5.12.20 Nicht gef. Abf. Baustelle entsorg. 17 09 04*RC-1 Wahl AN einr.*Verbleib elektr.**
StL-Nr. 2480244015019101
Nicht gefährlichen Abfall aus Aufbruch und Ausbau
nach Unterlagen des AG laden, zur
Entsorgungsanlage befördern und entsorgen.
Abrechnung nach Wiegenachweisen.
Abfall = Gemischte Bau- und Abbruchabfälle mit
Ausnahme derjenigen, die unter 17 09 01, 17 09 02
und 17 09 03 fallen. Abfallschlüssel = 17 09 04.
Materialklasse nach EBV = RC-1.
Abfall laden
'Abfall laden von Zwischenlagerflächen des
AN'
Entsorgung nach Wahl des AN. Kosten der
Abfallentsorgung trägt der AN.
Verbleibsdokumentation nach Unterlagen des AG
führen. Dokumentation und Wiegenachweise nach
Abschluss dem AG elektronisch übergeben.
Menge: 240,000 t

**5.12.30 Nicht gef. Abfall Abbruch entsorg. (Zul.) 17 09 04*RC-2 Wahl AN einr.*Verbleib elektr.**
Zulage. Vergütet wird der Mehraufwand gegenüber der
Entsorgung als Material RC-1
Nicht gefährlichen Abbruchabfall nach Unterlagen
des AG laden, zur Entsorgungsanlage befördern und
entsorgen. Abrechnung nach Wiegenachweisen.
Abfall = Gemischte Bau- und Abbruchabfälle mit
Ausnahme derjenigen, die unter 17 09 01, 17 09 02
und 17 09 03 fallen. Abfallschlüssel = 17 09 04.
Materialklasse nach EBV = RC-2.
Abfall laden von Zwischenlagerflächen des AN
Entsorgung nach Wahl des AN. Kosten der
Abfallentsorgung trägt der AN.
Verbleibsdokumentation nach Unterlagen des AG
führen. Dokumentation und Wiegenachweise nach
Abschluss dem AG elektronisch übergeben.
Menge: 60,000 t

**5.12.40 Schottertragschicht herstellen Gehu.Radw. o.F.*0/32*DPr min. 100 v.H.*U min.13+Filterst**
StL-Nr. 2411232051910901
Schottertragschicht herstellen.
In Verkehrsflächen für Geh- und Radwege, ohne
Fertiger.
Baustoffgemisch 0/32.
Umweltrelevante Anforderungen
'Naturschotter'
Verdichtungsgrad DPr mindestens 100
v.H.
Einbaudicke
'31 cm'
Ungleichförmigkeitszahl U mindestens 13. Die
Filterstabilität gegenüber dem Bettungsstoff muss eingehalten werden. Max. Unebenheit 1,0 cm. Abweichung
von der Sollhöhe max. 1,0cm.
Menge: 1170,000 m2

#### Titel 5.13 Asphaltbauweisen

**5.13.10 Asphalt fräsen ADS*Asphaltbeton*Tiefe ü.2,5-4,5cm Fahrbahn*Breite über 200cm Fräsasph. verw.**
StL-Nr. 2311300512301610
Asphalt fräsen und Fräsgut aufnehmen. Anschlusskante
geradlinig auf Frästiefe herstellen. Der Schnittlinienabstand darf maximal 15 mm betragen.
Asphaltdeckschicht.
Asphaltdeckschicht = Asphaltbeton.
Frästiefe über 2,5 bis 4,5 cm.
Fläche = Fahrbahn.
Breite der Fläche über 200 cm.
Fräsasphalt nach Wahl des AN verwerten.
Menge: 515,000 m2

*Hinweis*
Asphaltüberbauung auf Kopfsteinpflasterdecke
Erschwernisse durch unter dem Asphalt liegende
Kopfsteinpflastersteine sind einzukalkulieren.

**5.13.20 Asphalt fräsen ATS*Asphaltbeton*Tiefe ü.6-8 cm Fahrbahn*Breite über 200cm Fräsasph. verw.**
StL-Nr. 2311300532501610
Asphalt fräsen und Fräsgut aufnehmen. Anschlusskante
geradlinig auf Frästiefe herstellen. Der Schnittlinienabstand darf maximal 15 mm betragen.
Asphalttragschicht.
Asphaltdeckschicht = Asphaltbeton.
Frästiefe über 6 bis 8 cm.
Fläche = Fahrbahn.
Breite der Fläche über 200 cm.
Fräsasphalt nach Wahl des AN verwerten.
Menge: 515,000 m2

#### Titel 5.15 Pflaster, Platten, Borde

*Hinweis*
Betonplatten in Parkflächen

**5.15.10 Plattenbelag aus Beton aufnehmen 8-10 cm dick*ungeb. Fugenmat. ungeb. Bettung**
StL-Nr. 23115021511900
Plattenbelag mit Platten aus Beton aufnehmen. Aufnehmen
der Tragschicht wird gesondert vergütet.
Platte 8 bis 10 cm dick.
Mit Fugenfüllung aus ungebundenem Fugenmaterial.
Bettung aus ungebundenem Bettungsmaterial.
Platten
'zur Beprobung auf Flächen des AN lagern.
Transport ist einzukalkulieren.'
Menge: 85,000 m2

**5.15.20 Natursteinpflasterdecke aufnehmen Kantenl. ü.6-12cm*Granit ungeb. Fugenmat.*ungeb. Bettung**
StL-Nr. 23115002211199
Natursteinpflasterdecke aufnehmen. Aufnehmen der Tragschicht wird gesondert vergütet.
Abmessung = Pflasterstein mit Kantenlänge über 6 bis 12
cm.
Pflasterstein aus Granit.
Mit Fugenfüllung aus Baustoffgemisch ohne Bindemittel.
Bettung aus ungebundenem Bettungsmaterial.
Steine
'mit Asphaltanhaftungen säubern und auf Flächen
des AN zwischenlagern. Transportkosten sind
einzukalkulieren. Übriges Aufbruchgut nach Wahl des AN
verwerten.'
Menge: 515,000 m2

**5.15.30 Natursteinpflasterdecke aufnehmen Kantenl. ü.6-12cm*Granit ungeb. Fugenmat.*ungeb. Bettung**
StL-Nr. 23115002211199
Natursteinpflasterdecke aufnehmen. Aufnehmen der Tragschicht wird gesondert vergütet.
Abmessung = Pflasterstein mit Kantenlänge über 6 bis 12
cm.
Pflasterstein aus Granit.
Mit Fugenfüllung aus Baustoffgemisch ohne Bindemittel.
Bettung aus ungebundenem Bettungsmaterial.
Steine
'säubern und auf Flächen des AN zwischenlagern.
Transportkosten sind einzukalkulieren. Übriges
Aufbruchgut nach Wahl des AN verwerten.'
Menge: 235,000 m2

*Hinweis*
Borde Hinterkante Parkstände

**5.15.40 Bordstein aufnehmen. Hochbord Beton*Fund.ü10-20/R-St. Verwertung AN**
StL-Nr. 23115031150100
Bordstein aufnehmen.
Bordstein = Hoch- und Rundbordstein aus Beton, Breite
bis 18 cm, Höhe bis 30 cm.
Fundament aus Beton, über 10 bis 20 cm dick, und
Rückenstütze aus Beton aufbrechen.
Nicht wiederverwendbare Bordsteine und übriges Aufbruchgut nach Wahl des AN verwerten.
Menge: 200,000 m

*Hinweis*
Entsorgung für Betonborde, Betonpflaster, Betonplatten.

**5.15.50 Nicht gef. Abf. Baustelle entsorg. Beton 17 01 01*RC-1*Wahl AN einr. Verbleib elektr.**
StL-Nr. 2480244001019101
Nicht gefährlichen Abfall aus Aufbruch und Ausbau
nach Unterlagen des AG laden, zur
Entsorgungsanlage befördern und entsorgen.
Abrechnung nach Wiegenachweisen.
Abfall = Beton. Abfallschlüssel = 17 01 01.
Materialklasse nach EBV = RC-1.
Abfall laden
'von Zwischenalgerflächen des AN'
Entsorgung nach Wahl
des AN. Kosten der
Abfallentsorgung trägt der AN.
Verbleibsdokumentation nach Unterlagen des AG
führen. Dokumentation und Wiegenachweise nach
Abschluss dem AG elektronisch übergeben.
Menge: 25,000 t

**5.15.60 Nicht gef. Abf. Baustelle entsorg. (Zul.)**
Zulage. Vergütet wird der Mehraufwand gegenüber der
Entsorgung als Material RC-1
Nicht gefährlichen Abfall aus Aufbruch und Ausbau
nach Unterlagen des AG laden, zur
Entsorgungsanlage befördern und entsorgen.
Abrechnung nach Wiegenachweisen.
Abfall = Beton. Abfallschlüssel = 17 01 01.
Materialklasse nach EBV = RC-2.
Abfall laden von Zwischenlagerflächen des AN.
Entsorgung nach Wahl des AN. Kosten der
Abfallentsorgung trägt der AN.
Verbleibsdokumentation nach Unterlagen des AG
führen. Dokumentation und Wiegenachweise nach
Abschluss dem AG elektronisch übergeben.
Menge: 5,000 t

**5.15.70 Pfl.m. Großpfl. .d. AG herst.**
Pflasterdecke mit Großpflastersteinen aus
Kupferschlacke
des AG herstellen.
In Park- und sonstigen Verkehrsflächen.
Pflastersteine gelagert von Flächen des AN aufnehmen und fördern.
Format für Rastermaß = 160/160/150 mm.
Baustoffgemisch für Bettung und Fugen Kategorie
SZ18/LA20.
Bettung aus Baustoffgemisch 0/4, Anteil an Körnung unter 2 mm max. 30 Massenprozent, E CS35, C 90/3.
Fuge mit Baustoffgemisch 0/4, GU, F, E CS35, C 90/3,
Fugenmaterial einarbeiten und einschlämmen, Fugenschluss durch Einfegen und Einschlämmen herstellen.
Verlegen im Läufer- oder Reihenverband ohne Kreuzfugen.
Menge: 650,000 m2

**5.15.80 Pflasterd. geb.Bauw. Betonst.herst. Park-/sonst. Fl. St.160/160/140*Fase 2/2 Bett.mörtel 0/4*Haftvermittler Fuge Typ A**
StL-Nr. 2311510639211119
Pflasterdecke in gebundener Bauweise mit Pflastersteinen aus Beton mit Vorsatzbeton herstellen.
Oberfläche der Pflastersteine, Trassierung der Pflasterdecke und Verlegung der Pflastersteine in Kurvenbereichen nach Unterlagen des AG.
Haftzugfestigkeit zwischen Pflasterstein und Bettung
sowie zwischen Pflasterstein und Fugenfüllung im fertigen Zustand mind. 0,6 MPa im Einzelwert.
In Park- und sonstigen Verkehrsflächen. Rutschwiderstand SRT-Wert mind. 55.
Einzelflächen
'Parkstandbegrenzung'
Format für Rastermaß =
160/160/140 mm.
Fase max. 2/2 mm.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Steine
'hell als Markierungsstreifen als
Parkstandsbegrenzung.'
Menge: 25,000 m2

**5.15.90 Pflasterd. geb.Bauw. Betonst.herst. Park-/sonst. Fl. St.160/160/140*Fase 2/2 Bett.mörtel 0/4*Haftvermittler Fuge Typ A**
StL-Nr. 2311510639211119
Pflasterdecke in gebundener Bauweise mit Pflastersteinen aus Beton mit Vorsatzbeton herstellen.
Oberfläche der Pflastersteine, Trassierung der Pflasterdecke und Verlegung der Pflastersteine in Kurvenbereichen nach Unterlagen des AG.
Haftzugfestigkeit zwischen Pflasterstein und Bettung
sowie zwischen Pflasterstein und Fugenfüllung im fertigen Zustand mind. 0,6 MPa im Einzelwert.
In Park- und sonstigen Verkehrsflächen. Rutschwiderstand SRT-Wert mind. 55.
Einzelflächen
'Parkstände. Farbe der Steine Anthrazit.'
Format für Rastermaß = 160/160/140 mm.
Fase max. 2/2 mm.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Steine
'hell als Markierungsstreifen als
Parkstandsbegrenzung.'
Menge: 55,000 m2

**5.15.100 Pflasterd. m. Kleinpfl. d.AG herst. Park-/sonst. Fl.*Pflaster gelagert St.80/80/80*Granit SZ18/LA20*Bett.0/4 30 v. H. Fuge 0/4**
StL-Nr. 2311515720131111
Pflasterdecke mit Kleinpflastersteinen aus Naturstein
des AG herstellen. Verband nach Unterlagen des AG.
In Park- und sonstigen Verkehrsflächen.
Pflastersteine gelagert innerhalb der Baustelle aufnehmen und fördern.
Format für Rastermaß = 80/80/80 mm.
Pflasterstein aus Granit.
Baustoffgemisch für Bettung und Fugen Kategorie
SZ18/LA20.
Bettung aus Baustoffgemisch 0/4, Anteil an Körnung unter 2 mm max. 30 Massenprozent, E CS35, C 90/3.
Fuge mit Baustoffgemisch 0/4, GU, F, E CS35, C 90/3,
Fugenmaterial einarbeiten und einschlämmen, Fugenschluss durch Einfegen und Einschlämmen herstellen.
Menge: 120,000 m2

*Hinweis*
Berliner Platten Maß 35x35x8
System Diephaus

**5.15.110 Plattenbel. mit Pl. a. Bet. herst. Rad- und Gehwege Diagonalverband*Bett.0/4 30 v. H. Fuge 0/4**
StL-Nr. 23115202109311
Plattenbelag mit Platten aus Beton einschließlich handelsüblicher Ergänzungsplatten herstellen. Äußere Be-
schaffenheit (Oberfläche und Farbgestaltung) der Platten, Trassierung des Plattenbelages und Verlegung der
Platten im Kurvenbereich nach Unterlagen des AG.
In Verkehrsflächen für Rad- und Gehwege.
Format für Rastermaß
'35x35x8'
Platten diagonal verlegen.
Bettung aus Baustoffgemisch 0/4, Anteil an Körnung unter 2 mm max. 30 Massenprozent, E CS35, C 90/3.
Fuge mit Baustoffgemisch 0/4, GU, F, E CS35, C 90/3,
Fugenmaterial einarbeiten und einschlämmen, Fugenschluss durch Einfegen und Einschlämmen herstellen.
Menge: 140,000 m2

**5.15.120 Zulage Bischoffsmützen**
Zulage für die Lieferung und Einbau der Passteine
(Bischoffsmützen) am Rand des Gehweges. Vergütet wird
der Mehraufwand gegenüber den Berliner Platten aus
Vorposition.
Maß 495x250x8 (schräge Seite 350 mm )
Verlegemuster laut Herstellerangaben
Menge: 140,000 m

**5.15.130 Plattenbelag-Anpassung herstellen Einzelgr. b 0,5m2*Mosaikpflaster Platte brechen**
StL-Nr. 231152271201
Anpassung des Plattenbelages an Aussparungen oder Einbauten herstellen. Abgerechnet wird je Stück Einbauteil.
Einzelgröße der Aussparung bzw. Einbauten bis 0,50 m2.
Ausführung mit Mosaikpflastersteinen.
Platte mit Vorrichtung brechen.
Menge: 10,000 St

**5.15.140 Platte zuarbeiten*Platte aus Beton Dicke 6 bis 8 cm**
StL-Nr. 231152229101
Platte auf Passmaß trennen und an Kanten und Einfassungen oder an Aussparungen und Einbauten über 1,00 m2
Einzelgröße zuarbeiten, nassschneiden oder behauen. Das
Zuarbeiten, Nassschneiden oder Behauen der Platten an
Aussparungen und Einbauten bis zu 1,00 m2 Einzelgröße
wird gesondert vergütet.
Platte
'Berliner Platte 35x35'
Art = Platte aus Beton.
Dicke 6 bis 8 cm.
Menge: 50,000 m

**5.15.150 Bordstein aus Beton setzen BSt. HB 15x30 cm*Fuge Typ B an Rinne mit BewF*gerader Stein**
StL-Nr. 2311531103011199
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze
'Rückenstütze bis 10 cm unter Oberkante
Bordstein. Betonfestigkeit C 20/25'
Fundamentbeton
'C20/25
Erdarbeiten ausführen.'
Menge: 150,000 m

**5.15.160 Bordstein aus Beton setzen BSt. HB 15x30 cm*Fuge Typ B Halbm. bis 1 m**
StL-Nr. 2311531103010599
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Kurvenstein, Halbmesser bis 1,00 m.
Rückenstütze
'Rückenstütze bis 10 cm unter Oberkante
Bordstein. Betonfestigkeit C 20/25'
Fundamentbeton
'C20/25
Erdarbeiten ausführen.'
Menge: 10,000 m

**5.15.170 Bordstein aus Beton setzen BSt. HB 15x30 cm*Fuge Typ B Halbm. ü. 1-2,5 m**
StL-Nr. 2311531103010499
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Kurvenstein, Halbmesser größer 1,00 bis 2,50 m.
Rückenstütze
'Rückenstütze bis 10 cm unter Oberkante
Bordstein. Betonfestigkeit C 20/25'
Fundamentbeton
'C20/25
Erdarbeiten ausführen.'
Menge: 5,000 m

**5.15.180 Bordstein aus Beton setzen BSt. TB 8x20 cm*Fuge Typ B an Rinne mit BewF*gerader Stein**
StL-Nr. 2311531108011199
Bordstein aus Beton setzen. Breite der Rückenstütze
mind. 15 cm.
Bordstein = TB 8 x 20 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze
'Rückenstütze bis 10 cm unter Oberkante
Bordstein. Betonfestigkeit C 20/25'
Fundamentbeton
'C20/25
Erdarbeiten ausführen.'
Menge: 150,000 m

**5.15.190 Dichtstreifen für Hochbordsteine**
Dichtstreifen für Hochbordsteine, dauerelastisch
Menge: 150,000 St

**5.15.200 Dichtstreifen für Tiefbordsteine**
Dichtstreifen für Tiefbordsteine, dauerelastisch
Menge: 150,000 St

#### Titel 5.33 Ausstattung

**5.33.10 Baumschutzbügel herstellen**
Baumschutzbügel/Anfahrschutz, 60mm, V-Form,
feuerverzinkt
Liefern und fachgerechtes Setzen eines Schutzbügels in
V-Form aus Rundrohrstahl zur Sicherung, Abgrenzung oder
zum Schutz von Bäumen im öffentlichen oder privaten
Außenbereich. Der Bügel besteht aus feuerverzinktem
Stahlrohr, zusätzlich silber pulverbeschichtet, und ist
für den festen Einbau durch Einbetonieren vorgesehen.
Fundamente nach Herstellerangaben herstellen,
Erdarbeiten ausführen.

Der Schutzbügel hat eine Breite von 800mm und eine
Gesamthöhe von 1400mm, wobei ca. 900mm sichtbar über
Flur verbleiben. Das verwendete Rundrohr hat einen
Durchmesser von 60mm. Die Einbautiefe beträgt 500mm.
Menge: 16,000 St

**5.33.20 Rabattengeländer herstellen**
Rabattengeländer herstellen.

Rabattengeländer
Höhe über Boden ca. 30 cm, Pfosten aus Stahl mit
Gusskopf, Pfostenabstand ca. 1,60 - 2,00 m,
Verbindungsrohr ø 34 mm, Endstücke mit Kugeln ø 50 mm,
alle Stahlteile feuerverzinkt, Farbbeschichtung auf
2K-Epoxydbasis eisenglimmergrau.
Im Bereich von Vegetationsflächen, einschl. aller
Rundungen, Gefällestrecken, Endstücke mit Kugeln, aller
erforderlichen Diamantkernbohrungen, Betonfundamente
und aller sonstigen Erd- und Pflasterarbeiten, liefern
und montieren
Menge: 50,000 m

### Abschnitt 6 Neupflanzungen (Leist. Stadt)

#### Titel 6.1 Landschaftsbauarbeiten

**6.1.10 Sorbus incana liefern H 3xv mDb 14-16**
Sorbus incana (Silber-Mehlbeere) liefern.
Hochstamm, dreimal verpflanzt, mit Drahtballen, mit
gerader Stammverlängerung innerhalb der Krone, Stammumfang 14 bis 16 cm.
Menge: 6,000 St

**6.1.20 Ulmus Hybride 'New Horizon' liefern H 3xv mDb 14-16**
StL-Nr. 1810471901
Ulmus Hybride 'New Horizon' liefern.
Hochstamm, dreimal verpflanzt, mit Drahtballen, mit
gerader Stammverlängerung innerhalb der Krone, Stammumfang 14 bis 16 cm.
Menge: 9,000 St

**6.1.30 Herstellung Pflanzloch**
Herstellung des Pflanzlochs für Baumpflanzungen
Anfallender Oberboden kann für die Herstellung der
neuen Gießringe verwendet werden, restliches
anfallendes Material das nicht verwendet wird zur
Beprobung im Baufeld zwischenlagern. Handschachtung mit
maschineller Unterstützung.
Menge: 15,000 St

*Hinweis*
Entsorgung von ausgebauten Böden

**6.1.40 Nicht gef. Abf. Baustelle entsorg. Boden 17 05 04*BM-F0* o. BG-F0*Wahl AN einr. Verbleib elektr.**
StL-Nr. 2480244007099101
Nicht gefährlichen Abfall aus Aufbruch und Ausbau
nach Unterlagen des AG laden, zur
Entsorgungsanlage befördern und entsorgen.
Abrechnung nach Wiegenachweisen.
Abfall = Bodenaushub als Boden und Steine mit
Ausnahme derjenigen, die unter 17 05 03* fallen.
Abfallschlüssel = 17 05 04.
Materialklasse nach EBV = BM-F0* oder BG-F0*.
Abfall laden
'von Zwischenlagerflächen zur Beprobung.'
Entsorgung
nach Wahl des AN. Kosten der
Abfallentsorgung trägt der AN.
Verbleibsdokumentation nach Unterlagen des AG
führen. Dokumentation und Wiegenachweise nach
Abschluss dem AG elektronisch übergeben.
Menge: 20,000 t

**6.1.50 Laubbaum verpflanzen**
Laubbaum Gattung Sorbus incana,  verpflanzen
gemäß ZTV-Großbaumverpflanzung mit Rundspatenmaschine
ohne innenliegender Spatenführung, Ballendurchmesser
150cm.
Erdarbeiten ausführen.
Menge: 6,000 St

**6.1.60 Laubbaum verpflanzen**
Laubbaum Gattung Ulmus Hybride 'New Horizon',
verpflanzen
gemäß ZTV-Großbaumverpflanzung mit Rundspatenmaschine
ohne innenliegender Spatenführung, Ballendurchmesser
150cm.
Erdarbeiten ausführen.
Menge: 9,000 St

**6.1.70 Mykorrhiza Impfung**
Impfung mit Endo-Mykorrhiza für Gattung Sorbus Incana
von heimischen Pilzarten zur Bodenverbesserung. Der
Impfstoff wird als Substrat in die Nähe der Feinwurzeln
eingebracht; Aufbringen auf den Ballen im Bereich der
hergestellten Rehabilitationszone.
Aufwandsmenge: 375ml je Stück
Die Auswahl des Mykorrhiza-Pilzes muss der Pflanzenart
angepasst sein, damit eine Symbiose erfolgen kann. Die
Impfstoffe dürfen nicht auf sterilen Substraten
angezogen sein. Der Nachweis über die Freiheit von
zoosporenbildenden Schadpilzen muss erbracht werden und
die Lagerfähigkeit muss mindestens 30 Tage betragen.
Materialnachweis durch Lieferschein

Hersteller:
'.........' (vom Bieter verbindlich
einzutragen)
Menge: 6,000 St

**6.1.80 Mykorrhiza Impfung**
Impfung mit Endo-Mykorrhiza für Gattung Ulmus von
heimischen Pilzarten zur Bodenverbesserung. Der
Impfstoff wird als Substrat in die Nähe der Feinwurzeln
eingebracht; Aufbringen auf den Ballen im Bereich der
hergestellten Rehabilitationszone.
Aufwandsmenge: 375ml je Stück
Die Auswahl des Mykorrhiza-Pilzes muss der Pflanzenart
angepasst sein, damit eine Symbiose erfolgen kann. Die
Impfstoffe dürfen nicht auf sterilen Substraten
angezogen sein. Der Nachweis über die Freiheit von
zoosporenbildenden Schadpilzen muss erbracht werden und
die Lagerfähigkeit muss mindestens 30 Tage betragen.
Materialnachweis durch Lieferschein

Hersteller:
'.........' (vom Bieter verbindlich
einzutragen)
Menge: 9,000 St

**6.1.90 Baumdüngung**
Baumdüngung mit NPK-Dünger organisch-mineralisch oder
als Granulat in das Pflanzloch und die Baumscheibe vor
dem Einschlämmen einbringen.
Aufwandsmenge 1000g pro Baum

Produktvorschläge: Floranid Baumkraft, Schulze&Hermsen
bio-algeen oder gleichwertig

Hersteller:
'.........' (vom Bieter verbindlich
einzutragen)
Menge: 15,000 St

**6.1.100 Belüftung**
Einbau von Baumschnorcheln (Blähton im 20-Liter-
Juteschlauch) in die vorbereitete Rehabilitationszone.
In der Pflanzlochwandung des Profils des Baumschnorchel
überkreuz ausstechen. Bedarf pro Baum: 4 Stück.
Menge: 15,000 St

**6.1.110 Verankerung**
Modell DGG (Deutsche Gesellschaft für
Großbaumverpflanzungen) mit Holzpfählen, als Dreibock,
mit Halbstangen doppelt vernagelt, Pfahlauflage mit
Zellkautschuk unterlegt.
Pfahllänge: 400cm
Zopfstärke: 10cm
Menge: 15,000 St

**6.1.120 Stammschutz**
Verdunstungsschutz - Weißanstrich herstellen,
Material liefern und aufbringen, je nach Produkt mit
Voranstrich mit wasserbasierender dauerelastischer
Stammschutzfarbe ab Stammfuß bis ca. 2,0 m Höhe
(Kronenansatz), grobe Verunreinigungen sind vom Stamm
zu entfernen, Aufbringung mit Pinsel oder
Handspritzpumpe,
Verarbeitung nach Anweisung des Herstellers (Beachtung
der Arbeitsschutzbestimmungen, ggf. Verwendung
von Schutzkleidung),
Verwendung ab 2°C Lufttemperatur,
Trocknungszeit beachten.
Einschl. aller Nebenarbeiten.

Produktvorschlag: Sunreflex, Arboflex

oder gleichwertig

Hersteller:
'.........'
(vom Bieter verbindlich einzutragen)
Menge: 15,000 St

**6.1.130 Baumschnitt**
Baumkrone entsprechend des Habitus fachgerecht
auslichten. Schnittgut laden und entfernen. Das
anfallende Material geht in Eigentum des AN über.
Menge: 15,000 St

**6.1.140 Gießring Kunststoff**
Herstellung Gießrand aus Kunstoffband LDPE
bestehend aus Kunststoffbahn, Höhe 30 cm, Stärke 3 mm.
Die Höhe der Kunststoffbahn darf nicht geringer als 30
cm sein. Einen Gießrand formen, an Dreibock innen
anliegend, dauerhaftes schließen des Rings mit
Verbindungsclip.
Mulcheinbindung 10 cm, Überstand 20 cm.
Abdeckung der Baumscheibe mit ca. 3cm starker
Mulchschicht, Material: Rindenmulch RM 1, Körnung
10-40mm, nach RAL-
GZ 250/1, gütegesichert (Lieferung durch AN)
Menge: 15,000 St

**6.1.150 Wässerung**
Verpflanzte Bäume mit kalkarmen Wasser einschlämmen.
Menge: 150l pro Baum
Beim Einbringen des Wassers ist darauf zu achten, dass
das vorhandene Mulchmaterial nicht aus der Baumscheibe
geschwemmt wird. Das Wasser ist so einzubringen, dass
es ausschließlich in der Baumscheibe versickert.
Menge: 15,000 St

**6.1.160 Wässerung 1. Jahr**
Wässerung der Bäume im ersten Jahr nach der
Verpflanzung,
Wässern der kompletten Baumscheibe, soweit es die
Witterungsverhältnisse erfordern. Mindestwassermenge je
Arbeitsgang und Baum 150 l.
Beim Einbringen des Wassers ist darauf zu achten, dass
das vorhandene Mulchmaterial nicht aus der Baumscheibe
geschwemmt wird. Das Wasser ist so einzubringen, dass
es ausschließlich in der Baumscheibe versickert.

12 Durchgänge:

Jeder Durchgang ist durch den AN vorab anzukündigen
bzw. mit dem AG abzustimmen.
Menge: 15,000 St

**6.1.170 Anwuchspflege 1. Jahr**
Anwuchspflege Bäume erstes Jahr

Ausführung nach DIN 18916:
Pflege Baum/ Baumscheibe im Grünstreifen,
Pflege der Baumscheibe nur im Bereich des Baumbocks.
Unerwünschten Aufwuchs und Steine ab 3 cm Durchmesser
und Unrat entfernen, Dauerunkräuter ausgraben,
die Abdeckung wiederherstellen, fehlendes Material
ergänzen.
Den anfallenden Unrat aufnehmen und fachgerecht
entsorgen.

Soweit erforderlich sind im Kronenbereich
Schnittmaßnahmen zur Erhaltung des Licht-/
Verkehrsraumprofils der Straße und vorhandener Rad-/
Gehwege fachgerecht auszuführen (gem. ZTV -
Baumpflege). Dabei muss auf der Schnittseite jeweils
mindestens die Hälfte der jeweiligen Kronenhöhe
erhalten bleiben. Trockene und beschädigte
Pflanzenteile glatt abschneiden und entfernen.
Anfallendes Astwerk fachgerecht entsorgen, einschl.
etwaiger Entsorgungsgebühren.

Pfähle, Gießrand, Lattung und Baumbindung überprüfen
und ggf. nachrichten/ausbessern, fehlende
Lattungen/Bindungen sind zu ersetzen, Gießränder wieder
zu schließen und funktionsfähig zu erhalten.

Es sind 4 Pflegedurchgänge durchzuführen.

Jeder Durchgang ist durch den AN vorab anzukündigen
bzw. mit dem AG abzustimmen.
Menge: 15,000 St

**6.1.180 Wässerung 2. Jahr**
Wässerung der Bäume im zweiten Jahr nach der
Verpflanzung,
Wässern der kompletten Baumscheibe, soweit es die
Witterungsverhältnisse erfordern. Mindestwassermenge je
Arbeitsgang und Baum 120 l.
Beim Einbringen des Wassers ist darauf zu achten, dass
das vorhandene Mulchmaterial nicht aus der Baumscheibe
geschwemmt wird. Das Wasser ist so einzubringen, dass
es ausschließlich in der Baumscheibe versickert.

10 Durchgänge:

Jeder Durchgang ist durch den AN vorab anzukündigen
bzw. mit dem AG abzustimmen.
Menge: 15,000 St

**6.1.190 Anwuchspflege 2. Jahr**
Anwuchspflege Bäume zweites Jahr

Ausführung nach DIN 18916:
Pflege Baum/ Baumscheibe im Grünstreifen,
Pflege der Baumscheibe nur im Bereich des Baumbocks.
Unerwünschten Aufwuchs und Steine ab 3 cm Durchmesser
und Unrat entfernen, Dauerunkräuter ausgraben,
die Abdeckung wiederherstellen, fehlendes Material
ergänzen.
Den anfallenden Unrat aufnehmen und fachgerecht
entsorgen.

Soweit erforderlich sind im Kronenbereich
Schnittmaßnahmen zur Erhaltung des Licht-/
Verkehrsraumprofils der Straße und vorhandener Rad-/
Gehwege fachgerecht auszuführen (gem. ZTV -
Baumpflege). Dabei muss auf der Schnittseite jeweils
mindestens die Hälfte der jeweiligen Kronenhöhe
erhalten bleiben. Trockene und beschädigte
Pflanzenteile glatt abschneiden und entfernen.
Anfallendes Astwerk fachgerecht entsorgen, einschl.
etwaiger Entsorgungsgebühren.

Pfähle, Gießrand, Lattung und Baumbindung überprüfen
und ggf. nachrichten/ausbessern, fehlende
Lattungen/Bindungen sind zu ersetzen, Gießränder wieder
zu schließen und funktionsfähig zu erhalten.

Es sind 4 Pflegedurchgänge durchzuführen.

Jeder Durchgang ist durch den AN vorab anzukündigen
bzw. mit dem AG abzustimmen.
Menge: 15,000 St

**6.1.200 Wässerung 3. Jahr**
Wässerung der Bäume im dritten Jahr nach der
Verpflanzung,
Wässern der kompletten Baumscheibe, soweit es die
Witterungsverhältnisse erfordern. Mindestwassermenge je
Arbeitsgang und Baum 120 l.
Beim Einbringen des Wassers ist darauf zu achten, dass
das vorhandene Mulchmaterial nicht aus der Baumscheibe
geschwemmt wird. Das Wasser ist so einzubringen, dass
es ausschließlich in der Baumscheibe versickert.

10 Durchgänge:

Jeder Durchgang ist durch den AN vorab anzukündigen
bzw. mit dem AG abzustimmen.
Menge: 15,000 St

**6.1.210 Anwuchspflege 3. Jahr**
Anwuchspflege Bäume drittes Jahr

Ausführung nach DIN 18916:
Pflege Baum/ Baumscheibe im Grünstreifen,
Pflege der Baumscheibe nur im Bereich des Baumbocks.
Unerwünschten Aufwuchs und Steine ab 3 cm Durchmesser
und Unrat entfernen, Dauerunkräuter ausgraben,
die Abdeckung wiederherstellen, fehlendes Material
ergänzen.
Den anfallenden Unrat aufnehmen und fachgerecht
entsorgen.

Soweit erforderlich sind im Kronenbereich
Schnittmaßnahmen zur Erhaltung des Licht-/
Verkehrsraumprofils der Straße und vorhandener Rad-/
Gehwege fachgerecht auszuführen (gem. ZTV -
Baumpflege). Dabei muss auf der Schnittseite jeweils
mindestens die Hälfte der jeweiligen Kronenhöhe
erhalten bleiben. Trockene und beschädigte
Pflanzenteile glatt abschneiden und entfernen.
Anfallendes Astwerk fachgerecht entsorgen, einschl.
etwaiger Entsorgungsgebühren.

Pfähle, Gießrand, Lattung und Baumbindung überprüfen
und ggf. nachrichten/ausbessern, fehlende
Lattungen/Bindungen sind zu ersetzen, Gießränder wieder
zu schließen und funktionsfähig zu erhalten.

Es sind 4 Pflegedurchgänge durchzuführen.

Jeder Durchgang ist durch den AN vorab anzukündigen
bzw. mit dem AG abzustimmen.
Menge: 15,000 St

**6.1.220 Wässerung 4. Jahr**
Wässerung der Bäume im vierten Jahr nach der
Verpflanzung,
Wässern der kompletten Baumscheibe, soweit es die
Witterungsverhältnisse erfordern. Mindestwassermenge je
Arbeitsgang und Baum 100 l.
Beim Einbringen des Wassers ist darauf zu achten, dass
das vorhandene Mulchmaterial nicht aus der Baumscheibe
geschwemmt wird. Das Wasser ist so einzubringen, dass
es ausschließlich in der Baumscheibe versickert.

10 Durchgänge:

Jeder Durchgang ist durch den AN vorab anzukündigen
bzw. mit dem AG abzustimmen.
Menge: 15,000 St

**6.1.230 Anwuchspflege 4. Jahr**
Anwuchspflege  Bäume viertes Jahr

Ausführung nach DIN 18916:
Pflege Baum/ Baumscheibe im Grünstreifen,
Pflege der Baumscheibe nur im Bereich des Baumbocks.
Unerwünschten Aufwuchs und Steine ab 3 cm Durchmesser
und Unrat entfernen, Dauerunkräuter ausgraben,
die Abdeckung wiederherstellen, fehlendes Material
ergänzen.
Den anfallenden Unrat aufnehmen und fachgerecht
entsorgen.

Soweit erforderlich sind im Kronenbereich
Schnittmaßnahmen zur Erhaltung des Licht-/
Verkehrsraumprofils der Straße und vorhandener Rad-/
Gehwege fachgerecht auszuführen (gem. ZTV -
Baumpflege). Dabei muss auf der Schnittseite jeweils
mindestens die Hälfte der jeweiligen Kronenhöhe
erhalten bleiben. Trockene und beschädigte
Pflanzenteile glatt abschneiden und entfernen.
Anfallendes Astwerk fachgerecht entsorgen, einschl.
etwaiger Entsorgungsgebühren.

Pfähle, Gießrand, Lattung und Baumbindung überprüfen
und ggf. nachrichten/ausbessern, fehlende
Lattungen/Bindungen sind zu ersetzen, Gießränder wieder
zu schließen und funktionsfähig zu erhalten.

Es sind 4 Pflegedurchgänge durchzuführen.

Jeder Durchgang ist durch den AN vorab anzukündigen
bzw. mit dem AG abzustimmen.
Menge: 15,000 St

**6.1.240 Wässerung 5. Jahr**
Wässerung der Bäume im fünften Jahr nach der
Verpflanzung,
Wässern der kompletten Baumscheibe, soweit es die
Witterungsverhältnisse erfordern. Mindestwassermenge je
Arbeitsgang und Baum 100 l.
Beim Einbringen des Wassers ist darauf zu achten, dass
das vorhandene Mulchmaterial nicht aus der Baumscheibe
geschwemmt wird. Das Wasser ist so einzubringen, dass
es ausschließlich in der Baumscheibe versickert.

10 Durchgänge:

Jeder Durchgang ist durch den AN vorab anzukündigen
bzw. mit dem AG abzustimmen.
Menge: 15,000 St

**6.1.250 Anwuchspflege 5. Jahr**
Anwuchspflege Bäume fünftes Jahr

Ausführung nach DIN 18916:
Pflege Baum/ Baumscheibe im Grünstreifen,
Pflege der Baumscheibe nur im Bereich des Baumbocks.
Unerwünschten Aufwuchs und Steine ab 3 cm Durchmesser
und Unrat entfernen, Dauerunkräuter ausgraben,
die Abdeckung wiederherstellen, fehlendes Material
ergänzen.
Den anfallenden Unrat aufnehmen und fachgerecht
entsorgen.

Soweit erforderlich sind im Kronenbereich
Schnittmaßnahmen zur Erhaltung des Licht-/
Verkehrsraumprofils der Straße und vorhandener Rad-/
Gehwege fachgerecht auszuführen (gem. ZTV -
Baumpflege). Dabei muss auf der Schnittseite jeweils
mindestens die Hälfte der jeweiligen Kronenhöhe
erhalten bleiben. Trockene und beschädigte
Pflanzenteile glatt abschneiden und entfernen.
Anfallendes Astwerk fachgerecht entsorgen, einschl.
etwaiger Entsorgungsgebühren.

Pfähle, Gießrand, Lattung und Baumbindung überprüfen
und ggf. nachrichten/ausbessern, fehlende
Lattungen/Bindungen sind zu ersetzen, Gießränder wieder
zu schließen und funktionsfähig zu erhalten.

Es sind 4 Pflegedurchgänge durchzuführen.

Jeder Durchgang ist durch den AN vorab anzukündigen
bzw. mit dem AG abzustimmen.
Menge: 15,000 St

**6.1.260 Abschlussarbeiten**
Für die Abnahme im 5. Jahr nach der Verpflanzung:
Pfähle abmontieren, ggf. Schnittkorrekturen
druchführen, Baumscheibe lockern, wässern, ggf.
Rindenmulch nachbessern
Anfallendes Material wird Eigentum des AN und muss
fachgerecht entsorgt werden.
Menge: 15,000 St

#### Titel 6.2 Baumrigolen

*Hinweis*
Graben Anschlussleitungen Abläufe/Rigole
In Einzellängen

**6.2.10 Leitungsgr. m. Schachtbaugr. herst. eing. verd. Boden*Tiefe bis 1,25 m Rohr bis DN 150*m.Verb.+10 m3 W. lag. i./ver.o.Lz.*BM-F0**
StL-Nr. 2410821711111399
Leitungsgraben einschließlich Schachtbaugruben herstellen. Straßenaufbruch wird gesondert vergütet. Ab-
rechnung nach der Länge des Leitungsgrabens, gemessen in der Achse der Leitung. Die Schachtbaugruben
werden in der Achse der Leitung durchgemessen. Schachtdurchmesser und -abstände nach Unterlagen des AG.
In eingebautem und verdichteten Boden.
Grabentiefe bis 1,25 m.
Breite der Grabensohle für Rohr bis DN 150.
Notwendigen Verbau entsprechend statischen und konstruktiven Erfordernissen herstellen, vorhalten und
entfernen. Offene Wasserhaltung bis zu einer Pumpenleistung von 10 m3 Fördermenge und 5,00 m Förderhöhe
je Stunde und Haltung ausführen
Aushub zur Wiederverwendung innerhalb der Baustelle
lagern, nach Verlegen der Leitung in Graben oberhalb
der Leitungszone einbauen und verdichten einschl. ggf.
erforderlicher Wasserzugabe.
Materialwerte nach EBV = BM-F0*
Zum Verfüllen nicht verwendeten Aushub
'innerhalb des
Baufeldes zur Beprobung Zwischenlagern.'
Menge: 25,000 m

**6.2.20 Straßenablauf einbauen mit Erdarb. Boden 2a/Muffe 3a*Schaft Form 5b 1 ZwTeil 6a*Aufl-Ring 10b*Tiefe bis 1,25 m Homogenb.,verf.*BM-F0***
Straßenablauf aus Betonfertigteilen einbauen. Fugen mit
Mörtel M20 dichten und glattstreichen. Aufsatz wird gesondert vergütet. Erdarbeiten ausführen.
Boden Form DIN 1236 - 21 aus Beton
Schaft Form DIN 1236 - 26 aus Beton
Auflagering DIN 1236 - 28 aus Beton
Auflager 20 cm aus Beton C12/15
Aushubtiefe ab OK Straßenablauf bis 1,25 m.
Homogenbereich nach Unterlagen des AG. Aushub seitlich
lagern und zum Verfüllen verwenden. Auf Haufwerk
innerhalb des Baufeldes zur Beprobung zwischenlagern..
Materialwerte nach EBV = BM-F0*
Menge: 2,000 St

**6.2.30 Aufsatz f. Straßenablauf aufsetzen 300x500, C, 16 mm*Aufsatz lastentk. Scharnier Sicher.*dämpf.Einlage Zinkeimer A 4*Höhe Zug um Zug Mörtel M20**
StL-Nr. 2411052307121221
Aufsatz für Straßenablauf aufsetzen.
Klasse C 250, Ausführung nach DIN 19 594, 300x500, mit
Schlitzweite 16 mm.
Aufsatz lastentkoppelt aufsetzen. Auflager herstellen.
Aufsatz mit Scharnier und Sicherheitsverschluss.
Dämpfende Einlage.
Verzinkter Eimer, Form A 4.
Aufsatz zunächst provisorisch auflegen und entsprechend
Bauablauf Zug um Zug bis auf planmäßige Höhe setzen.
Fuge zwischen Fertigteilen mit Mörtel M20 vollflächig
herstellen, Fugen glattstreichen.
Menge: 2,000 St

**6.2.40 Fertigteil-Schacht herst.,m.Erdarb. Kunststoff T ü. 2,00-3,00 m Gleitringdichtung Homogenb.,verf.*BM-F0***
StL-Nr. 2411041759391943
Fertigteil-Schacht mit Schachthals einschließlich der
Öffnungen für die Rohranschlüsse herstellen. Erforderliche Auflageringe einbauen. Erdarbeiten sowie erforderlichen Verbau ausführen. Offene Wasserhaltung bis zu
einer Pumpenleistung von 10 m3 Fördermenge und 5,00 m
Förderhöhe je Stunde und Haltung ausführen. Schachtabdeckung und Anschluss der Rohrleitungen werden gesondert vergütet.
Schacht aus Kunststoff-Fertigteil aus PE-HD mit integrierter Steighilfe.
Schacht DU
'600 mm'
Lichte Schachttiefe über 2,00 bis 3,00 m.
Auflager
'aus Beton C12/15'
Fugendichtung mit Gleitringdichtung
aus Elastomeren und
Lastübertragungsring.
Schachtsohle
'aus Kunststoff'
Homogenbereich nach Unterlagen des AG.
Aushub seitlich
lagern und zum Verfüllen verwenden. Überschüssigen Aushub nach Wahl des AN verwerten.
Materialwerte nach EBV = BM-F0*
Menge: 1,000 St

**6.2.50 Schachtabdeckung aufsetzen DIN 4271, B Deckel/Riegel*Höhe Zug um Zug Mörtel M20**
StL-Nr. 24110454592201
Schachtabdeckung, mit lichter Weite mindestens 610 mm
und rundem Rahmen, aufsetzen.
Klasse B 125, Ausführung nach DIN 4271.
Ausführung
'selbstnivellierend.'
Deckel mit Verriegelung.
Schachtabdeckung zunächst provisorisch auflegen und
entsprechend Bauablauf Zug um Zug bis auf planmäßige
Höhe setzen.
Fuge zwischen Fertigteilen mit Mörtel M20 vollflächig
unter Verwendung von mindestens drei Distanzstücken
entsprechender Festigkeit herstellen, Fugen glattstreichen.
Menge: 1,000 St

**6.2.60 Schachtanschluss herstellen (Zul.) Rohr DN 100*Kunststoff-Rohr Betonfertigteile*Anschluss+Gelenk**
StL-Nr. 24110362014103
Rohrleitung an Schacht anschließen, Anschluss abdichten. Vergütet wird der Mehraufwand für das Herstellen
des Anschlusses einschließlich Passstücke gegenüber der
bis zur Innenfläche des Schachtes durchgemessenen Rohrleitung.
Rohrleitung DN/ID 100.
Rohr aus Kunststoff.
Schacht aus Betonfertigteilen.
Anschluss mit Schachtanschlussstück und Gelenkstück.
Menge: 3,000 St

**6.2.70 Baumrigole herstellen**
Baumrigole mit Rigolensubstrat herstellen
Pflanzbereich ausheben.
Tiefe ca. 1,5 m
Breite ca. 1,5-1,8 m
Länge ca. 21 m
Baumrigole mit Rigolensubstrat nach Herstellervorgaben
füllen.
Oberste Schicht als mineralische Mulchlage ausführen.
Kokosummanteltes Sickerrohr als Überlauf einbauen.
Erdarbeiten ausführen.
Überschüssiges Material nach Wahl des AN verwerten.
Verbau nach statischen und konstruktiven Erfordernissen
herstellen.
Menge: 55,000 m3

*Hinweis*
In Einzellängen

**6.2.80 Anschlussleitung herstellen Rohr DN 100*PE-HD-Rohr Rohrverb.Wahl AN*Bettung Typ 1 T ü. 1,25-1,75 m*Überdeckg.ü.1-2 m*Ringst. Kl.SN 8**
StL-Nr. 2411031511112292
Anschlussleitung zum Schacht bzw. zur Sammelrohrleitung
nach statischen und konstruktiven Erfordernissen herstellen. Anschluss an Schacht bzw. Sammelrohrleitung
sowie Formstücke werden gesondert vergütet.
Rohr DN/ID 100.
Rohr aus PE-HD.
Rohrverbindung nach Wahl des AN.
Bettung nach DIN EN 1610, Typ 1 herstellen. Boden für
Leitungszone liefern und einbauen.
Fließsohlentiefe über 1,25 bis 1,75 m.
Überdeckungshöhe über 1,00 bis 2,00 m.
Straßenverkehrslast
'Straßenverkehrslast = LM 1 nach
DIN EN 1991-2. Statische Berechnung aufstellen und in
geprüfter Form liefern.'
Ringsteifigkeit SN 8 nach DIN
EN ISO 9969.
Menge: 20,000 m

**6.2.90 Anschlussleitung herstellen Rohr DN 150*PE-HD-Rohr Rohrverb.Wahl AN*Bettung Typ 1 T ü. 1,25-1,75 m*Überdeckg.ü.1-2 m*Ringst. Kl.SN 8**
StL-Nr. 2411031521112292
Anschlussleitung zum Schacht bzw. zur Sammelrohrleitung
nach statischen und konstruktiven Erfordernissen herstellen. Anschluss an Schacht bzw. Sammelrohrleitung
sowie Formstücke werden gesondert vergütet.
Rohr DN/ID 150.
Rohr aus PE-HD.
Rohrverbindung nach Wahl des AN.
Bettung nach DIN EN 1610, Typ 1 herstellen. Boden für
Leitungszone liefern und einbauen.
Fließsohlentiefe über 1,25 bis 1,75 m.
Überdeckungshöhe über 1,00 bis 2,00 m.
Straßenverkehrslast
'Straßenverkehrslast = LM 1 nach
DIN EN 1991-2. Statische Berechnung aufstellen und in
geprüfter Form liefern.'
Ringsteifigkeit SN 8 nach DIN
EN ISO 9969.
Menge: 5,000 m

**6.2.100 Rohranschluss herstellen (Zul.) Anschluss DN 150*AL Kunststoff SL Kunststoff**
StL-Nr. 241103642340
Rohranschluss an Sammelrohrleitung herstellen, An-
schluss abdichten. Vergütet wird der Mehraufwand für
das Herstellen des Anschlusses einschließlich Pass- und
Sattelstücke gegenüber der bis zur Innenfläche der Sammelrohrleitung durchgemessenen Rohrleitung.
Rohr DN/ID der Anschlussleitung 150.
Anschlussleitung aus Kunststoff.
Sammelleitung aus Kunststoff.
Menge: 2,000 St

*Hinweis*
In Einzellängen

**6.2.110 Sickerrohrltg. herst.m.Erdarbeiten Rohr DN 150*Vollsickerrohr PE-HD-Rohr,Typ R2*Tiefe 0,50-1,00 m*eing. verd. Bod. Aushub entfernen*BM-F0***
StL-Nr. 2411023131129123
Sickerrohrleitung herstellen, Erdarbeiten ausführen.
Offene Wasserhaltung bis zu einer Pumpenleistung von
10 m3 Fördermenge und 5,00 m Förderhöhe je Stunde und
Haltung ausführen. Die Grabensohle als Sickerraumsohle
ausbilden. Restlichen Grabenraum mit Filtermaterial
verfüllen und verdichten. Schächte und Anschlüsse an Schächte
werden gesondert vergütet.
Rohr DN/ID 150.
Vollsickerrohr (TP).
Rohr aus PE-HD Typ R 2 (innen glatt, außen gewellt).
Grabentiefe über 0,50 bis 1,00 m.
Filter
'Kokosummantelt eingebaut in
Baumrigolenmaterial.'
In vom AN eingebauten und
verdichteten Boden.
Aushub nach Wahl des AN verwerten.
Materialwerte nach EBV = BM-F0*
Menge: 40,000 m

**6.2.120 Formstück einbauen (Zul.)*Kunststoff-Rohr Rohr DN 150**
StL-Nr. 24110369990403
Formstück in Rohrleitung einbauen. Vergütet wird der
Mehraufwand für den Einbau des Formstückes gegenüber
der bis zur Innenfläche der Sammelrohrleitung durchgemessenen Rohrleitung.
Formstück
'T-Stück'
Rohr aus Kunststoff.
Durchgangsrohr DN/ID 150.
Menge: 2,000 St

### Abschnitt 7 Tief- und Rohrleitungsbau (Leist. innerhalb BV Straßenbau. SWP)

#### Titel 7.1 ABWASSERANLAGEN (SW)

**7.1.10 Boden Graben Abwasserkanäle lösen lagern Sohlen-B 1-1,5m T bis 2,5m GU SU***
STLB-Bau 2025-10 2
Boden der Gräben für Abwasserkanäle, nach Abtrag des
Oberbaus, profilgerecht lösen, seitlich lagern, Abfall
ist nicht gefährlich, Werte gemäß
Ersatzbaustoffverordnung 2023 sind eingehalten,
Charakterisierung Bodenmaterial Klasse BM-F3 nach EBV
2023, Anlage 1, Tabelle 3, Verbau wird gesondert
vergütet, Breite der Sohle über 1 bis 1,5 m,
Aushubtiefe bis 2,5 m,
Homogenbereich 1, mit 2 Bodengruppen, Bodengruppe 1 GU
DIN 18196 (Kies-Schluff-Gemisch), Bodengruppe 2 SU* DIN
18196 (Sand-Schluff-Gemisch), Tiefe oberer Horizont des
Homogenbereiches von 0 m, Tiefe unterer Horizont des
Homogenbereiches bis 2 m,
Baumaßnahme der Geotechnischen Kategorie 1 DIN 4020,
Mengenermittlung nach Aufmaß an der Entnahmestelle.
Menge: 63,000 m3

**7.1.20 Waager.Normverbau Graben herstellen rückbauen H 2-2,5m Sohlen-B bis 1m GU SU***
STLB-Bau 2025-10 6
Regelausführung des Waagerechten Verbaus (Waagerechter
Normverbau) DIN 4124 für Graben, herstellen und wieder
rückbauen, Höhe über 2 bis 2,5 m, Breite der Sohle
zwischen den Bekleidungen bis 1 m, 2 Bodengruppen,
Bodengruppe 1 GU DIN 18196 (Kies-Schluff-Gemisch),
Bodengruppe 2 SU* DIN 18196 (Sand-Schluff-Gemisch).
Menge: 120,000 m2

**7.1.30 Graben hinterfüllen D 200-250cm Sohlen-B 1-1,5m Boden gelagert GU SU***
STLB-Bau 2025-10 2
Gräben profilgerecht hinterfüllen, Schichtdicke über
200 bis 250 cm, Breite der Sohle über 1 bis 1,5 m,
Boden, seitlich gelagert, mit 2 Bodengruppen,
Bodengruppe 1 GU DIN 18196 (Kies-Schluff-Gemisch),
Bodengruppe 2 SU* DIN 18196 (Sand-Schluff-Gemisch).
Menge: 43,000 m3

**7.1.40 Kies-Sand-Gemisch Bettungsschicht einbauen verdichten D 15-20cm**
STLB-Bau 2025-04 2
Kies-Sand-Gemisch, Körnung 0/4, liefern, für
Bettungsschichten, profilgerecht einbauen und
verdichten, in Graben, Verdichtungsgrad mind. DPr 0,97,
Schichtdicke über 15 bis 20 cm.
Menge: 5,000 m3

**7.1.50 Kies-Sand-Gemisch Seitenverfüllung Abdeckung Rohr einbauen verdichten D 15-20cm**
STLB-Bau 2025-10 2
Kies-Sand-Gemisch, Körnung 0/4, liefern, für
Seitenverfüllung und Abdeckung von Rohrleitungen, DIN
EN 1610, profilgerecht einbauen und verdichten, in
Graben, Verdichtungsgrad mind. DPr 0,97, Schichtdicke
über 15 bis 20 cm.
Menge: 16,000 m3

**7.1.60 Kontrollprüfung Unterbau/Planum Verformungsmodul statischer Lastplattendruckversuch**
STLB-Bau 2025-04 80
Kontrollprüfung ZTV LW auf besondere Anordnung des AG,
für Unterbau/Planum, Prüfung für Verformungsmodul, mit
statischem Lastplattendruckversuch DIN 18134.
Menge: 4,000 St

**7.1.70 Schachthals Betonfertigteil DN1000/625 H 600mm Lastübertragungsel.**
STLB-Bau 2025-10 9
Schachthals mit Muffe (SH-M) DIN EN 1917, DIN 4034-1,
Typ 2, DN 1000/625, Bauhöhe 600 mm, Bauteilverbindung
mit Dichtungen aus Elastomeren DIN EN 681-1 und DIN
4060 als Kompressionsdichtung, Dichtungen werkseitig
fest eingebaut, gleichmäßige Lastübertragung durch
mitgeliefertes Lastübertragungselement, ohne
Steigeinrichtung.
Menge: 6,000 St

**7.1.80 Schachthals Betonfertigteil DN1000/625 H 350mm Lastübertragungsel.**
STLB-Bau 2025-10 9
Schachthals mit Muffe (SH-M) DIN EN 1917, DIN 4034-1,
Typ 2, DN 1000/625, Bauhöhe jedoch 350 mm,
Bauteilverbindung mit Dichtungen aus Elastomeren DIN EN
681-1 und DIN 4060 als Kompressionsdichtung, Dichtungen
werkseitig fest eingebaut, gleichmäßige Lastübertragung
durch mitgeliefertes Lastübertragungselement, ohne
Steigeinrichtung.
Menge: 1,000 St

**7.1.90 Schmutzfänger Stahl verz DN625**
STLB-Bau 2017-04 9
Schmutzfänger in leichter Ausführung aus verzinktem
Stahl DN 625 für Schachtabdeckung.
Menge: 7,000 St

**7.1.100 Auflagering waager. Betonfertigteil Weite 625mm H 60mm**
STLB-Bau 2025-04 9
Auflagering, zum Einbau in waagerechte Oberfläche,
Betonfertigteil (AR-V) DIN EN 1917, DIN 4034-1, Typ 2,
lichte Weite 625 mm, Bauhöhe 60 mm.
Menge: 5,000 St

**7.1.110 Auflagering waager. Betonfertigteil Weite 625mm H 80mm**
STLB-Bau 2025-04 9
Auflagering, zum Einbau in waagerechte Oberfläche,
Betonfertigteil (AR-V) DIN EN 1917, DIN 4034-1, Typ 2,
lichte Weite 625 mm, Bauhöhe 80 mm.
Menge: 5,000 St

**7.1.120 Auflagering waager. Betonfertigteil Weite 625mm H 100mm**
STLB-Bau 2025-04 9
Auflagering, zum Einbau in waagerechte Oberfläche,
Betonfertigteil (AR-V) DIN EN 1917, DIN 4034-1, Typ 2,
lichte Weite 625 mm, Bauhöhe 100 mm.
Menge: 5,000 St

**7.1.130 Schachtabdeck. Schachthals DN625 D400 rund Guss Beton Einlage Lüftungsöffnung Rahmen rund Guss Beton setzen**
STLB-Bau 2025-04 9
Schachtabdeckung, für Schacht DIN EN 1917 und DIN
4034-1 mit Schachthals DN 625, Klasse D 400 DIN EN
124-1, Deckel rund aus Gusseisen DIN EN 124-2, mit
werkseitiger Betonfüllung, mit dämpfender Einlage, mit
Lüftungsöffnungen, DIN 19584 - A1 D 400, Rahmen rund
aus Gusseisen mit Beton, höhengerecht in
WW-Schachtkopfmörtel DIN 19573 setzen.
Menge: 4,000 St

**7.1.140 Schachtabdeck. Schachthals DN625 B125 rund Guss Beton Lüftungsöffnung Rahmen rund Guss einwalzbar Einlage einbauen**
STLB-Bau 2025-10 9
Schachtabdeckung, für Schacht DIN EN 1917 und DIN
4034-1 mit Schachthals DN 625, Klasse B 125 DIN EN
124-1, Deckel rund aus Gusseisen DIN EN 124-2, mit
werkseitiger Betonfüllung, mit Lüftungsöffnungen,
Rahmen rund aus Gusseisen mit verschleißfester Einlage
passend zu Deckeln DIN 19584, zum oberflächenbündigem
Einbau in bitumenhaltige Fahrbahnbeläge mit
Adapterring, höhengerecht in Belag einbauen.
Menge: 3,000 St

**7.1.150 Rohrschnitt Anfasen Schmutzwasserkanal Steinzeug bis DN200**
STLB-Bau 2025-04 9
Rohrschnitt und Anfasen, im Rohrleitungsstrang,
Schmutzwasserkanal, aus Steinzeug, bis DN 200.
Menge: 8,000 St

**7.1.160 Entwässerungskanal Steinzeug DN150-200 abbrechen nicht schadstoffbelastet v.Hand Stoffe laden transp. LKW AN entsorgen AVV170107 Vergüt.Entsorg. AN**
STLB-Bau 2025-04 84
Abbruch des Entwässerungskanals aus Steinzeug,
Nenndurchmesser über DN 150 bis DN 200, im Graben,
Verlegetiefe bis 1,25 m, im Rahmen einer
Totalabbruchmaßnahme, nicht schadstoffbelastet,
Abfall ist nicht gefährlich, Zuordnung LAGA Z 0
(uneingeschränkter Einbau),
Abbruch von Hand/mit handgeführten Kleingeräten,
Ausführung staubarm TRGS 559,
aufgenommene Stoffe sammeln, auf LKW des AN laden,
transportieren, entsorgen, zum Lager oder zur Anlage
nach Wahl des AN, Abfallschlüssel nach AVV
(Abfallverzeichnis-Verordnung) 170107 Gemische aus
Beton, Ziegel, Fliesen und Keramik,
Vergütung der Entsorgung übernimmt AN.
Menge: 29,000 m

**7.1.170 Abwasserkanal Steinzeug DN150 FN40 Verbind.F Graben verbaut Bettung Typ1 Bettungs-D 10cm Ein-Korn-Kies ob.Schicht Ein-Korn-Kies T bis 1m**
STLB-Bau 2025-04 9
Abwasserkanal aus Steinzeugrohren DIN EN 295-1, für
Schmutzwasser, DN 150, Scheiteldruckkraft FN 40,
Rohrverbindungssystem F, Verlegung DIN EN 1610 in vorh.
verbautem Graben, einschl. Bettung Typ 1, Dicke der
unteren Bettungsschicht mind. 10 cm, aus Ein-Korn-Kies,
obere Bettungsschicht aus Ein-Korn-Kies, Dicke der
oberen Bettungsschicht gemäß beiliegender statischer
Berechnung, Grabentiefe bis 1 m.
Menge: 29,000 m

**7.1.180 Rohr markieren Abwasserltg Trassenwarnband Beschriftung**
STLB-Bau 2025-10 43
Rohrleitung markieren, für Abwasserleitung, mit
Trassenwarnband, mit Beschriftung, einschl. Lieferung,
30 cm über Rohrscheitel.
Menge: 29,000 m

**7.1.190 Manschettendichtung EPDM Stahl niro Steinzeug DN150 Steinzeug DN150**
STLB-Bau 2025-04 9
Manschettendichtung zur Verbindung von 2 Einsteckenden,
aus EPDM, mit Spannbändern aus nichtrostendem Stahl,
Kanalrohr aus Steinzeug, DN 150, Verbindungsrohr aus
Steinzeug, DN 150, beständig gegen benzin-, öl- und
fetthaltige Abwässer.
Menge: 8,000 St

**7.1.200 Dichtheitsprüfung Wasser Abwasserkanal Steinzeug DN150 haltungsweise Verfahren W**
STLB-Bau 2025-04 9
Dichtheitsprüfung DIN EN 1610 mit Wasser, als
Abnahmeprüfung, des Abwasserkanales als
Schmutzwasserkanal aus Steinzeug, DN 150, Prüfung
haltungsweise,
Anzahl Haltungen
'1' St, einschl. aller erforderlichen
Anlagen, Abdichtungen, Verankerungen und
Rohrverschlüsse, Verfahren W, Wasser liefern und
schadlos beseitigen.
Menge: 29,000 m

**7.1.210 Absperren Anschluss DN200 Absperrel. im Schacht DN1000**
STLB-Bau 2025-04 9
Absperren des Anschlusses (Zulaufes) bis DN 200,
einschl. Ein- und Ausbau der Absperrelemente, im
Schacht, Schachtdurchmesser 1000 mm, Zugang vom
Schacht.
Menge: 8,000 St

**7.1.220 Stromerzeuger schallgedämpft bis 5kVA aufstellen anschließen abbauen**
STLB-Bau 2025-04 8
Stromerzeuger, schallgedämpft, Leistung bis 5 kVA,
aufstellen, betriebsfertig anschließen und abbauen.
Menge: 1,000 St

**7.1.230 Stromerzeuger schallgedämpft bis 5kVA umsetzen**
STLB-Bau 2025-04 8
Stromerzeuger, schallgedämpft, Leistung bis 5 kVA,
umsetzen und betriebsfertig anschließen.
Menge: 3,000 St

**7.1.240 Stromerzeuger schallgedämpft bis 5kVA betreiben**
STLB-Bau 2025-04 8
Stromerzeuger, schallgedämpft, Leistung bis 5 kVA,
betreiben,
Positionsmenge = Produkt aus
'2'
(Betriebsmenge)
mal
'4'
(Betriebsdauer)
Menge: 4,000 Std

**7.1.250 Druckrohr Schlauch ein-ausbauen**
STLB-Bau 2025-04 8
Druckrohrleitung als Abflussleitung zum Vorfluter,
einschl. aller Armaturen, Form- und Passstücke,
aus Schläuchen, ohne Entnahmestelle, mit Anschluss an
Wasserförderanlagen in Pumpensümpfen, ein- und
ausbauen, Abrechnung nach Grundrisslinie.
Menge: 60,000 m

**7.1.260 Druckrohr Schlauch vorhalten**
STLB-Bau 2025-04 8
Druckrohrleitung als Abflussleitung zum Vorfluter,
einschl. aller Armaturen, Form- und Passstücke,
aus Schläuchen, ohne Entnahmestelle, mit Anschluss an
Wasserförderanlagen in Pumpensümpfen, vorhalten,
Positionsmenge = Produkt aus
'60'
(Vorhaltemenge)
mal
'4'
(Vorhaltedauer)
Abrechnung nach Grundrisslinie.
Menge: 240,000 md

**7.1.270 Pumpe Elektromotor ein-ausbauen bis 10m3/h Förder-H 5-7,5m**
STLB-Bau 2025-04 8
Pumpe mit Elektromotor ein- und ausbauen, für
Pumpensümpfe, Fördermenge bis 10 m3/h, geodätische
Förderhöhe über 5 bis 7,5 m.
Menge: 1,000 St

**7.1.280 Pumpe Elektromotor umsetzen bis 10m3/h Förder-H 5-7,5m**
STLB-Bau 2025-04 8
Pumpe mit Elektromotor umsetzen nach besonderer
Anordnung des AG, für Pumpensümpfe, Fördermenge bis 10
m3/h, geodätische Förderhöhe über 5 bis 7,5 m.
Menge: 3,000 St

**7.1.290 Pumpe Elektromotor betreiben bis 10m3/h Förder-H 5-7,5m**
STLB-Bau 2025-04 8
Pumpe mit Elektromotor betreiben,
Positionsmenge = Produkt aus
'4'
(Betriebsmenge)
mal
'1'
(Betriebsdauer)
für Pumpensümpfe, Fördermenge bis 10 m3/h, geodätische
Förderhöhe über 5 bis 7,5 m.
Menge: 4,000 Std

#### Titel 7.2 REGENWASSERANLAGEN (RW)

*Hinweis*
Graben für Ausbau RW Sammelleitung und Schächte

**7.2.10 Leitungsgr. m. Schachtbaugr. herst. eing. verd. Boden*Tiefe >1,25-1,75m Rohr DN 300*m.Verb.+10 m3 W. lag. i./ver.o.Lz.*BM-F0**
StL-Nr. 2410821712211399
Leitungsgraben einschließlich Schachtbaugruben herstellen. Straßenaufbruch wird gesondert vergütet. Ab-
rechnung nach der Länge des Leitungsgrabens, gemessen in der Achse der Leitung. Die Schachtbaugruben
werden in der Achse der Leitung durchgemessen. Schachtdurchmesser und -abstände nach Unterlagen des AG.
In eingebautem und verdichteten Boden.
Grabentiefe über 1,25 bis 1,75 m.
Breite der Grabensohle für Rohr DN 300.
Notwendigen Verbau entsprechend statischen und konstruktiven Erfordernissen herstellen, vorhalten und
entfernen. Offene Wasserhaltung bis zu einer Pumpenleistung von 10 m3 Fördermenge und 5,00 m Förderhöhe
je Stunde und Haltung ausführen
Aushub zur Wiederverwendung innerhalb der Baustelle
lagern, nach Verlegen der Leitung in Graben oberhalb
der Leitungszone einbauen und verdichten einschl. ggf.
erforderlicher Wasserzugabe.
Materialwerte nach EBV = BM-F0*
Zum Verfüllen nicht verwendeten Aushub
'innerhalb des
Baufeldes zur Beprobung Zwischenlagern.'
Menge: 40,000 m

*Hinweis*
prov. Anschluss an Samelleitung

**7.2.20 Prov. Anschluss**
*** Pauschalposition
Provisorischer Anschluss der Regenentwässerung an die
vorhanden Sammelleitung nach Wahl des AN. Umbau und
Anpassungen entpsprechend den Bauphasen und des
Baufortschrittes.
Erdarbeiten ausführen
Menge: 1,000 psch

*Hinweis*
Gräben für Leitungsumverlegungen
In Einzellängen

**7.2.30 Leitungsgr. m. Schachtbaugr. herst. eing. verd. Boden*Tiefe >1,25-1,75m Rohr DN 300*m.Verb.+10 m3 W. lag. i./ver.o.Lz.*BM-F0**
StL-Nr. 2410821712211399
Leitungsgraben einschließlich Schachtbaugruben herstellen. Straßenaufbruch wird gesondert vergütet. Ab-
rechnung nach der Länge des Leitungsgrabens, gemessen in der Achse der Leitung. Die Schachtbaugruben
werden in der Achse der Leitung durchgemessen. Schachtdurchmesser und -abstände nach Unterlagen des AG.
In eingebautem und verdichteten Boden.
Grabentiefe über 1,25 bis 1,75 m.
Breite der Grabensohle für Rohr DN 300.
Notwendigen Verbau entsprechend statischen und konstruktiven Erfordernissen herstellen, vorhalten und
entfernen. Offene Wasserhaltung bis zu einer Pumpenleistung von 10 m3 Fördermenge und 5,00 m Förderhöhe
je Stunde und Haltung ausführen
Aushub zur Wiederverwendung innerhalb der Baustelle
lagern, nach Verlegen der Leitung in Graben oberhalb
der Leitungszone einbauen und verdichten einschl. ggf.
erforderlicher Wasserzugabe.
Materialwerte nach EBV = BM-F0*
Zum Verfüllen nicht verwendeten Aushub
'innerhalb des
Baufeldes zur Beprobung Zwischenlagern.'
Menge: 200,000 m

**7.2.40 Leitungsgraben herstellen (Zulage)**
Leitungsgraben herstellen (Zulage)
Vergütet wird der Mehraufwand durch die Herstellung des
Leitungsgrabens in Handschachtung mit maschineller
Unterstützung gegenüber der maschinellen Herstellung.
Menge: 200,000 m

*Hinweis*
Graben für Wasserleitung

**7.2.50 Leitungsgr. m. Schachtbaugr. herst. eing. verd. Boden*Tiefe >1,25-1,75m Rohr DN 300*m.Verb.+10 m3 W. lag. i./ver.o.Lz.*BM-F0**
StL-Nr. 2410821712211399
Leitungsgraben einschließlich Schachtbaugruben herstellen. Straßenaufbruch wird gesondert vergütet. Ab-
rechnung nach der Länge des Leitungsgrabens, gemessen in der Achse der Leitung. Die Schachtbaugruben
werden in der Achse der Leitung durchgemessen. Schachtdurchmesser und -abstände nach Unterlagen des AG.
In eingebautem und verdichteten Boden.
Grabentiefe über 1,25 bis 1,75 m.
Breite der Grabensohle für Rohr DN 300.
Notwendigen Verbau entsprechend statischen und konstruktiven Erfordernissen herstellen, vorhalten und
entfernen. Offene Wasserhaltung bis zu einer Pumpenleistung von 10 m3 Fördermenge und 5,00 m Förderhöhe
je Stunde und Haltung ausführen
Aushub zur Wiederverwendung innerhalb der Baustelle
lagern, nach Verlegen der Leitung in Graben oberhalb
der Leitungszone einbauen und verdichten einschl. ggf.
erforderlicher Wasserzugabe.
Materialwerte nach EBV = BM-F0*
Zum Verfüllen nicht verwendeten Aushub
'innerhalb des
Baufeldes zur Beprobung Zwischenlagern.'
Menge: 235,000 m

**7.2.60 Leitungsgraben herstellen (Zulage)**
Leitungsgraben herstellen (Zulage)
Vergütet wird der Mehraufwand durch die Herstellung des
Leitungsgrabens in Handschachtung mit maschineller
Unterstützung gegenüber der maschinellen Herstellung.
Menge: 235,000 m

*Hinweis*
in Einzelmengen
ca. 5 Stk

**7.2.70 Dichtriegel einbauen**
Dichtriegel einbauen. Liefern und Einbauen von
mineralischem, wasserundurchlässigem Material zur
Herstellung von Dichtriegeln quer zur
Grabenachse(Dammriegeln) innerhalb des Rohrgrabens, um
eine unerwünschte Drainagefunktion des Leitungsgrabens
und das Fließen von Schichtenwasser in der
Bettungsschicht zu verhindern.
Stark bindiger Boden oder fetter Lehm. Das Material
muss dauerhaft wasserundurchlässig sein
(Durchlässigkeitsbeiwert kf kleiner/gleich 10^-9 m/s
Länge in Grabenachse: mind. 1,00 m.

Breite: Über die gesamte Grabenbreite, wobei der Riegel
beidseitig mind. 20-30 cm tief in das ungestörte,
seitliche Erdreich (Grabenwände) einzubinden ist
(Verzahnung).

Höhe: Von der Grabensohle bis 50  cm unter OK Planum

Ausführung:

Das Material ist hohlraumfrei in Lagen von max. 20 cm
einzubringen und händisch oder mit leichtem Gerät
hochfest zu verdichten.

Das Rohrleitungslager (Sand/Kies) ist im Bereich des
Riegels komplett zu unterbrechen.

Es ist darauf zu achten, dass die Rohrleitung beim
Verdichten nicht beschädigt oder in ihrer Lage
verändert wird.
Menge: 8,000 m3

**7.2.80 Entwässerungsrohrleitung abbrechen Rohr DN ü.250-500*Beton-Rohr Tiefe ü.1,25-1,75*Ausb. verwerten**
StL-Nr. 24110305210201
Entwässerungsrohrleitung abbrechen. Entwässerungsrohrleitung liegt bis Oberkante Rohr frei. Erdarbeiten in
der verbliebenen Leitungszone ausführen. Offene Wasserhaltung bis zu einer Pumpenleistung von 10 m3 Fördermenge und 5,00 m Förderhöhe je Stunde und Haltung ausführen. Das Ausbauen von Schächten wird gesondert vergütet.
Rohr DN/ID über 250 bis 500.
Rohr aus Beton.
Fließsohlentiefe über 1,25 bis 1,75 m.
Ausbaustoffe nach Wahl des AN verwerten.
Menge: 15,000 m

**7.2.90 Entwässerungsrohrleitung abbrechen Rohr DN bis 250*Steinzeug-Rohr Tiefe ü.1,25-1,75*Ausb. verwerten**
StL-Nr. 24110305130201
Entwässerungsrohrleitung abbrechen. Entwässerungsrohrleitung liegt bis Oberkante Rohr frei. Erdarbeiten in
der verbliebenen Leitungszone ausführen. Offene Wasserhaltung bis zu einer Pumpenleistung von 10 m3 Fördermenge und 5,00 m Förderhöhe je Stunde und Haltung ausführen. Das Ausbauen von Schächten wird gesondert vergütet.
Rohr DN/ID bis 250.
Rohr aus Steinzeug.
Fließsohlentiefe über 1,25 bis 1,75 m.
Ausbaustoffe nach Wahl des AN verwerten.
Menge: 22,000 m

**7.2.100 Entwässerungsrohrleitung verfüllen. DN ü. 250 - 500*FließBn.m.Quellz. Leitung reinigen*Füll. bis 25 v.H. Räumg. verwerten**
StL-Nr. 24110307311201
Entwässerungsrohrleitung verfüllen. Rohrleitung an den
Enden abdichten.
Rohr DN/ID über 250 bis 500.
Baustoff = fließfähiger Beton mit Quellzusatz.
Rohrleitung reinigen.
Verschmutzung bis 25 v.H. der Profilhöhe.
Räumgut nach Wahl des AN verwerten.
Menge: 130,000 m

**7.2.110 Entwässerungsrohrleitung verfüllen. DN ü. 150 - 250*FließBn.m.Quellz. Leitung reinigen*Füll. bis 25 v.H. Räumg. verwerten**
StL-Nr. 24110307211201
Entwässerungsrohrleitung verfüllen. Rohrleitung an den
Enden abdichten.
Rohr DN/ID über 150 bis 250.
Baustoff = fließfähiger Beton mit Quellzusatz.
Rohrleitung reinigen.
Verschmutzung bis 25 v.H. der Profilhöhe.
Räumgut nach Wahl des AN verwerten.
Menge: 60,000 m

*Hinweis*
Anschlussleitungen Abläufe
In Einzellängen

**7.2.120 Entwässerungsrohrleitung abbrechen Rohr DN bis 250*Steinzeug-Rohr Tiefe bis 1,25 m*Ausb. verwerten**
StL-Nr. 24110305130101
Entwässerungsrohrleitung abbrechen. Entwässerungsrohrleitung liegt bis Oberkante Rohr frei. Erdarbeiten in
der verbliebenen Leitungszone ausführen. Offene Wasserhaltung bis zu einer Pumpenleistung von 10 m3 Fördermenge und 5,00 m Förderhöhe je Stunde und Haltung ausführen. Das Ausbauen von Schächten wird gesondert vergütet.
Rohr DN/ID bis 250.
Rohr aus Steinzeug.
Fließsohlentiefe bis 1,25 m.
Ausbaustoffe nach Wahl des AN verwerten.
Menge: 40,000 m

**7.2.130 Schachtteil ausbauen einschl.Schachth.*Schacht sichern*Rest verwerten**
StL-Nr. 241104096193
Freigelegtes Schachtteil ausbauen. Aufbruch von Straßenbefestigung wird gesondert vergütet.
Teil = Abdeckung, Auflageringe und Schachthals.
Schachtöffnung durch geeignete Abdeckung sichern. Verfüllen des Schachtes wird gesondert vergütet.
Abdeckung
'säubern und auf Anweisung des AG zu
Lagerplatz transportieren und abladen.
Transportentfernung bis 20km.
Schacht säubern.'
Restliche Ausbaustoffe nach Wahl des
AN verwerten.
Menge: 5,000 St

**7.2.140 Schacht ausbauen DU bis 1,00 m*Fertigt./Mauerw. Tiefe 1,25-2,00 m Rest verw.**
StL-Nr. 24110404122903
Freigelegten Schacht einschließlich Abdeckung vollständig ausbauen. Aufbruch von Straßenbefestigungen und das
Ausbauen von Rohrleitungen wird gesondert vergütet.
Runder Schacht, DN/ID bis 1,00 m.
Schacht aus Betonfertigteilen auf gemauertem Unterteil,
bis 30 cm dick.
Ausbautiefe ab OK Abdeckung über 1,25 bis 2,00 m.
Abdeckung
'säubern und auf Anweisung des AG zu
Lagerplatz transportieren und abladen.
Transportentfernung bis 20km.'
Restliche Ausbaustoffe
nach Wahl des AN verwerten.
Menge: 2,000 St

**7.2.150 Schacht verfüllen DU 1000 mm*T ü.2,00 b.3,00 m Boden gewinnen**
StL-Nr. 241104111201
Schacht verfüllen. Baustoffe verdichten. Schachtteile
ausbauen wird gesondert vergütet.
Schacht DU = 1000 mm.
Schachttiefe über 2,00 bis 3,00 m.
Baustoff = Boden. Boden aus Abtragsbereichen profilgerecht lösen.
Menge: 16,000 m3

**7.2.160 Kunststoffrohrleitung herstellen Rohr DN 300*PP-Rohr Verb. Wahl AN*Bettung Typ 1*Überdeckg.ü.2-4 m Ringst. SN 8*LM 1,Sta. prüf.**
StL-Nr. 2411033432119324
Entwässerungsleitung aus Kunststoffrohren nach statischen und konstruktiven Erfordernissen herstellen. An-
schluss an Schacht sowie Formstücke werden gesondert
vergütet.
Rohr DN/ID 300.
Rohr aus PP.
Rohrverbindung nach Wahl des AN.
Bettung nach DIN EN 1610, Typ 1 herstellen. Boden für
Leitungszone liefern und einbauen.
Fließsohlentiefe
'2-3m'
Überdeckungshöhe über 2,00 bis 4,00 m.
Ringsteifigkeit SN 8 nach DIN EN ISO 9969.
Straßenverkehrslast = LM 1 nach DIN EN 1991-2. Statische Berechnung aufstellen und in prüffähiger Form liefern.
Menge: 235,000 m

**7.2.170 Prov. Überleitung herstellen *Kunststoff-Rohr**
Provisorische Überleitung während der Bauzeit
herstellen.
Überleitung vom neuen RW-Kanal an den vorhandenen Kanal
entsprechend dem Baufortschritt durch Einbau
provisorischer Rohrleitungen, Bögen und Sattelstücken
nach Wahl des AN herstellen, für die Dauer der Nutzung
unterhalten und nach Nutzungsende zurückbauen.
Formstücke für temp. Anschluss der neuen Sammelleitung
DN 300 PP an die vorhandene Sammelleitung DN 200-250
Stz bzw.DN 400 B.
Abgerechnet wir die Anzahl der prov. Anschlüsse.
Menge: 3,000 St

**7.2.180 Fertigteil-Schacht herst.,m.Erdarb. BFT Steig. 1212*DU 1000 mm T ü. 2,00-3,00 m integr.Dichtsyst.*Beton-Halbschale*BM-F0***
StL-Nr. 2411041711392193
Fertigteil-Schacht mit Schachthals einschließlich der
Öffnungen für die Rohranschlüsse herstellen. Erforderliche Auflageringe einbauen. Erdarbeiten sowie erforderlichen Verbau ausführen. Offene Wasserhaltung bis zu
einer Pumpenleistung von 10 m3 Fördermenge und 5,00 m
Förderhöhe je Stunde und Haltung ausführen. Schachtabdeckung und Anschluss der Rohrleitungen werden gesondert vergütet.
Schacht aus Betonfertigteilen. Steigeisen zweiläufig
nach DIN 1212, 4 St/m einbauen.
Schacht DU = 1000 mm.
Lichte Schachttiefe über 2,00 bis 3,00 m.
Auflager
'10 cm dick aus Beton C12/15'
Fugendichtung mit
integriertem Dichtungssystem aus
Elastomeren und Lastübertragungsring.
Schachtsohle mit Beton-Halbschale als Durchlaufrinne,
übrige Sohle aus Beton C 16/20 mit Zementglattstrich
herstellen.
Aushub
'zum Verfüllen nutzen. Zum Verfüllen nicht
benötigten Aushub innerhalb der Baustelle zum Beproben
lagern.'
Materialwerte nach EBV = BM-F0*
Menge: 6,000 St

**7.2.190 Schachtabdeckung aufsetzen DIN 19584, D, B Deckel/Einl.+Rieg*Höhe Zug um Zug Mörtel M20**
StL-Nr. 24110454193201
Schachtabdeckung, mit lichter Weite mindestens 610 mm
und rundem Rahmen, aufsetzen.
Klasse D 400, Ausführung nach DIN 19584, mit Rahmen aus
Gusseisen mit Beton.
Ausführung
'tagwasserdicht und rückstausicher und
selbstnivellierend.'
Deckel mit dämpfender Einlage und
Verriegelung.
Schachtabdeckung zunächst provisorisch auflegen und
entsprechend Bauablauf Zug um Zug bis auf planmäßige
Höhe setzen.
Fuge zwischen Fertigteilen mit Mörtel M20 vollflächig
unter Verwendung von mindestens drei Distanzstücken
entsprechender Festigkeit herstellen, Fugen glattstreichen.
Menge: 6,000 St

**7.2.200 Schachtanschluss herstellen (Zul.) Rohr DN 300*Kunststoff-Rohr Betonfertigteile*Anschluss+Gelenk**
StL-Nr. 24110362064103
Rohrleitung an Schacht anschließen, Anschluss abdichten. Vergütet wird der Mehraufwand für das Herstellen
des Anschlusses einschließlich Passstücke gegenüber der
bis zur Innenfläche des Schachtes durchgemessenen Rohrleitung.
Rohrleitung DN/ID 300.
Rohr aus Kunststoff.
Schacht aus Betonfertigteilen.
Anschluss mit Schachtanschlussstück und Gelenkstück.
Menge: 12,000 St

*Hinweis*
Entsorgung von ausgebauten Böden
Bereich Leitungsgräben und Baugruben

**7.2.210 Nicht gef. Abf. Baustelle entsorg. Boden 17 05 04*BM-F0* o. BG-F0*Wahl AN einr. Verbleib elektr.**
StL-Nr. 2480244007099101
Nicht gefährlichen Abfall aus Aufbruch und Ausbau
nach Unterlagen des AG laden, zur
Entsorgungsanlage befördern und entsorgen.
Abrechnung nach Wiegenachweisen.
Abfall = Bodenaushub als Boden und Steine mit
Ausnahme derjenigen, die unter 17 05 03* fallen.
Abfallschlüssel = 17 05 04.
Materialklasse nach EBV = BM-F0* oder BG-F0*.
Abfall laden
'von Zwischenlagerflächen zur Beprobung.'
Entsorgung
nach Wahl des AN. Kosten der
Abfallentsorgung trägt der AN.
Verbleibsdokumentation nach Unterlagen des AG
führen. Dokumentation und Wiegenachweise nach
Abschluss dem AG elektronisch übergeben.
Menge: 200,000 t

**7.2.220 Dichtheit Schacht prüfen DN < 1,00 m*Betonfertigteile Tiefe ü. 2-3,00 m*Prüf. m. Wasser**
StL-Nr. 241109091131
Entwässerungsschacht auf Dichtheit prüfen. Erforderliche Verankerungen und Verschlüsse herstellen und beseitigen. Notwendigen Füllstoff liefern und ableiten.
Prüfprotokoll erstellen und dem AG übergeben.
Runder Schacht, DN/ID kleiner 1,00 m.
Schacht aus Betonfertigteilen.
Schachttiefe ab OK Abdeckung über 2,00 bis 3,00 m.
Prüfung mit Wasser.
Menge: 7,000 St

**7.2.230 Dichtheit Rohrleitung prüfen*Kunststoff Haltung ü.30-60 m*Prüf. m. Wasser Prüfung SL.**
StL-Nr. 24110907994211
Entwässerungsrohrleitung auf Dichtheit prüfen. Erforderliche Verankerungen und Rohrverschlüsse herstellen
und beseitigen. Notwendigen Füllstoff liefern und ableiten. Prüfprotokoll erstellen und dem AG übergeben.
Rohrleitung DN/ID
'250-300'
Rohr aus Kunststoff.
Prüfung von Haltungslängen über 30,00 bis 60,00 m.
Prüfung mit Wasser.
Prüfung der Sammelleitung.
Menge: 8,000 St

**7.2.240 Kameradurchfahrung ausführen Rohr DN 300*Kunststoff Haltung ü.30-60 m*vor Betrieb SL.*Dokumentation*ISY-Bau/Unterl.AG**
StL-Nr. 2411091204421111
Kameradurchfahrung von Entwässerungsrohrleitungen ausführen. Auf Schadstellen untersuchen und auf Da-
tenträger dokumentieren. Datenträger dem AG übergeben.
Abrechnung nach Länge der Rohrleitung.
Rohrleitung DN/ID 300.
Rohr aus Kunststoff.
Haltungslänge über 30,00 bis 60,00 m.
Leitung vor Inbetriebnahme prüfen.
Befahrung der Sammelleitung.
Dokumentation mit Angabe von Haltung, Rohrmaterial,
Rohrdurchmesser, Haltungslänge, Gefälle im Rohr und
Stationierung von seitlichen Zuläufen und Schadstellen
schriftlich vorlegen.
Daten im ISY-Bau Austauschformat Abwasser (XML) sowie
aufbereitet in Video-Datenformat nach Unterlagen des AG
übergeben. Datenträger nach Unterlagen des AG.
Menge: 235,000 m

**7.2.250 Deformation Kunststoffrohr messen Rohr DN 300*Haltung ü.30-60 m**
StL-Nr. 241109263200
Kontinuierliches Messen von Deformationen der Entwässerungsleitung nach DIN EN 1610 aus Kunststoffrohren. Er-
gebnisse dokumentieren und Dokumentation dem AG übergeben. Abrechnung nach Länge der Rohrleitung.
Rohr DN/ID 300.
Haltungslänge über 30,00 bis 60,00 m.
Menge: 235,000 m

#### Titel 7.3 WASSERVERSORGUNGSANLAGEN (TW)

**7.3.10 Boden Graben Wasserversorgungsltg lösen lagern Sohlen-B 0,9-1m T bis 1,75m GU SU***
STLB-Bau 2025-10 2
Boden der Gräben für Wasserversorgungsleitungen, nach
Abtrag des Oberbaus, profilgerecht lösen, seitlich
lagern, Abfall ist nicht gefährlich, Werte gemäß
Ersatzbaustoffverordnung 2023 sind eingehalten,
Charakterisierung Bodenmaterial Klasse BM-F0* nach EBV
2023, Anlage 1, Tabelle 3, Verbau wird gesondert
vergütet, mit Behinderung durch Versorgungs-,
Entsorgungsleitungen und Kabel, Breite der Sohle über
0,9 bis 1 m, Aushubtiefe bis 1,75 m,
Homogenbereich 1, mit 2 Bodengruppen, Bodengruppe 1 GU
DIN 18196 (Kies-Schluff-Gemisch), Bodengruppe 2 SU* DIN
18196 (Sand-Schluff-Gemisch), Tiefe oberer Horizont des
Homogenbereiches von 0 m, Tiefe unterer Horizont des
Homogenbereiches bis 2 m,
Baumaßnahme der Geotechnischen Kategorie 1 DIN 4020,
- Konsistenz DIN EN ISO 14688-1 steif, Mengenermittlung
nach Aufmaß an der Entnahmestelle.
Menge: 150,000 m3

**7.3.20 Waager.Normverbau Graben herstellen rückbauen H 1-1,5m Sohlen-B bis 1m GU SU***
STLB-Bau 2025-10 6
Regelausführung des Waagerechten Verbaus (Waagerechter
Normverbau) DIN 4124 für Graben, herstellen und wieder
rückbauen, Höhe über 1 bis 1,5 m, Breite der Sohle
zwischen den Bekleidungen bis 1 m, 2 Bodengruppen,
Bodengruppe 1 GU DIN 18196 (Kies-Schluff-Gemisch),
Bodengruppe 2 SU* DIN 18196 (Sand-Schluff-Gemisch).
Menge: 345,000 m2

**7.3.30 Boden Startbaugrube lösen lagern L 2-3m T bis 2,5m GU SU***
STLB-Bau 2025-04 2
Boden für Startbaugrube, ab Geländeoberfläche,
profilgerecht lösen, seitlich lagern, Abfall ist nicht
gefährlich, nicht schadstoffbelastet, ohne Festlegung
eines Zuordnungskriteriums LAGA/DepVO/EBV/RuVA,
Verbau wird gesondert vergütet,
Gesamtlänge über 2 bis 3 m,
Aushubtiefe bis 2,5 m,
Homogenbereich 1, mit 2 Bodengruppen, Bodengruppe 1 GU
DIN 18196 (Kies-Schluff-Gemisch), Bodengruppe 2 SU* DIN
18196 (Sand-Schluff-Gemisch), Tiefe oberer Horizont des
Homogenbereiches von 0 m, Tiefe unterer Horizont des
Homogenbereiches bis 5 m,
Baumaßnahme der Geotechnischen Kategorie 1 DIN 4020,
- Konsistenz DIN EN ISO 14688-1 fest, Mengenermittlung
nach Aufmaß an der Entnahmestelle.
Menge: 18,000 m3

**7.3.40 Boden Zielbaugrube lösen lagern L 2-3m T bis 2,5m GU SU***
STLB-Bau 2025-04 2
Boden für Zielbaugrube, ab Geländeoberfläche,
profilgerecht lösen, seitlich lagern, Abfall ist nicht
gefährlich, nicht schadstoffbelastet, ohne Festlegung
eines Zuordnungskriteriums LAGA/DepVO/EBV/RuVA,
Verbau wird gesondert vergütet,
Gesamtlänge über 2 bis 3 m,
Aushubtiefe bis 2,5 m,
Homogenbereich 1, mit 2 Bodengruppen, Bodengruppe 1 GU
DIN 18196 (Kies-Schluff-Gemisch), Bodengruppe 2 SU* DIN
18196 (Sand-Schluff-Gemisch), Tiefe oberer Horizont des
Homogenbereiches von 0 m, Tiefe unterer Horizont des
Homogenbereiches bis 5 m,
Baumaßnahme der Geotechnischen Kategorie 1 DIN 4020,
- Konsistenz DIN EN ISO 14688-1 fest,
- Lagerungsdichte locker bis mitteldicht,
Mengenermittlung nach Aufmaß an der Entnahmestelle.
Menge: 9,000 m3

**7.3.50 Waager.Normverbau Baugrube herstellen rückbauen H 2-2,5m GU SU***
STLB-Bau 2025-04 6
Regelausführung des Waagerechten Verbaus (Waagerechter
Normverbau) DIN 4124 für Baugrube, herstellen und
wieder rückbauen, Höhe über 2 bis 2,5 m, 2
Bodengruppen, Bodengruppe 1 GU DIN 18196
(Kies-Schluff-Gemisch), Bodengruppe 2 SU* DIN 18196
(Sand-Schluff-Gemisch).
Menge: 48,000 m2

**7.3.60 Boden Suchgraben lösen lagern verfüllen verdichten teilgeböschte Wände Sohlen-B 0,6-0,7m T bis 1,25m GU SU***
STLB-Bau 2025-10 2
Boden für Suchgraben nach Abtrag des Oberbaus zur
Freilegung von Leitungen profilgerecht lösen, seitlich
lagern, verfüllen, verdichten, Abfall ist nicht
gefährlich, Werte gemäß Ersatzbaustoffverordnung 2023
sind eingehalten, Charakterisierung Bodenmaterial
Klasse BM-F0* nach EBV 2023, Anlage 1, Tabelle 3, mit
teilgeböschten Wänden DIN 4124, Sohlenbreite über 0,6
bis 0,7 m, Aushubtiefe bis 1,25 m,
Homogenbereich 1, mit 2 Bodengruppen, Bodengruppe 1 GU
DIN 18196 (Kies-Schluff-Gemisch), Bodengruppe 2 SU* DIN
18196 (Sand-Schluff-Gemisch), Tiefe oberer Horizont des
Homogenbereiches von 0 m, Tiefe unterer Horizont des
Homogenbereiches bis 2 m,
Baumaßnahme der Geotechnischen Kategorie 1 DIN 4020,
- Konsistenz DIN EN ISO 14688-1 fest,
- Lagerungsdichte locker bis mitteldicht,
Mengenermittlung nach Aufmaß an der Entnahmestelle.
Menge: 18,000 m3

**7.3.70 Graben hinterfüllen D 150-200cm Sohlen-B 0,9-1m Boden gelagert GU SU***
STLB-Bau 2025-04 2
Gräben profilgerecht hinterfüllen, Schichtdicke über
150 bis 200 cm, Breite der Sohle über 0,9 bis 1 m,
Boden, seitlich gelagert, mit 2 Bodengruppen,
Bodengruppe 1 GU DIN 18196 (Kies-Schluff-Gemisch),
Bodengruppe 2 SU* DIN 18196 (Sand-Schluff-Gemisch).
Menge: 101,000 m3

**7.3.80 Graben hinterfüllen D 150-200cm Sohlen-B 1-1,5m Boden liefern SW**
STLB-Bau 2025-04 2
Gräben profilgerecht hinterfüllen, Schichtdicke über
150 bis 200 cm, Breite der Sohle über 1 bis 1,5 m,
Boden, liefern, mit einer Bodengruppe, Bodengruppe 1 SW
DIN 18196 (weitgestuftes Sand-Kies-Gemisch).
Menge: 22,000 m3

**7.3.90 Kies-Sand-Gemisch Seitenverfüllung Abdeckung Rohr einbauen verdichten D 30-50cm**
STLB-Bau 2025-10 2
Kies-Sand-Gemisch, Körnung 0/4, liefern, für
Seitenverfüllung und Abdeckung von Rohrleitungen, DIN
EN 805, profilgerecht einbauen und verdichten, in
Graben, Verdichtungsgrad mind. DPr 0,97, Schichtdicke
über 30 bis 50 cm.
Menge: 63,000 m3

**7.3.100 Kontrollprüfung Unterbau/Planum Verformungsmodul statischer Lastplattendruckversuch**
STLB-Bau 2025-04 80
Kontrollprüfung ZTV LW auf besondere Anordnung des AG,
für Unterbau/Planum, Prüfung für Verformungsmodul, mit
statischem Lastplattendruckversuch DIN 18134.
Menge: 15,000 St

**7.3.110 Rohrschnitt PE DN/OD50**
STLB-Bau 2025-04 43
Rohrschnitt im Rohrleitungsstrang, an
Druckrohrleitungen für Trinkwasser, aus PE DIN 8074 und
DIN 8075, PE 100, DN/OD 50, SDR 11.
Menge: 8,000 St

**7.3.120 Rohrschnitt PE DN/OD63**
STLB-Bau 2025-04 43
Rohrschnitt im Rohrleitungsstrang, an
Druckrohrleitungen für Trinkwasser, aus PE DIN 8074 und
DIN 8075, PE 100, DN/OD 63, SDR 11.
Menge: 3,000 St

**7.3.130 Rohrschnitt PE DN/OD180**
STLB-Bau 2025-04 43
Rohrschnitt im Rohrleitungsstrang, an
Druckrohrleitungen für Trinkwasser, aus PE DIN 8074 und
DIN 8075, PE 100, DN/OD 180, SDR 11.
Menge: 1,000 St

**7.3.140 Muffe PE Heizwendel DN/OD50 SDR11**
STLB-Bau 2025-04 43
Muffe mit Anschlag aus PE für Druckrohrleitung aus PE,
zum Heizwendelschweißen, mit integrierter Heizwendel,
Rohrenden getrennt schweißen, für Trinkwasser DIN EN
12201, DVGW GW 335-B2, DN/OD 50, SDR 11.
Menge: 8,000 St

**7.3.150 Muffe PE Heizwendel DN/OD63 SDR11**
STLB-Bau 2025-04 43
Muffe mit Anschlag aus PE für Druckrohrleitung aus PE,
zum Heizwendelschweißen, mit integrierter Heizwendel,
Rohrenden getrennt schweißen, für Trinkwasser DIN EN
12201, DVGW GW 335-B2, DN/OD 63, SDR 11.
Menge: 3,000 St

**7.3.160 Muffe PE Heizwendel DN/OD180 SDR11**
STLB-Bau 2025-04 43
Muffe mit Anschlag aus PE für Druckrohrleitung aus PE,
zum Heizwendelschweißen, mit integrierter Heizwendel,
Rohrenden getrennt schweißen, für Trinkwasser DIN EN
12201, DVGW GW 335-B2, DN/OD 180, SDR 11.
Menge: 6,000 St

**7.3.170 Anbohrventil PE AD 180mm AD 50mm**
Anbohrventil für PE-Rohre DIN 8074 und DIN 8075 mit
integriertem Anbohreinsatz zum Heizwendelschweißen, aus
PE, Außendurchmesser 180 mm, Abgang 50 mm, für
Druckrohrleitung für Trinkwasser, erdverlegt,
Verlegetiefe über 1,25 bis 1,75 m.
Menge: 8,000 St

**7.3.180 Anbohrventil PE SDR11 AD 180mm**
STLB-Bau 2025-04 43
Anbohrventil für PE-Rohre DIN 8074 und DIN 8075 mit
integriertem Anbohreinsatz zum Heizwendelschweißen, aus
PE, SDR 11, Außendurchmesser 180 mm, Abgang 63 mm, für
Druckrohrleitung für Trinkwasser, erdverlegt,
Verlegetiefe über 1,25 bis 1,75 m.
Menge: 3,000 St

**7.3.190 Einbaugarnitur HA-Schieber, höhenverstellbar**
Einbaugarnitur zum HA-Schieber mit PE-Spitzenden,
höhenverstellbar, für Druckrohrleitung für Trinkwasser,
erdverlegt, Verlegetiefe über 1,25 bis 1,75 m.
Menge: 11,000 St

**7.3.200 Straßenkappe Tragpl. höhenverstellbar Wasserltg Ventil Guss**
STLB-Bau 2025-04 43
Straßenkappe einschl. Tragplatte DIN 3580-1,
höhenverstellbar, für Ventil von Anbohrarmatur in
Wasserleitung, DIN 4057, Gehäuse und Deckel aus
Gusseisen, Oberflächenschutz Bitumenemulsion,
kaltgetaucht.
Menge: 11,000 St

**7.3.210 Winkel 30Grad PE Heizwendel DN/OD180 SDR11**
STLB-Bau 2025-04 43
Winkel aus PE, 30 Grad, für Druckrohrleitung aus PE,
zum Heizwendelschweißen, mit integrierter Heizwendel,
Rohrenden gemeinsam schweißen, für Trinkwasser DIN EN
12201, DVGW GW 335-B2, DN/OD 180, SDR 11.
Menge: 1,000 St

**7.3.220 Winkel 45Grad PE Heizwendel DN/OD180 SDR11**
STLB-Bau 2025-04 43
Winkel aus PE, 45 Grad, für Druckrohrleitung aus PE,
zum Heizwendelschweißen, mit integrierter Heizwendel,
Rohrenden gemeinsam schweißen, für Trinkwasser DIN EN
12201, DVGW GW 335-B2, DN/OD 180, SDR 11.
Menge: 3,000 St

**7.3.230 Vorschweißbund PE DN/OD180 SDR11**
STLB-Bau 2025-04 43
Vorschweißbund aus PE zum Heizelementstumpfschweißen,
für Flanschverbindung, Flanschanschlussmaße DIN EN
1092, für Druckrohrleitung aus PE, DN/OD 180, SDR 11,
für Trinkwasser DIN EN 12201, DVGW GW 335-B2, lange
Form, mit Losflansch aus duktilem Gusseisen,
kunststoffbeschichtet, Dichtfläche glatt für
Flachdichtung.
Menge: 4,000 St

**7.3.240 Absperrschieber Spindelgewinde innen EN-GJL-250 Handbetätigung Innen-Außenschutz PN16 DN150**
STLB-Bau 2025-04 43
Absperrschieber DIN EN 1171, weich dichtend, mit
innenliegendem Spindelgewinde, aus Gusseisen
EN-GJL-250, geeignet für Handbetätigung, Armatur mit
Innen- und Außenschutz durch elektrostatische
Epoxidharzbeschichtung, Nenndruck 1,6 MPa (16 bar), DN
150, für Druckrohrleitung für Trinkwasser, erdverlegt,
Verlegetiefe über 1,25 bis 1,75 m.
Menge: 5,000 St

**7.3.250 Einbaugarnitur höhenverstellbar Schieber DN150**
STLB-Bau 2025-04 43
Einbaugarnitur für Erdeinbau, höhenverstellbar, für
Schieber ohne Zeigerwerk, DN 150, Hülsrohr aus
Kunststoff mit Hülsrohrdeckel, Schlüsselstange aus
Stahl, Vierkantschoner aus Gusseisen EN-GJL,
Rohrdeckung 1,5 m.
Menge: 5,000 St

**7.3.260 Straßenkappe Tragpl. höhenverstellbar Wasserltg Ventil Guss**
STLB-Bau 2025-04 43
Straßenkappe einschl. Tragplatte DIN 3580-1,
höhenverstellbar, für Ventil von Anbohrarmatur in
Wasserleitung, DIN 4057, Gehäuse und Deckel aus
Gusseisen, Oberflächenschutz Bitumenemulsion,
kaltgetaucht.
Menge: 5,000 St

**7.3.270 Rohrpfosten Alu Durchm. 60mm WD 2,5mm L 1,25m**
STLB-Bau 2025-10 80
Rohrpfosten zur Befestigung von
Verkehrszeichen/Hinweisschild ZTV VZ, aus Aluminium,
Durchmesser 60 mm, Wanddicke 2,5 mm, Länge 1,25 m, mit
Bodenhülse, in Erdreich einbauen, mit Befestigung mit
Rohrschelle, aus Aluminium.
Menge: 15,000 St

**7.3.280 Hinweisschild Wasser Form B Kunststoff**
STLB-Bau 2025-04 43
Hinweisschild, für Wasser DIN 4067, Form B, aus
Kunststoff mit auswechselbaren Ziffern und Leerfeldern,
an Pfosten befestigen.
Menge: 15,000 St

**7.3.290 T-Stück dukt.Guss PN16 DN150x80**
STLB-Bau 2025-04 43
Doppelflanschstück mit Flanschabzweig, T-Stück, für
Druckrohrleitung aus duktilem Gusseisen für Trinkwasser
DIN EN 545, Flansch DIN EN 1092-2, PN 16, DN 150 x 80,
werkseitige Epoxidharz-Umhüllung DIN EN 14901-1,
werkseitige Epoxidharz-Auskleidung DIN EN 14901-1.
Menge: 2,000 St

**7.3.300 T-Stück dukt.Guss PN16 DN150x150**
STLB-Bau 2025-04 43
Doppelflanschstück mit Flanschabzweig, T-Stück, für
Druckrohrleitung aus duktilem Gusseisen für Trinkwasser
DIN EN 545, Flansch DIN EN 1092-2, PN 16, DN 150 x 150,
werkseitige Epoxidharz-Umhüllung DIN EN 14901-1,
werkseitige Epoxidharz-Auskleidung DIN EN 14901-1.
Menge: 1,000 St

**7.3.310 X-Stück dukt.Guss PN10 DN150**
STLB-Bau 2025-04 43
Blindflansch X-Stück, für Druckrohrleitung aus duktilem
Gusseisen für Trinkwasser DIN EN 545, Flansch DIN EN
1092-2, PN 10, DN 150, werkseitige Epoxidharz-Umhüllung
DIN EN 14901-1, werkseitige Epoxidharz-Auskleidung DIN
EN 14901-1.
Menge: 1,000 St

**7.3.320 Unterflurhydrant PN16 DN80**
STLB-Bau 2025-10 43
Unterflurhydrant DIN EN 14339, PN 16, Bauform AD, DN
80, für Druckrohrleitung für Trinkwasser, erdverlegt,
Rohrdeckung 1,5 m.
Menge: 2,000 St

**7.3.330 Sickerpackung Unterflurhydrant eintlg Kunststoff DN80**
Sickerpackung für Unterflurhydrant, einteilig, aus
Kunststoff
Gehäuse aus  Polypropylen (PP), Vliesmantel nach EN
13252 aus Geotextil
liefern und montierren
Menge: 2,000 St

**7.3.340 Straßenkappe Tragpl. höhenverstellbar Wasserltg Unterflurhydrant DN80 Guss Beton**
STLB-Bau 2025-04 43
Straßenkappe einschl. Tragplatte DIN 3580-1,
höhenverstellbar, in Betonsteinpflaster/-platten, für
Unterflurhydrant DN 80 in Wasserleitung, DIN 4055,
Gehäuse und Deckel aus Gusseisen, Tragplatte aus Beton,
Oberflächenschutz Bitumenemulsion, kaltgetaucht.
Menge: 2,000 St

**7.3.350 Hinweisschild Hydrant Form A Kunststoff**
STLB-Bau 2025-04 43
Hinweisschild, für Hydrant DIN 4066, Form A, aus
Kunststoff mit auswechselbaren Ziffern und Leerfeldern,
an Pfosten befestigen.
Menge: 2,000 St

**7.3.360 Druckrohr PE100-RC TW DN/OD50 SDR11 Graben verbaut Bettung Typ1 Bettungs-D 10cm Sand ob.Schicht Sand T 1,25-1,75m**
STLB-Bau 2025-10 43
Druckrohr aus PE 100-RC (mit Schutzeigenschaften) DIN
8074 und DIN 8075 ohne Schutzmantel, für Trinkwasser,
DN/OD 50, SDR 11, in Ringbunden, mit glatten Enden,
Verlegung DIN EN 805, in vorh. Graben, verbaut,
einschl. Bettung Typ 1, Dicke der unteren
Bettungsschicht mind. 10 cm, aus Sand, obere
Bettungsschicht aus Sand, Verlegetiefe über 1,25 bis
1,75 m.
Menge: 84,000 m

**7.3.370 Druckrohr PE100-RC TW DN/OD63 SDR11 Graben verbaut Bettung Typ1 Bettungs-D 10cm Sand ob.Schicht Sand T 1,25-1,75m Heizel.stumpfschweißen**
STLB-Bau 2025-10 43
Druckrohr aus PE 100-RC (mit Schutzeigenschaften) DIN
8074 und DIN 8075 ohne Schutzmantel, für Trinkwasser,
DN/OD 63, SDR 11, mit glatten Enden, Verlegung DIN EN
805, in vorh. Graben, verbaut, einschl. Bettung Typ 1,
Dicke der unteren Bettungsschicht mind. 10 cm, aus
Sand, obere Bettungsschicht aus Sand, Verlegetiefe über
1,25 bis 1,75 m, Rohrverbindung durch
Heizelementstumpfschweißen.
Menge: 4,000 m

**7.3.380 Druckrohr PE100-RC TW DN/OD180 SDR11 Graben verbaut Bettung Typ1 Bettungs-D 10cm Sand ob.Schicht Sand T 1,25-1,75m Heizel.stumpfschweißen**
STLB-Bau 2025-10 43
Druckrohr aus PE 100-RC (mit Schutzeigenschaften) DIN
8074 und DIN 8075 ohne Schutzmantel, für Trinkwasser,
DN/OD 180, SDR 11, in geraden Längen, mit glatten
Enden, Verlegung DIN EN 805, in vorh. Graben, verbaut,
einschl. Bettung Typ 1, Dicke der unteren
Bettungsschicht mind. 10 cm, aus Sand, obere
Bettungsschicht aus Sand, Verlegetiefe über 1,25 bis
1,75 m, Rohrverbindung durch
Heizelementstumpfschweißen.
Menge: 32,000 m

**7.3.390 Rohrvortrieb HDD steuerbar unbemannt Druckrohr PE100-RC TW DN/OD180 SDR11**
STLB-Bau 2025-10 85
Rohrvortrieb im Horizontalspülbohrverfahren (HDD) nach
Technischen Richtlinien des DCA, DVGW GW 321/DVGW GW
304, in steuerbaren Verfahren, unbemannt, Druckrohr aus
PE 100-RC (mit Schutzeigenschaften) DIN 8074 und DIN
8075 ohne Schutzmantel, für Trinkwasser, DN/OD 180, SDR
11, Baulängen von 12 m, in geraden Längen, mit glatten
Enden, in gerader und gekrümmte Trasse, Rohrsohle über
Bemessungswasserstand.
Menge: 207,000 m

**7.3.400 Entsorgung Bohrspülsuspension**
*** Pauschalposition
Entsorgung Bohrspülsuspension

Fachgerechte Entsorgung der Bohrspülsuspension.
Die Aufwendungen für das Sammeln/Absaugen der
Suspension
in den  Start-/Zielbaugruben ist in die Position
einzurechnen.
Menge: 1,000 psch

**7.3.410 Rohr markieren Trinkwasserltg Trassenwarnband Beschriftung**
STLB-Bau 2025-10 43
Rohrleitung markieren, für Trinkwasserleitung, mit
Trassenwarnband, blau, mit Beschriftung, einschl.
Lieferung, 30 cm über Rohrscheitel.
Menge: 122,000 m

**7.3.420 Druckrohr spülen TW bis DN65**
STLB-Bau 2025-04 43
Druckrohrleitung vor Inbetriebnahme spülen, für
Trinkwasser, aus PE, bis DN 65.
Menge: 88,000 m

**7.3.430 Druckrohr spülen TW DN180**
STLB-Bau 2025-04 43
Druckrohrleitung vor Inbetriebnahme spülen, für
Trinkwasser, aus PE, DN 180.
Menge: 239,000 m

**7.3.440 Druckprüfung Druckverlustverfahren Druckrohr Wasser DN/OD180 maxRohr-L 15 m Wasser liefern ableiten**
STLB-Bau 2025-04 43
Druckprüfung DIN EN 805, als Vorprüfung,
Druckabfallprüfung und Hauptdruckprüfung nach dem
Druckverlustverfahren, an Druckrohrleitungen aus PE,
für Wasser, Nenndruck 1 MPa (10 bar), DN/OD 180,
max. Rohrleitungslänge
'120' m, Wasser liefern und
ableiten. Ausführung gemäß Einzelbeschreibung,
Einzelbeschreibungs-Nr
'(Kontraktionsverfahren nach
DVGW W 400-2 )'
Menge: 239,000 m

**7.3.450 Nachweis Keimfreiheit PE100 da180 Abschnitt Kn01 bis Kn03**
Nachweis Keimfreiheit
(Abschnitt Kn01 bis Kn03)
Vor der Inbetriebnahme der Wasserversorgungsleitungen
ist nach erfolgter Spülung und ggf. Desinfektion
der Nachweis über die mikrobiologischen
Unbedenklichkeit über das Gesundheitsamt des LK UM zu
führen (inkl. Enterokokken und Pseudomonas Aeruginosa).

Es ist nur die Hauptleitung zu beproben.
Die Leitungsabschnitte sind in Abstimmung mit dem AG
separat zu beproben.

Die Entnahme der Proben und die Analysen sind in den
EP einzurechnen.

Sollten die Analysen keine Keimfreiheit ergeben, so
sind die Spülung und Desinfektion der
Leitungsabschnitte bis zur Herstellung der
Keimfreiheit (erneuter Nachweis erforderlich) zu
wiederholen.
Die Aufwendungen dafür gehen zu Lasten
des AN.
Menge: 1,000 St

#### Titel 7.4 WÄRMEVERSORGUNGSANLAGEN (FW)

**7.4.10 Boden Graben Fernwärmeltg lösen lagern teilgeböschte Wände Sohlen-B 1,5-2m T bis 1,5m GU SU***
STLB-Bau 2025-10 2
Boden der Gräben für Fernwärmeleitungen, ab
Geländeoberfläche, profilgerecht lösen, seitlich
lagern, Abfall ist nicht gefährlich, Werte gemäß
Ersatzbaustoffverordnung 2023 sind eingehalten,
Charakterisierung Bodenmaterial Klasse BM-F0* nach EBV
2023, Anlage 1, Tabelle 3, mit teilgeböschten Wänden
DIN 4124, Breite der Sohle über 1,5 bis 2 m,
Aushubtiefe bis 1,5 m,
Homogenbereich 1, mit 2 Bodengruppen, Bodengruppe 1 GU
DIN 18196 (Kies-Schluff-Gemisch), Bodengruppe 2 SU* DIN
18196 (Sand-Schluff-Gemisch), Tiefe oberer Horizont des
Homogenbereiches von 0 m, Tiefe unterer Horizont des
Homogenbereiches bis 2 m,
Baumaßnahme der Geotechnischen Kategorie 1 DIN 4020,
- Konsistenz DIN EN ISO 14688-1 steif, Mengenermittlung
nach Aufmaß an der Entnahmestelle.
Menge: 247,000 m3

**7.4.20 Boden Graben Fernwärmeltg lösen lagern Sohlen-B 1,5-2m T bis 0,8m GU SU***
STLB-Bau 2025-10 2
Boden der Gräben für Fernwärmeleitungen, nach Abtrag
des Oberbaus, profilgerecht lösen, seitlich lagern,
Abfall ist nicht gefährlich, Werte gemäß
Ersatzbaustoffverordnung 2023 sind eingehalten,
Charakterisierung Bodenmaterial Klasse BM-F0* nach EBV
2023, Anlage 1, Tabelle 3, Breite der Sohle über 1,5
bis 2 m, Aushubtiefe bis 0,8 m,
Homogenbereich 1, mit 2 Bodengruppen, Bodengruppe 1 GU
DIN 18196 (Kies-Schluff-Gemisch), Bodengruppe 2 SU* DIN
18196 (Sand-Schluff-Gemisch), Tiefe oberer Horizont des
Homogenbereiches von 0 m, Tiefe unterer Horizont des
Homogenbereiches bis 2 m,
Baumaßnahme der Geotechnischen Kategorie 1 DIN 4020,
- Konsistenz DIN EN ISO 14688-1 steif, Mengenermittlung
nach Aufmaß an der Entnahmestelle.
Menge: 28,000 m3

**7.4.30 Graben hinterfüllen D 100-150cm Sohlen-B 1,5-2m Boden gelagert GU SU***
STLB-Bau 2025-10 2
Gräben profilgerecht hinterfüllen, Schichtdicke über
100 bis 150 cm, Breite der Sohle über 1,5 bis 2 m,
Boden, seitlich gelagert, mit 2 Bodengruppen,
Bodengruppe 1 GU DIN 18196 (Kies-Schluff-Gemisch),
Bodengruppe 2 SU* DIN 18196 (Sand-Schluff-Gemisch).
Menge: 165,000 m3

**7.4.40 Kies-Sand-Gemisch Bettungsschicht einbauen verdichten D 15-20cm**
STLB-Bau 2025-04 2
Kies-Sand-Gemisch, Körnung 0/4, liefern, für
Bettungsschichten, profilgerecht einbauen und
verdichten, in Graben, Verdichtungsgrad mind. DPr 0,97,
Schichtdicke über 15 bis 20 cm.
Menge: 19,000 m3

**7.4.50 Kies-Sand-Gemisch Seitenverfüllung Abdeckung Rohr AD 200-300mm einbauen verdichten D 30-50cm**
STLB-Bau 2025-10 2
Kies-Sand-Gemisch, Körnung 0/4, liefern, für
Seitenverfüllung und Abdeckung von Rohrleitungen,
Außendurchmesser über 200 bis 300 mm, profilgerecht
einbauen und verdichten, in Graben, Verdichtungsgrad
mind. DPr 0,97, Schichtdicke über 30 bis 50 cm.
Menge: 59,000 m3

**7.4.60 Anlage entleeren Heizungswasser Inhalt 1500 l**
STLB-Bau 2025-10 41
Anlage/Rohrleitung entleeren, Betriebsmedium
Heizungswasser,
Anlageninhalt
'2500' l, im Erdreich.
Menge: 1,000 St

**7.4.70 Rohrschnitt Stahlrohr nahtlos DN40**
STLB-Bau 2025-10 43
Rohrschnitt im Rohrleitungsstrang, an
Druckrohrleitungen für Wasser, nahtlos, aus Stahl, DN
40, 48,3/3,25 mm.
Menge: 6,000 St

**7.4.80 Rohrschnitt Stahlrohr nahtlos DN150**
STLB-Bau 2025-10 43
Rohrschnitt im Rohrleitungsstrang, an
Druckrohrleitungen für Wasser, nahtlos, aus Stahl, DN
150, 168,3/4,5 mm.
Menge: 8,000 St

**7.4.90 Rohrltg Stahl AD 40-150mm abbrechen Hand Stoffe laden LKW AN**
Abbruch der Verbundmantelrohrleitung aus Stahl,
Außendurchmesser über 40 bis 150 mm, im Erdreich, mit
Dämmung und Kunststoffmantel PE, Abbruch der Dämmung
wird nicht gesondert vergütet,
im Rahmen einer Totalabbruchmaßnahme,
Abbruch von Hand/mit handgeführten Kleingeräten,
Ausführung erschütterungsarm DIN 4150, lärmarm,
Lärmpegel max. 80 dB(A), staubarm TRGS 559,
aufgenommene Stoffe  sind fachgerecht zu entsorgen
Mengenermittlung nach Aufmaß.
Menge: 200,000 m

**7.4.100 Verbundmantelrohr Erdverlegung Innenrohr Stahl P235TR1 nahtlos Heizungswasser Einzelrohr AD 48,3mm AD 140mm T bis 1,25m Messltg**
STLB-Bau 2025-10 41
Verbundmantelrohrleitung Stahl/Kunststoff DIN EN 253,
für Erdverlegung DIN EN 13941-1, Innenrohr aus
nahtlosem Stahlrohr P235TR1 DIN EN 10216-1, mit
Abnahmeprüfzeugnis 3.1 DIN EN 10204, mit
Dichtheitsprüfung DIN EN 489-1, für Heizungswasser,
max. Betriebstemperatur 130 Grad C, max.
Betriebsüberdruck 1,6 MPa (16 bar), Einzelrohrleitung,
Außendurchmesser Innenrohr 48,3 mm, Außendurchmesser
Ummantelung 140 mm, Form- und Verbindungsstücke werden
gesondert vergütet, Isolierung - doppelt verstärkt,
Verlegung in vorh. Gräben, abgeböscht,
Graben-/Baugrubentiefe bis 1,25 m, einschl. Messleitung
zur Meldung und Ortung von Feuchte in der Dämmung, nach
dem Widerstands-Ortungsverfahren, Messelement-Leitung
aus Kupfer, 1 x 1,5 mm2, verzinnt als Rohrersatz, mit
wärmebeständigem Schutzmantel, einschl.
wärmebeständigem Anschluss des Messelements,
Anschlussdose und Verbindungsleitung sowie
Messleitungsverbindungen.
Menge: 12,000 m

**7.4.110 Verbundmantelrohr Erdverlegung Innenrohr Stahl P235TR1 nahtlos Heizungswasser Einzelrohr AD 168,3mm AD 315mm T bis 1,25m Messltg**
STLB-Bau 2025-10 41
Verbundmantelrohrleitung Stahl/Kunststoff DIN EN 253,
für Erdverlegung DIN EN 13941-1, Innenrohr aus
nahtlosem Stahlrohr P235TR1 DIN EN 10216-1, mit
Abnahmeprüfzeugnis 3.1 DIN EN 10204, mit
Dichtheitsprüfung DIN EN 489-1, für Heizungswasser,
max. Betriebstemperatur 130 Grad C, max.
Betriebsüberdruck 1,6 MPa (16 bar), Einzelrohrleitung,
Außendurchmesser Innenrohr 168,3 mm, Außendurchmesser
Ummantelung 315 mm, Form- und Verbindungsstücke werden
gesondert vergütet, Isolierung - doppelt verstärkt,
Verlegung in vorh. Gräben, abgeböscht,
Graben-/Baugrubentiefe bis 1,25 m, einschl. Messleitung
zur Meldung und Ortung von Feuchte in der Dämmung, nach
dem Widerstands-Ortungsverfahren, Messelement-Leitung
aus Kupfer, 1 x 1,5 mm2, verzinnt als Rohrersatz, mit
wärmebeständigem Schutzmantel, einschl.
wärmebeständigem Anschluss des Messelements,
Anschlussdose und Verbindungsleitung sowie
Messleitungsverbindungen.
Menge: 190,000 m

**7.4.120 Bogen 45-90Grad Verbundmantelrohr Einzelrohr AD 48,3mm Heizungswasser 16bar**
STLB-Bau 2025-10 41
Bogen DIN EN 448, über 45 bis 90 Grad, warmverformt,
geschweißt, für Verbundmantelrohrleitung DIN EN 253,
als Einzelrohrleitung, Außendurchmesser Innenrohr 48,3
mm, für Heizungswasser, max. Betriebstemperatur 130
Grad C, max. Betriebsüberdruck 1,6 MPa (16 bar),
Isolierung - doppelt verstärkt.
Menge: 10,000 St

**7.4.130 Bogen 45-90Grad Verbundmantelrohr Einzelrohr AD 168,3mm Heizungswasser 16bar**
STLB-Bau 2025-10 41
Bogen DIN EN 448, über 45 bis 90 Grad, warmverformt,
geschweißt, für Verbundmantelrohrleitung DIN EN 253,
als Einzelrohrleitung, Außendurchmesser Innenrohr 168,3
mm, für Heizungswasser, max. Betriebstemperatur 130
Grad C, max. Betriebsüberdruck 1,6 MPa (16 bar),
Isolierung - doppelt verstärkt.
Menge: 14,000 St

**7.4.140 T-Stück AD 168,3mm reduziert Abgang AD 48,3mm Verbundmantelrohr Einzelrohr Heizungswasser 16bar**
STLB-Bau 2025-10 41
T-Stück DIN EN 448, rechtwinklig, mit Höhensprung,
geschweißt, Außendurchmesser 168,3 mm, im Abgang
reduziert, Außendurchmesser 48,3 mm, für
Verbundmantelrohrleitung DIN EN 253, als
Einzelrohrleitung, für Heizungswasser, max.
Betriebstemperatur 130 Grad C, max. Betriebsüberdruck
1,6 MPa (16 bar), Isolierung - doppelt verstärkt.
Menge: 6,000 St

**7.4.150 Schweißverbindung Kehlnaht Stahlrohr nahtlos DN40**
STLB-Bau 2025-10 43
Schweißverbindung als Kehlnaht, im Rohrleitungsstrang,
an Druckrohrleitungen für Wasser, nahtlos, aus Stahl,
DN 40, 48,3/4,05 mm.
Menge: 9,000 St

**7.4.160 Schweißverbindung Kehlnaht Stahlrohr nahtlos DN150**
STLB-Bau 2025-10 43
Schweißverbindung als Kehlnaht, im Rohrleitungsstrang,
an Druckrohrleitungen für Wasser, nahtlos, aus Stahl,
DN 150, 168,3/4,5 mm.
Menge: 50,000 St

**7.4.170 Verbindungsmuffe AD 140mm AD 140mm Verbundmantelrohr Einzelrohr AD 42,4mm Heizungswasser 16bar**
STLB-Bau 2025-10 41
Verbindungsmuffe DIN EN 489-1, als Überschiebemuffe aus
PE-HD, Durchgang Mantelrohr Außendurchmesser 140 mm,
Abgang Mantelrohr Außendurchmesser 140 mm, für
Verbundmantelrohrleitung DIN EN 253, als
Einzelrohrleitung, Außendurchmesser Innenrohr 42,4 mm,
für Heizungswasser, max. Betriebstemperatur 130 Grad C,
max. Betriebsüberdruck 1,6 MPa (16 bar), Isolierung -
doppelt verstärkt, ausschäumen der Muffen mit
Ortschaum.
Menge: 9,000 St

**7.4.180 Verbindungsmuffe AD 315mm AD 315mm Verbundmantelrohr Einzelrohr AD 168,3mm Heizungswasser 16bar**
STLB-Bau 2025-10 41
Verbindungsmuffe DIN EN 489-1, als Überschiebemuffe aus
PE-HD, Durchgang Mantelrohr Außendurchmesser 315 mm,
Abgang Mantelrohr Außendurchmesser 315 mm, für
Verbundmantelrohrleitung DIN EN 253, als
Einzelrohrleitung, Außendurchmesser Innenrohr 168,3 mm,
für Heizungswasser, max. Betriebstemperatur 130 Grad C,
max. Betriebsüberdruck 1,6 MPa (16 bar), Isolierung -
doppelt verstärkt, ausschäumen der Muffen mit
Ortschaum.
Menge: 50,000 St

**7.4.190 Umschluss auf vorhandene Leitungen DN40 bis DN150**
*** Pauschalposition
Umschluss der neu verlegten Leitungen auf vorhandene
Leitungen DN40 bis DN150
3x Hausanschluss DN40/140 Verbundmantelrohrleitung
(VL+RL)
2x Versorgungsleitung DN150/315
Verbundmantelrohrleitung (VL+RL)

einschließlich aller hierfür erforderlichen
Nebenleistungen in Abstimmung mt dem AG
Menge: 1,000 psch

**7.4.200 Dehnungspolster Verbundmantelrohr Einzelrohr AD 140mm**
STLB-Bau 2025-10 41
Dehnungspolster aus geschlossenzelligem, verrottungs-
und chemikalienbeständigen Polyethylen-Weichschaum, als
Basisprodukt, für Verbundmantelrohrleitung DIN EN 253,
als Einzelrohrleitung, Mantelrohr Außendurchmesser 140
mm.
Menge: 10,000 St

**7.4.210 Dehnungspolster Verbundmantelrohr Einzelrohr AD 315mm**
STLB-Bau 2025-10 41
Dehnungspolster aus geschlossenzelligem, verrottungs-
und chemikalienbeständigen Polyethylen-Weichschaum, als
Basisprodukt, für Verbundmantelrohrleitung DIN EN 253,
als Einzelrohrleitung, Mantelrohr Außendurchmesser 315
mm.
Menge: 14,000 St

**7.4.220 Schweißnahtprüfung DIN EN ISO 5817**
*** Pauschalposition
Prüfung aller Schweißverbindungen
an Stahlrohr DN40 und DN150 einschließlich aller
hierfür erforderlichen Nebenleistungen.
Die Prüfung dient dem Nachweis der ordnungsgemäßen
Ausführung der Schweißnaht.

Bewertung der Prüfergebnisse nach DIN EN ISO 5817,
Bewertungsgruppe [B]
Kennzeichnung der geprüften Schweißnaht
Erstellung eines Prüfprotokolls mit Dokumentation der
Ergebnisse
Die Prüfungen sind durch qualifiziertes und
zertifiziertes Prüfpersonal (z. B. nach DIN EN ISO
9712) durchzuführen. Prüfmittel müssen gültig
kalibriert sein. Prüfungen erfolgen nach Fertigstellung
der Schweißarbeiten und Reinigung der Nahtbereiche.
Menge: 1,000 psch

**7.4.230 Rohr markieren Wärmeltg Trassenwarnband**
STLB-Bau 2025-04 43
Rohrleitung markieren, für Wärmeleitung, mit
Trassenwarnband aus Kunststoff, 40 cm über
Rohrscheitel.
Menge: 220,000 m

#### Titel 7.5 KOMMUNIKATIONS-, SICHERHEITS- UND INFORMATIONSTECHN. ANLAGEN KG 557

**7.5.10 Boden Graben Kabelkanäle lösen lagern verfüllen verdichten Sohlen-B 0,3-0,4m T bis 0,8m SU**
STLB-Bau 2025-10 2
Boden der Gräben für Kabelkanäle, profilgerecht lösen,
seitlich lagern, verfüllen, verdichten, verdrängten
Boden seitlich lagern, Abfall ist nicht gefährlich,
Werte gemäß Ersatzbaustoffverordnung 2023 sind
eingehalten, Charakterisierung Bodenmaterial Klasse
BM-F0* nach EBV 2023, Anlage 1, Tabelle 3, mit
Behinderung durch Versorgungs-, Entsorgungsleitungen
und Kabel, Bodeneinbau oberhalb der Leitungszone,
Bettung/Seitenverfüllung/Abdeckung werden gesondert
vergütet, Bodenverdrängung über 5 bis 10 %, Breite der
Sohle über 0,3 bis 0,4 m, Aushubtiefe bis 0,8 m,
Homogenbereich 1, mit einer Bodengruppe, Bodengruppe 1
SU DIN 18196 (Sand-Schluff-Gemisch), Tiefe oberer
Horizont des Homogenbereiches von 0 m, Tiefe unterer
Horizont des Homogenbereiches bis 2 m,
Baumaßnahme der Geotechnischen Kategorie 1 DIN 4020,
- Konsistenz DIN EN ISO 14688-1 steif.
Menge: 400,000 m

**7.5.20 Kies-Sand-Gemisch Einbettung Kabel einbauen verdichten D 10-15cm**
STLB-Bau 2025-10 2
Kies-Sand-Gemisch, Körnung 0/4, liefern, für Einbettung
von Kabeln, profilgerecht einbauen und verdichten, in
Graben für Kabel, Verdichtungsgrad mind. DPr 0,97,
Schichtdicke über 10 bis 15 cm.
Menge: 24,000 m3

**7.5.30 Markierung Trasse Kabelwarnband**
STLB-Bau 2025-10 51
Markierung von Kabeltrassen mit Kabelwarnband, verlegen
40 cm über Kabel.
Menge: 400,000 m

**7.5.40 Kabelaufbauschacht Bodenpl. 16,7kN/m2 Kl.D Gr.V L/B 1450/800mm H 800mm liefern**
STLB-Bau 2025-10 51
Kabelaufbauschacht aus Stahlbetonfertigteilen, modular,
mit Bodenplatte, Verkehrslast 16,7 kN/m2, Abdeckung
Klasse D DIN 1229 und DIN EN 124, Größe V, lichte Maße
L/B 1450/800 mm, lichte Höhe 800 mm, einschl.
Lieferung, mit Deckenplatte, mit Einstiegsöffnung 70 cm
x 140 cm.
Menge: 1,000 St

#### Titel 7.6 STARKSTROMANLAGEN (ELT)

**7.6.10 Boden Graben Kabel lösen lagern verfüllen verdichten Sohlen-B 0,5-0,6m T bis 0,8m SU**
STLB-Bau 2025-10 2
Boden der Gräben für Kabel, profilgerecht lösen,
seitlich lagern, verfüllen, verdichten, verdrängten
Boden seitlich lagern, Abfall ist nicht gefährlich,
Werte gemäß Ersatzbaustoffverordnung 2023 sind
eingehalten, Charakterisierung Bodenmaterial Klasse
BM-F0* nach EBV 2023, Anlage 1, Tabelle 3, mit
Behinderung durch Versorgungs-, Entsorgungsleitungen
und Kabel, Bodeneinbau oberhalb der Leitungszone,
Bettung/Seitenverfüllung/Abdeckung werden gesondert
vergütet, Bodenverdrängung über 5 bis 10 %, Breite der
Sohle über 0,5 bis 0,6 m, Aushubtiefe bis 0,8 m,
Homogenbereich 1, mit einer Bodengruppe, Bodengruppe 1
SU DIN 18196 (Sand-Schluff-Gemisch), Tiefe oberer
Horizont des Homogenbereiches von 0 m, Tiefe unterer
Horizont des Homogenbereiches bis 2 m,
Baumaßnahme der Geotechnischen Kategorie 1 DIN 4020,
- Konsistenz DIN EN ISO 14688-1 steif.
Menge: 234,000 m

**7.6.20 Boden lösen lagern verfüllen verdichten B 1,25-1,5m L 1,5-2m T bis 0,8m SU***
STLB-Bau 2025-10 2
Boden nach Abtrag des Oberbaus, profilgerecht lösen,
seitlich lagern, verfüllen, verdichten, verdrängten
Boden seitlich lagern, Abfall ist nicht gefährlich,
nicht schadstoffbelastet, Werte gemäß
Ersatzbaustoffverordnung 2023 sind eingehalten,
Bodenverdrängung bis 5 %,
Gesamtbreite über 1,25 bis 1,5 m,
Gesamtlänge über 1,5 bis 2 m,
Aushubtiefe bis 0,8 m,
Homogenbereich 1, mit einer Bodengruppe, Bodengruppe 1
SU* DIN 18196 (Sand-Schluff-Gemisch), Tiefe oberer
Horizont des Homogenbereiches von 0 m, Tiefe unterer
Horizont des Homogenbereiches bis 2 m,
Baumaßnahme der Geotechnischen Kategorie 1 DIN 4020,
- Konsistenz DIN EN ISO 14688-1 fest, Mengenermittlung
nach Aufmaß an der Entnahmestelle.
Menge: 24,000 m3

**7.6.30 Kies-Sand-Gemisch Einbettung Kabel einbauen verdichten D 25-30cm**
STLB-Bau 2025-10 2
Kies-Sand-Gemisch, Körnung 0/4, unter Verwendung
mineralischer Ersatzbaustoffe (MEB) gemäß
Ersatzbaustoffverordnung (EBV), liefern, für Einbettung
von Kabeln, profilgerecht einbauen und verdichten, in
Graben für Kabel, Verdichtungsgrad mind. DPr 0,97,
Schichtdicke über 25 bis 30 cm.
Menge: 40,000 m3

**7.6.40 Markierung Trasse Kabelwarnband**
STLB-Bau 2024-10 51
Markierung von Kabeltrassen mit Kabelwarnband, verlegen
40 cm über Kabel.
Menge: 234,000 m

**7.6.50 Kabelschutzrohr PVC-U AD 140mm WD 2,8mm Klebmuffe**
STLB-Bau 2025-10 51
Kabelschutzrohr aus PVC-U DIN 8061, Maße DIN 16873,
Nenn-Außendurchmesser 140 mm, Wanddicke 2,8 mm, mit
Klebmuffe.
Menge: 30,000 m

**7.6.60 Kabel NA2XS(F)2Y 3x1x150 RM/25**
Kabel DIN 0273 12/20 kV höchste Spannung
des Kabels bei Drehstrom
Um = 24 kV NA2XS(F)2Y 3x1x150 RM/25
liefern und in vorhandenen Graben verlegen,
Kabelkennzeichnung anbringen und
einbetten
Grabenverfüllung wird gesondert vergütet.
(Systemlänge)
liefern und montieren
Menge: 100,000 m

**7.6.70 Kabel NAYY-J 4x240 SE 0,6/1kV**
Kabel NAYY-J 4x240 SE 0,6/1kV
DIN VDE 0276-603
Uo/U 0,6/1kV, Um 1,2 kV
liefern und in vorhandene Gräben verlegen und in
Kabelverteilerschrank einbinden,
Kabelkennzeichnung anbringen und
einbetten. Kabelenden abschrumpfen.
Grabenverfüllung wird gesondert vergütet.
liefern und montieren
Menge: 240,000 m

**7.6.80 Kabel NAYY-J 4x150 SE 0,6/1kV**
Kabellegung
Kabel NAYY-J 4x150 SE 0,6/1kV
DIN VDE 0276-603
Uo/U 0,6/1kV, Um 1,2 kV
liefern und in vorhandene Gräben verlegen und in
Kabelverteilerschrank einbinden,
Kabelkennzeichnung anbringen und
einbetten. Kabelenden abschrumpfen.
Grabenverfüllung wird gesondert vergütet.
liefern und montieren
Menge: 220,000 m

**7.6.90 Warmschrumpf Verbindungsmuffe 1kV/4x25-150 mm2**
Verbindungsmuffe
Warmschrumpf Verbindungsmuffe
1kV/4x25-150 mm² mit Schraubverbinder
nach DIN V 47640
liefern und montieren
Menge: 6,000 St

**7.6.100 1kV Abzweigmuffe aus schlagfestem, transparentem Polypropylen**
Abzweigmuffe
1kV Abzweigmuffe
aus schlagfestem, transparentem
Polypropylen
aus schlagfestem, transparentem
Polypropylen in Klapptechnik
für handelsüblichen Kompaktklemmring
inkl. umweltgerechter Vergussmasse
HL: 4 x 35 - 150 mm²
AL: 4 x 10 - 70 mm²
liefern und montieren
Menge: 6,000 St

**7.6.110 Abzweigmuffe für ZAS der Ladesäulen**
Abzweigmuffe
für ZAS der Ladesäulen
aus schlagfestem, transparentem
Polypropylen
aus schlagfestem, transparentem
Polypropylen in Klapptechnik
für handelsüblichen Kompaktklemmring
inkl. umweltgerechter Vergussmasse
HL: 4 x 35 - 240 mm²
AL: 4 x 10 - 70 mm²
liefern und montieren
Menge: 1,000 St

**7.6.120 Kabelabzweig-Klemmring mit feststehendem Mittelkeil**
Klemmring
Kabelabzweig-Klemmring mit feststehendem
Mittelkeil und Kontaktzähnen
HL: 150 mm² sm/rm; 185 mm² se
AL: 6-70 mm² sm/rm; 70m m² se/re
Außendurchmesser 115 mm
liefern und montieren
Menge: 6,000 St

**7.6.130 NS-Kabelmontage in Kabelverteilerschrank**
NS-Kabelmontage in Kabelverteilerschrank
- Kennzeichnung, Montagevorbereitung der
Kabelanschlüsse,
- Endverschluss, Endabschluss durch
Abisolieren und Ausbiegen
Menge: 5,000 St

**7.6.140 MS-Kabelmontage in Kabelverteilerschrank**
MS-Kabelmontage in Kabelverteilerschrank
- Kennzeichnung, Montagevorbereitung der
Kabelanschlüsse,
- Endverschluss, Endabschluss durch
Abisolieren und Ausbiegen
Menge: 2,000 St

#### Titel 7.7 ENTSORGUNG

**7.7.10 Untersuchung Abfalldeklaration**
STLB-Bau 2025-04 87
Untersuchung zur Abfalldeklaration nach Maßgabe der
Entsorgungsanlage.
Menge: 2,000 St

**7.7.20 Abfall nicht gefährlich AVV170302 nicht schadstoffbelastet LKW AN transp. entsorgen Vergüt.Entsorg. AN**
STLB-Bau 2025-10 87
Bau- und Abbruchabfälle, Bitumengemische, Kohlenteer
und teerhaltige Produkte,
nicht gefährlich, Abfallschlüssel nach AVV
(Abfallverzeichnis-Verordnung) 170302 Bitumengemische,
nicht schadstoffbelastet, ohne Festlegung eines
Zuordnungskriteriums LAGA/DepVO/EBV/RuVA,
auf Baustelle lagernd, laden, mit LKW des AN
transportieren, entsorgen, max. Gesamtgewicht bis 40 t,
zum zugelassenem Lager oder zur Anlage nach Wahl des
AN, Vergütung der Entsorgung übernimmt AN,
Mengenermittlung nach Wiegekarte.
Menge: 3,000 t

**7.7.30 Abfall nicht gefährlich AVV170101 nicht schadstoffbelastet LKW AN transp. entsorgen Vergüt.Entsorg. AN**
STLB-Bau 2025-10 87
Bau- und Abbruchabfälle, Beton, Ziegel, Fliesen und
Keramik,
nicht gefährlich, Abfallschlüssel nach AVV
(Abfallverzeichnis-Verordnung) 170101 Beton,
nicht schadstoffbelastet, ohne Festlegung eines
Zuordnungskriteriums LAGA/DepVO/EBV/RuVA,
auf Baustelle lagernd, laden, mit LKW des AN
transportieren, entsorgen, max. Gesamtgewicht bis 40 t,
zum zugelassenem Lager oder zur Anlage nach Wahl des
AN, Vergütung der Entsorgung übernimmt AN,
Mengenermittlung nach Wiegekarte.
Menge: 15,000 t

**7.7.40 Abfall nicht gefährlich AVV170504 EBV 2023 BM-F0* LKW AN transp. entsorgen Vergüt.Entsorg. AN**
STLB-Bau 2025-10 87
Bau- und Abbruchabfälle, Boden, Steine und Baggergut,
nicht gefährlich, Abfallschlüssel nach AVV
(Abfallverzeichnis-Verordnung) 170504 Boden/Stein,
Werte gemäß Ersatzbaustoffverordnung 2023 sind
eingehalten,
Charakterisierung Bodenmaterial Klasse BM-F0* nach EBV
2023, Anlage 1, Tabelle 3,
auf Baustelle lagernd, laden, mit LKW des AN
transportieren, entsorgen, max. Gesamtgewicht bis 40 t,
zum zugelassenem Lager oder zur Anlage nach Wahl des
AN, Vergütung der Entsorgung übernimmt AN.
Menge: 458,000 t

**7.7.50 Abfall nicht gefährlich AVV170107 nicht schadstoffbelastet LKW AN transp. entsorgen Beseitigungsanlage bis 41km Vergüt.Entsorg. AN**
STLB-Bau 2025-04 87
Bau- und Abbruchabfälle, Beton, Ziegel, Fliesen und
Keramik,
nicht gefährlich, Abfallschlüssel nach AVV
(Abfallverzeichnis-Verordnung) 170107 Gemische aus
Beton, Ziegel, Fliesen und Keramik,
nicht schadstoffbelastet, ohne Festlegung eines
Zuordnungskriteriums LAGA/DepVO/EBV/RuVA,
auf Baustelle lagernd, laden, mit LKW des AN
transportieren, entsorgen, max. Gesamtgewicht bis 40 t,
zur Beseitigungsanlage, Transportweg bis 41 km,
Vergütung der Entsorgung übernimmt AN.
Menge: 55,000 t

**7.7.60 Abfall nicht gefährlich AVV170904 nicht schadstoffbelastet LKW AN transp. entsorgen Verwertungsanlage bis 41km Vergüt.Entsorg. AN**
STLB-Bau 2025-10 87
Sonstige Bau- und Abbruchabfälle,
nicht gefährlich, Abfallschlüssel nach AVV
(Abfallverzeichnis-Verordnung) 170904 gemischte Bau-
und Abbruchabfälle,
nicht schadstoffbelastet,
auf Baustelle lagernd, laden, mit LKW des AN
transportieren, entsorgen, max. Gesamtgewicht bis 40 t,
zur Verwertungsanlage, Transportweg bis 41 km,
Vergütung der Entsorgung übernimmt AN, Mengenermittlung
nach Wiegekarte.
Menge: 10,000 t

### Abschnitt 8 Tief- und Rohrleitungsbau (Leist. außerhalb BV Straßenbau SWP)

#### Titel 8.1 BAUSTELLENEINRICHTUNG

**8.1.10 Bauzustandserfassung**
*** Pauschalposition
Bauzustandserfassung

Bauzustandserfassung für im engeren Baustellenbereich
befindliche Anlagen, Gebäudeteile und Bauwerke.

Vor Beginn der Bauarbeiten ist durch den AN gemeinsam
mit dem AG und seinen Vertretern eine Aufnahme und
schriftliche Beurteilung vor allem hinsichtlich vorh.
Schäden, einschließlich Fotografien, der vorhandenen
Bausubstanz durchzuführen.

Nach Beendigung der Arbeiten dient dieses Werk zur
Beurteilung von eventuell entstandenen Schäden; es ist
deshalb nach Beendigung der Bauarbeiten ein weiteres
Dokument durch den AN zu erstellen.
Menge: 1,000 psch

**8.1.20 Baustelle einrichten räumen**
STLB-Bau 2025-04 0
Baustelle für sämtliche, in der Leistungsbeschreibung
aufgeführten Leistungen einrichten und räumen.
Menge: 1,000 St

**8.1.30 Baustelleneinr. vorhalten**
STLB-Bau 2025-04 0
Baustelleneinrichtung für sämtliche, in der
Leistungsbeschreibung aufgeführten Leistungen
vorhalten,
Positionsmenge = Produkt aus
'1....................................................'
(Vorhaltemenge)
mal
'28'
(Vorhaltedauer)
Menge: 28,000 Std

**8.1.40 Bauzaun Kunststoff H 1m aufstellen räumen**
STLB-Bau 2025-04 0
Bauzaun, aus Kunststoff, mit Leuchtstutzen, mit
Standfüßen, Zaunoberkante über Oberfläche Gelände 1 m,
aufstellen und räumen.
Menge: 75,000 m

**8.1.50 Bauzaun Kunststoff H 1m vorhalten**
STLB-Bau 2025-04 0
Bauzaun, aus Kunststoff, mit Leuchtstutzen, mit
Standfüßen, Zaunoberkante über Oberfläche Gelände 1 m,
vorhalten,
Positionsmenge = Produkt aus
'75...................................................'
(Vorhaltemenge)
mal
'28....................................................'
(Vorhaltedauer)
Menge: 2100,000 md

**8.1.60 Absteckung Hauptachsen**
*** Pauschalposition
Absteckung Hauptachsen

Absteckung der Hauptachsen für folgende Medienleitungen
im
Baufeld:
- Trinkwasser
Menge: 1,000 psch

**8.1.70 Behelfsbrücke Fußgänger 5kN/m2 B 1,5-2,25m L 2,5-3m Anrampung beidseitig L bis 2m Schutzgeländer Holz herstellen räumen**
STLB-Bau 2025-04 0
Behelfsbrücke für Fußgänger, ohne offene Fugen, mit
rutschhemmender Oberfläche, in Geländehöhe, für
öffentlichen Verkehr, Verkehrslast 5 kN/m2, Nutzbreite
über 1,5 bis 2,25 m, Länge über 2,5 bis 3 m, mit
Anrampung, beidseitig, Länge bis 2 m, mit
Schutzgeländer aus Holz, herstellen und räumen.
Menge: 20,000 m2

*Hinweis*
STLB-Bau 2025-04 99
Bestandsunterlagen werden dem AG nach Terminvorgaben im
DIN A 4 Aktenordner 2-fach übergeben, Übergabe von
Zeichnungen und Daten für das Facility Management über
Datenträger, als Wechseldatenträger - USB,
Schnittstelle DXF, erfolgt in Abstimmung mit dem AG,
spätestens mit den Bestandsunterlagen.

**8.1.80 Bestandsvermessung und Dokumentation (Gesamtdoku)**
Bestandsvermessung und Dokumentation
(Position gilt für die gesamte technische
Infrastruktur)

Erstellen von Bestandsunterlagen zu den ausgeführten
Einrichtungen der Ver- und Entsorgung gemäß der
Vorgaben des  AG -Vermessungsvorschrift- in der aktuell
gültigen Fassung (DA09-A07 Vermessungsvorschrift
R2.docx, s. Anlage), sowie den Vorgaben zur
Bestandsdokumentaion (DA09-A08 Unterlagen zur
Bestandsdokumentation R1.docx).

Sämtliche Unterlagen, Dokumentationen und
Revisionspläne sind vor der Abnahme in revidiertem
Zustand an den AG zu übergeben!

Alle Einmessungen müssen so aufgebaut werden, dass sie
jederzeit über das amtliche Koordinatennetz (ETRS89)
wiederbestimmbar sind.

Die Hausanschlüsse (HA) sind für jeden HA einzeln in
einem gesonderten Aufmaßblatt (DA09-A09
Aufmaßblatt-SWP.pdf) zu dokumentieren.
Menge: 1,000 St

**8.1.90 Verkehrsrechtl.Anordnung einholen**
STLB-Bau 2025-04 0
Verkehrsrechtliche Anordnung einholen.
Menge: 1,000 St

**8.1.100 Verkehrssicherungseinr. aufbauen abbauen**
STLB-Bau 2025-04 0
Verkehrssicherungseinrichtungen zur Aufrechterhaltung
des öffentlichen und Anlieger-Verkehrs sowie für die
verkehrsgerechte Sicherung von Arbeitsstellen aufgrund
behördlicher Anordnungen, temporär, aufbauen und
abbauen, nach den Richtlinien zur Sicherung von
Arbeitsstellen an Straßen (RSA).
Menge: 10,000 St

**8.1.110 Verkehrssicherungseinr. vorhalten**
STLB-Bau 2025-04 0
Verkehrssicherungseinrichtungen zur Aufrechterhaltung
des öffentlichen und Anlieger-Verkehrs sowie für die
verkehrsgerechte Sicherung von Arbeitsstellen aufgrund
behördlicher Anordnungen, temporär, vorhalten, nach den
Richtlinien zur Sicherung von Arbeitsstellen an Straßen
(RSA),
Positionsmenge = Produkt aus
'10'
(Vorhaltemenge)
mal
'21....................................................'
(Vorhaltedauer)
Menge: 210,000 Std

**8.1.120 Verkehrszeichen temporär Gr.1 aufbauen abbauen**
STLB-Bau 2025-04 0
Verkehrszeichen nach StVO, temporär, Größe 1 nach
Verkehrszeichenkatalog, mit Aufstellvorrichtung, mit
Standsicherheitsnachweis, neben der Fahrbahn, TL
Aufstellvorrichtungen, aufbauen und abbauen.
Menge: 5,000 St

**8.1.130 Verkehrszeichen temporär Gr.1 vorhalten**
STLB-Bau 2025-04 0
Verkehrszeichen nach StVO, temporär, Größe 1 nach
Verkehrszeichenkatalog, mit Aufstellvorrichtung, mit
Standsicherheitsnachweis, neben der Fahrbahn, TL
Aufstellvorrichtungen, vorhalten,
Positionsmenge = Produkt aus
'5'
(Vorhaltemenge)
mal
'21....................................................'
(Vorhaltedauer)
Menge: 105,000 Std

**8.1.140 Warnleuchte WL2 aufbauen abbauen**
STLB-Bau 2025-04 0
Warnleuchte, temporär, TL Warnleuchten, Warnleuchte Typ
WL2, aufbauen und abbauen.
Menge: 5,000 St

**8.1.150 Warnleuchte WL2 vorhalten**
STLB-Bau 2025-04 0
Warnleuchte, temporär, TL Warnleuchten, Warnleuchte Typ
WL2, vorhalten.
Menge: 105,000 Std

**8.1.160 Fahrbahnm. Pfeile Schriftzeichen Symbole temporär B 10cm Folie TypII Q2 P4 R2 RW1 herstellen entfernen**
STLB-Bau 2025-04 0
Gelbe Fahrbahnmarkierung nach StVO als Pfeile,
Schriftzeichen, Symbole, temporär, Breite 10 cm, aus
retroreflektierender Folie, Typ II, Klasse Q2 (Qd
größer gleich 100 mcd/m2/lx) DIN EN 1436,
Verkehrsklasse P4 (500000 Radüberrollungen RPA),
Retroreflexion bei Trockenheit mind. Klasse R2 (RL
größer gleich 100 mcd/m2/lx) DIN EN 1436,
Retroreflexion bei Feuchtigkeit mind. Klasse RW1 (RL
größer gleich 25 mcd/m2/lx) DIN EN 1436, auf
bitumenhaltigem Belag herstellen und entfernen,
abgerechnet wird das die markierte Fläche umschreibende
kleinste Rechteck, Ausführung gemäß
Verkehrszeichenplan.
Menge: 5,000 m2

**8.1.170 Fahrbahnm. Strich durchgeh. temporär B 10cm Folie TypII Q2 P4 R2 RW1 herstellen entfernen**
STLB-Bau 2025-04 0
Gelbe Fahrbahnmarkierung nach StVO als durchgehender
Strich, temporär, Breite 10 cm, aus
retroreflektierender Folie, Typ II, Klasse Q2 (Qd
größer gleich 100 mcd/m2/lx) DIN EN 1436,
Verkehrsklasse P4 (500000 Radüberrollungen RPA),
Retroreflexion bei Trockenheit mind. Klasse R2 (RL
größer gleich 100 mcd/m2/lx) DIN EN 1436,
Retroreflexion bei Feuchtigkeit mind. Klasse RW1 (RL
größer gleich 25 mcd/m2/lx) DIN EN 1436, auf
bitumenhaltigem Belag herstellen und entfernen,
abgerechnet wird die Länge der Markierungsstriche,
Ausführung gemäß Verkehrszeichenplan.
Menge: 30,000 m

**8.1.180 Verkehrseinr. temporär Absperrschrankengitter RA2 aufbauen abbauen**
STLB-Bau 2025-04 0
Verkehrseinrichtung nach StVO, temporär,
Absperrschrankengitter, TL Absperrschranken,
spezifischer Rückstrahlwert RA2 DIN EN 12899-1,
aufbauen und abbauen.
Menge: 60,000 m

**8.1.190 Verkehrseinr. temporär Absperrschrankengitter RA2 vorhalten**
STLB-Bau 2025-04 0
Verkehrseinrichtung nach StVO, temporär,
Absperrschrankengitter, TL Absperrschranken,
spezifischer Rückstrahlwert RA2 DIN EN 12899-1,
vorhalten,
Positionsmenge = Produkt aus
'1'
(Vorhaltemenge)
mal
'15'
(Vorhaltedauer)
Menge: 1260,000 md

#### Titel 8.2 OBERFLÄCHENARBEITEN (Aufnahme und Herstellung)

**8.2.10 Rückbau Pflasterbelag Betonpflaster D 100mm Bettung Brechsand-Splitt D 4cm Gehweg nicht schadstoffbelastet 30kN/m3 v.Hand wiederverwendb Stoffe lagern laden transp. LKW AN ges.Vergüt.Entsorg.**
STLB-Bau 2025-04 84
Rückbau des Pflasterbelages außen, aus Betonpflaster,
Dicke 100 mm, einschl. Bettung aus
Brechsand-Splitt-Gemisch, Bettungsdicke 4 cm, in
Gehwegen, nicht schadstoffbelastet,
Abfall ist nicht gefährlich, ohne Festlegung eines
Zuordnungskriteriums LAGA/DepVO/EBV/RuVA, Wichte des
Abbruchstoffes DIN EN 1991-1-1 30 kN/m3,
Abbruch von Hand/mit handgeführten Kleingeräten,
Ausführung erschütterungsarm DIN 4150, lärmarm,
Lärmpegel max. 80 dB(A), staubarm TRGS 559,
aufgenommene Stoffe zur Wiederverwendung sortieren,
sammeln, wiederverwendbare Stoffe seitlich lagern,
nicht wiederverwendbare Stoffe sammeln, auf LKW des AN
laden, transportieren zur zugelassenen Lagerfläche des
AN, Mengenermittlung nach Aufmaß,
die Entsorgung wird gesondert vergütet.
Menge: 12,000 m2

**8.2.20 Rückbau Pflasterbelag Pflasterklinker D 100mm Bettung Brechsand-Splitt D 4cm Fahrbahn nicht schadstoffbelastet 30kN/m3 v.Hand wiederverwendb Stoffe lagern laden transp. LKW AN ges.Vergüt.Entsorg.**
STLB-Bau 2025-04 84
Rückbau des Pflasterbelages außen, aus Pflasterklinker,
Dicke 100 mm, einschl. Bettung aus
Brechsand-Splitt-Gemisch, Bettungsdicke 4 cm, in
Fahrbahnen, nicht schadstoffbelastet,
Abfall ist nicht gefährlich, ohne Festlegung eines
Zuordnungskriteriums LAGA/DepVO/EBV/RuVA, Wichte des
Abbruchstoffes DIN EN 1991-1-1 30 kN/m3,
Abbruch von Hand/mit handgeführten Kleingeräten,
Ausführung erschütterungsarm DIN 4150, lärmarm,
Lärmpegel max. 80 dB(A), staubarm TRGS 559, ohne
Funkenfreisetzung,
aufgenommene Stoffe zur Wiederverwendung sortieren,
sammeln, wiederverwendbare Stoffe seitlich lagern,
nicht wiederverwendbare Stoffe sammeln, auf LKW des AN
laden, transportieren zur zugelassenen Lagerfläche des
AN, Mengenermittlung nach Aufmaß,
die Entsorgung wird gesondert vergütet.
Menge: 15,000 m2

**8.2.30 Rückbau Pflasterbelag Naturstein-Kleinpflaster Pflasterzeile B 15-20cm D 100mm Bettung Brechsand-Splitt D 4cm Gehweg nicht schadstoffbelastet 30kN/m3 v.Hand wiederverwendb Stoffe lagern laden transp. LKW AN ges.Vergüt.Entsorg.**
STLB-Bau 2025-04 84
Rückbau des Pflasterbelages außen, aus
Naturstein-Kleinpflaster, als Pflasterzeile, Breite
über 15 bis 20 cm, Dicke 100 mm, einschl. Bettung aus
Brechsand-Splitt-Gemisch, Bettungsdicke 4 cm, in
Gehwegen, nicht schadstoffbelastet,
Abfall ist nicht gefährlich, ohne Festlegung eines
Zuordnungskriteriums LAGA/DepVO/EBV/RuVA, Wichte des
Abbruchstoffes DIN EN 1991-1-1 30 kN/m3,
Abbruch von Hand/mit handgeführten Kleingeräten,
Ausführung erschütterungsarm DIN 4150, lärmarm,
Lärmpegel max. 80 dB(A), staubarm TRGS 559,
aufgenommene Stoffe zur Wiederverwendung sortieren,
sammeln, wiederverwendbare Stoffe seitlich lagern,
nicht wiederverwendbare Stoffe sammeln, auf LKW des AN
laden, transportieren zur zugelassenen Lagerfläche des
AN, Mengenermittlung nach Aufmaß,
die Entsorgung wird gesondert vergütet.
Menge: 12,000 m2

**8.2.40 Rückbau Plattenbelag Betonpl. D 10cm Gehweg nicht schadstoffbelastet 24kN/m3 Geräteeinsatz mgl. wiederverwendb Stoffe lagern laden LKW AN ges.Vergüt.Entsorg.**
STLB-Bau 2025-04 84
Rückbau des Plattenbelages außen, aus Betonplatten,
Dicke 10 cm, einschl. Bettung aus Kiessand, Dicke 5 cm,
in Gehwegen, nicht schadstoffbelastet,
Abfall ist nicht gefährlich, ohne Festlegung eines
Zuordnungskriteriums LAGA/DepVO/EBV/RuVA, Wichte des
Abbruchstoffes DIN EN 1991-1-1 24 kN/m3, Geräteeinsatz
ist möglich, max. Gesamtgewicht bis 7,5 t, Ausführung
erschütterungsarm DIN 4150, lärmarm, Lärmpegel max. 80
dB(A), ohne Funkenfreisetzung,
aufgenommene Stoffe zur Wiederverwendung sortieren,
sammeln, wiederverwendbare Stoffe seitlich lagern,
nicht wiederverwendbare Stoffe sammeln, auf LKW des AN
laden,
die Entsorgung wird gesondert vergütet.
Menge: 45,000 m2

**8.2.50 Rückbau Plattenbelag Betonpl. D 6cm Gehweg nicht schadstoffbelastet 24kN/m3 v.Hand Stoffe laden LKW AN ges.Vergüt.Entsorg.**
STLB-Bau 2025-04 84
Rückbau des Plattenbelages außen, aus Betonplatten,
Dicke 6 cm, ohne Bettung/Fundament, in Gehwegen, nicht
schadstoffbelastet,
Abfall ist nicht gefährlich, ohne Festlegung eines
Zuordnungskriteriums LAGA/DepVO/EBV/RuVA, Wichte des
Abbruchstoffes DIN EN 1991-1-1 24 kN/m3,
Abbruch von Hand/mit handgeführten Kleingeräten,
Ausführung erschütterungsarm DIN 4150, lärmarm,
Lärmpegel max. 80 dB(A), staubarm TRGS 559,
aufgenommene Stoffe sammeln, auf LKW des AN laden,
die Entsorgung wird gesondert vergütet.
Menge: 110,000 m2

**8.2.60 Rückbau Bordstein Beton nicht schadstoffbelastet HB15/30 24kN/m3 Geräteeinsatz mgl. wiederverwendb Stoffe lagern laden LKW AN ges.Vergüt.Entsorg.**
STLB-Bau 2025-04 84
Rückbau des Bordsteins aus Beton, nicht
schadstoffbelastet,
Abfall ist nicht gefährlich, Zuordnung LAGA Z 0
(uneingeschränkter Einbau), Form HB 15/30, Wichte des
Abbruchstoffes DIN EN 1991-1-1 24 kN/m3, Geräteeinsatz
ist möglich, max. Gesamtgewicht bis 5 t, Ausführung
staubarm TRGS 559,
aufgenommene Stoffe zur Wiederverwendung sortieren,
sammeln, wiederverwendbare Stoffe seitlich lagern,
nicht wiederverwendbare Stoffe sammeln, auf LKW des AN
laden,
die Entsorgung wird gesondert vergütet.
Menge: 4,000 m

**8.2.70 Rückbau Bitumenh.Befestigung Fahrbahn nicht schadstoffbelastet 25kN/m3 D 10 cm Geräteeinsatz mgl. Stoffe laden transp. LKW AN ges.Vergüt.Entsorg.**
STLB-Bau 2025-04 84
Rückbau der bitumenhaltigen Befestigung, in Fahrbahnen,
nicht schadstoffbelastet,
Abfall ist nicht gefährlich, Wichte des Abbruchstoffes
DIN EN 1991-1-1 25 kN/m3,
Abbruchdicke
'10' cm,
Geräteeinsatz ist möglich, max. Gesamtgewicht bis 20 t,
Ausführung erschütterungsarm DIN 4150, lärmarm,
Lärmpegel max. 80 dB(A), ohne Funkenfreisetzung, ohne
Wasserfreisetzung, aufgenommene Stoffe zur Entsorgung
sortieren, sammeln, auf LKW des AN laden,
transportieren zur zugelassenen Lagerfläche des AN,
die Entsorgung wird gesondert vergütet.
Menge: 15,000 m2

**8.2.80 FSS Bk3,2 DPr1 EV2 120MPa 0/32 D 20cm**
STLB-Bau 2025-04 80
Frostschutzschicht, Belastungsklasse RStO 12/24 Bk3,2,
in Verbindungsstraßen, Verdichtungsgrad mind. DPr 1,
Verformungsmodul auf der Oberfläche mind. EV2 120 MPa,
aus Baustoffgemisch für Frostschutzschicht, industriell
hergestellte Gesteinskörnungen TL Gestein, Körnung
0/32, unter Verwendung mineralischer Ersatzbaustoffe
(MEB) gemäß Ersatzbaustoffverordnung (EBV),
Schichtdicke 20 cm, wasserdurchlässig, kf größer gleich
5 x 10 hoch minus 5 m/s, abgerechnet wird nach
Auftragprofilen.
Menge: 109,000 m2

**8.2.90 STS Bk3,2 DPr1 EV2 120MPa 0/32 D 30cm**
STLB-Bau 2025-04 80
Schottertragschicht, Belastungsklasse RStO 12/24 Bk3,2,
in örtlichen Geschäftsstraßen, Verdichtungsgrad mind.
DPr 1, Verformungsmodul auf der Oberfläche mind. EV2
120 MPa, aus Baustoffgemisch für Schottertragschicht,
industriell hergestellte Gesteinskörnungen TL Gestein,
Körnung 0/32, unter Verwendung mineralischer
Ersatzbaustoffe (MEB) gemäß Ersatzbaustoffverordnung
(EBV), Schichtdicke 30 cm, wasserdurchlässig, kf größer
gleich 5 x 10 hoch minus 5 m/s, abgerechnet wird nach
Auftragprofilen.
Menge: 109,000 m2

**8.2.100 Pflasterdecke Betonpflaster L/B 200/100mm D 100mm gebraucht seitl.lagernd Gehweg Bettung Brechsand-Splitt 0/5 D 5+/-1,5cm Sand 0/2 einkehren einschlämmen B 4+/-2mm**
STLB-Bau 2025-04 80
Pflasterdecke, aus Pflastersteinen aus Beton, DIN EN
1338, ungebundene Bauweise, Tragschicht wird gesondert
vergütet, Maße L/B 200/100 mm, Dicke 100 mm, gebrauchte
Steine, seitlich lagernd, in Reihen mit versetzten
Fugen, in Gehwegen, Bettung aus Baustoffgemisch Körnung
0/5 aus natürlichen gebrochenen Gesteinskörnungen
(Brechsand-Splitt-Gemisch), Dicke 5 +/- 1,5 cm,
Baustoffgemisch für Fugen, Körnung 0/2 aus natürlichen
ungebrochenen Gesteinskörnungen (Sand) einkehren und
einschlämmen, Farbton Fugen grau, Fugenbreite 4 +/- 2
mm.
Menge: 12,000 m2

**8.2.110 Pflasterdecke Pflasterklinker L/B 200/150mm D 71mm gebraucht seitl.lagernd Bk3,2 Bettung Brechsand-Splitt 0/5 D 5+/-1cm Brechsand-Splitt 0/5 einkehren einschlämmen**
STLB-Bau 2025-04 80
Pflasterdecke, aus Pflasterklinkern, ungebundene
Bauweise, gefast, flach verlegen, Maße L/B 200/150 mm,
Dicke 71 mm, gebrauchte Pflasterziegel, seitlich
lagernd, Belastungsklasse RStO 12/24 Bk3,2, in
örtlichen Geschäftsstraßen, Tragschicht wird gesondert
vergütet, Bettung aus Baustoffgemisch Körnung 0/5 aus
natürlichen gebrochenen Gesteinskörnungen
(Brechsand-Splitt-Gemisch), TL Pflaster-StB Kategorie
GN, Dicke 5 +/- 1 cm, Baustoffgemisch für Fugen,
Körnung 0/5 aus natürlichen gebrochenen
Gesteinskörnungen (Brechsand-Splitt-Gemisch) einkehren
und einschlämmen.
Menge: 15,000 m2

**8.2.120 Pflasterdecke Natursteinpflaster Granit L/B/H 120/120/120mm gebraucht seitl.lagernd Gehweg Bettung Brechsand-Splitt 0/5 D 4+/-1cm Splitt 2/5 einschlämmen B 10+/-5mm**
STLB-Bau 2025-04 80
Pflasterdecke, aus Natursteinen DIN EN 1342,
ungebundene Bauweise, Granit, Maße L/B/H 120/120/120
mm, gebrauchte Steine, seitlich lagernd, in Gehwegen,
Tragschicht wird gesondert vergütet, Bettung aus
Baustoffgemisch Körnung 0/5 aus natürlichen gebrochenen
Gesteinskörnungen (Brechsand-Splitt-Gemisch), TL
Pflaster-StB Kategorie GN, Dicke 4 +/- 1 cm,
Gesteinskörnung für Fugen, Körnung 2/5 aus natürlichen
gebrochenen Gesteinskörnungen (Splitt) einschlämmen,
Fugenbreite 10 +/- 5 mm.
Menge: 12,000 m2

**8.2.130 Flächenaufteilung B 20cm Natursteinpflaster Granit L/B/H 120-180/120/130mm Geh-Radweg gebraucht seitl.lagernd Bettung Brechsand-Splitt 0/5 D 5cm Pflasterfugenmörtel zementgeb. einkehren einschlämmen B 10+/-5mm**
STLB-Bau 2025-04 80
Pflasterstreifen als Flächenaufteilung aus
Steinpflaster, ungebundene Bauweise, Ausführung der
Pflasterstreifen nach Streifenbreite, Breite 20 cm,
Natursteinpflaster, DIN EN 1342, Gesteinsart Granit,
Maße L/B/H 120-180/120/130 mm, in Geh- und Radwegen,
Tragschicht wird gesondert vergütet, gebrauchte Steine,
seitlich lagernd, Bettung aus Baustoffgemisch Körnung
0/5 aus natürlichen gebrochenen Gesteinskörnungen
(Brechsand-Splitt-Gemisch), Dicke 5 cm,
zementgebundenen Pflasterfugenmörtel einkehren und
einschlämmen, Fugenbreite 10 +/- 5 mm.
Menge: 60,000 m

**8.2.140 Plattenbelag Betonpl. L/B/D 1000/1000/100mm Kante abgeschrägt gebrauchte Platten seitl lagernd Bettung Brechsand-Splitt 0/5 D 4+/-1cm Gehweg einkehren einschlämmen B 10+/-5mm**
STLB-Bau 2025-04 80
Plattenbelag aus Platten aus Beton, ungebundene
Bauweise, Maße L/B/D 1000/1000/100 mm, Kante
abgeschrägt, Horizontal-/Vertikalschenkel bis 2 mm,
gebrauchte Platten, seitlich lagernd, Tragschicht wird
gesondert vergütet, Bettung aus Baustoffgemisch Körnung
0/5 aus natürlichen gebrochenen Gesteinskörnungen
(Brechsand-Splitt-Gemisch), TL Pflaster-StB Kategorie
GN, Dicke 4 +/- 1 cm, in parallelen Reihen, in
Gehwegen, Bettungsstoff als Fugenfüllung einkehren und
einschlämmen, Fugenbreite 10 +/- 5 mm, einschl.
Verdichten des Plattenbelages.
Menge: 45,000 m2

**8.2.150 Plattenbelag Betonpl. L/B/D 400/400/60mm gebrauchte Platten seitl lagernd Bettung Brechsand-Splitt 0/5 D 4+/-1cm Gehweg einkehren einschlämmen B 10+/-5mm**
STLB-Bau 2025-04 80
Plattenbelag aus Platten aus Beton, ungebundene
Bauweise, Maße L/B/D 400/400/60 mm, gebrauchte Platten,
seitlich lagernd, Tragschicht wird gesondert vergütet,
Bettung aus Baustoffgemisch Körnung 0/5 aus natürlichen
gebrochenen Gesteinskörnungen
(Brechsand-Splitt-Gemisch), TL Pflaster-StB Kategorie
GN, Dicke 4 +/- 1 cm, diagonal, in Gehwegen,
Bettungsstoff als Fugenfüllung einkehren und
einschlämmen, Fugenbreite 10 +/- 5 mm, einschl.
Verdichten des Plattenbelages.
Menge: 110,000 m2

**8.2.160 Betonbord HB15/30 grau Fundament Rückenstütze C12/15 D 20cm B 15cm**
STLB-Bau 2025-04 80
Bordstein aus Beton, DIN EN 1340, Maße DIN 483, Form HB
15/30, Farbton grau, Witterungswiderstand A,
Abriebwiderstand F, Biegezugfestigkeit S, mit Fundament
und einseitiger Rückenstütze aus Beton mit einer
Zusammensetzung C 12/15 DIN EN 206 und DIN 1045-2,
Bettungsdicke 20 cm, Breite der Rückenstütze 15 cm,
Fugen offen.
Menge: 4,000 m

**8.2.170 TS Asphalt Bk3,2 AC22TS Bindem. 30/45 D 10cm 5-10m2 von Hand**
STLB-Bau 2025-04 80
Asphalttragschicht ZTV Asphalt-StB, Belastungsklasse
RStO 12/24 Bk3,2, in Gewerbestraßen, Mischgutart AC 22
T S, industriell hergestellte Gesteinskörnungen TL
Gestein, Bindemittel Straßenbaubitumen 30/45 TL
Bitumen-StB und DIN EN 12591, Schichtdicke 10 cm,
Einbaudicke gemäß TPD-StB durch Nivellement, Einbau in
Teilflächen, Einzelfläche über 5 bis 10 m2, Einbau von
Hand.
Menge: 15,000 m2

**8.2.180 Einfassung Natursteinpflaster Granit L/B/H 40/40/40mm Geh-Radweg Fundament C12/15 D 20+/-2cm Pflasterfugenmörtel zementgeb. einkehren einschlämmen B 5+/-1mm**
Menge: 10,000 m2

**8.2.190 Bitumenhaltiges Bindem. aufsprühen 0,25-0,35kg/m2 C60BP4-S frisch Asphalttragschicht**
STLB-Bau 2021-10 80
Bitumenhaltiges Bindemittel aufsprühen, ZTV
Asphalt-StB, 0,25 bis 0,35 kg/m2, polymermodifizierte
Bitumenemulsion C60BP4-S TL BE-StB und DIN EN 13808,
ganzflächig, auf frischen Asphalttragschichten, für den
Einbau von Asphaltbinderschichten.
Menge: 15,000 m2

**8.2.200 Asphaltbinderschicht Bk3,2 AC16BS D 6,5cm Bindem. 30/45 5-10m2**
STLB-Bau 2021-10 80
Asphaltbinderschicht ZTV Asphalt-StB, Belastungsklasse
RStO 12 Bk3,2, in Gewerbestraßen, Mischgutart AC 16 B
S, industriell hergestellte Gesteinskörnungen TL
Gestein, Schichtdicke 6,5 cm, Bindemittel
Straßenbaubitumen 30/45 TL Bitumen-StB und DIN EN
12591, Einbau in Teilflächen, Einzelfläche über 5 bis
10 m2.
Menge: 15,000 m2

**8.2.210 Bitumenhaltiges Bindem. aufsprühen 0,15-0,25kg/m2 C60BP4-S frisch Asphaltbinderschicht**
STLB-Bau 2021-10 80
Bitumenhaltiges Bindemittel aufsprühen, ZTV
Asphalt-StB, 0,15 bis 0,25 kg/m2, polymermodifizierte
Bitumenemulsion C60BP4-S TL BE-StB und DIN EN 13808,
ganzflächig, auf frischen Asphaltbinderschichten.
Menge: 15,000 m2

**8.2.220 Gussasphaltdeckschicht Bk3,2 MA11S D 3,5cm Bindem. 20/30 B bis 0,5m 5-10m2 von Hand**
STLB-Bau 2021-10 80
Asphaltdeckschicht aus Gussasphalt ZTV Asphalt-StB,
Belastungsklasse RStO 12 Bk3,2, in Industriestraßen,
Mischgutart MA 11 S, industriell hergestellte
Gesteinskörnungen TL Gestein, Schichtdicke 3,5 cm,
Bindemittel Straßenbaubitumen 20/30 TL Bitumen-StB und
DIN EN 12591, Einbaubreite bis 0,5 m, Herstellen der
Nähte und Fugen wird gesondert vergütet, Einbau in
Teilflächen, Einzelfläche über 5 bis 10 m2, Einbau von
Hand.
Menge: 15,000 m2

**8.2.230 Fuge füllen Bit.-vergussmasse B 12mm T 40mm**
STLB-Bau 2021-10 80
Fuge ZTV Fug-StB in Asphaltschicht, Fugenwandung mit
Voranstrichmittel vorbehandeln, Fugenraum
randüberdeckend in 2 mm Dicke schließen und mit
vorbituminiertem Sand, Körnung 1/3 abstreuen, mit
Bitumenvergussmasse TL Fug-StB füllen, Fugenbreite 12
mm, Fugentiefe 40 mm.
Menge: 24,000 m

**8.2.240 Oberboden liefern auftragen BG3b GU D 10-15cm**
STLB-Bau 2025-04 3
Oberboden, liefern, profilgerecht auftragen,
Bodengruppe 3b DIN 18915 (schwach bindig, kiesig), eine
Bodengruppe, Bodengruppe 1 GU DIN 18196
(Kies-Schluff-Gemisch), Neigung Auftragsfläche 1:1,5
bis 1:1, Auftragsdicke über 10 bis 15 cm,
Mengenermittlung nach Aufmaß an der Auftragstelle.
Menge: 250,000 m2

**8.2.250 Rasen ansäen Landschaftsrasen RSM7.1.1 20g/m2**
STLB-Bau 2025-04 3
Rasen ansäen, Landschaftsrasen, RSM Rasen 7.1.1
Landschaftsrasen - Standard ohne Kräuter, Saatgutmenge
20 g/m2, Nachweis der Beschaffenheit durch Vorlage des
Mischungsnummernbescheides.
Menge: 250,000 m2

#### Titel 8.3 WASSERVERSORGUNGSANLAGEN (TW)

**8.3.10 Boden Graben Wasserversorgungsltg lösen lagern Sohlen-B 0,9-1m T bis 1,75m GU SU***
STLB-Bau 2025-10 2
Boden der Gräben für Wasserversorgungsleitungen, nach
Abtrag des Oberbaus, profilgerecht lösen, seitlich
lagern, Abfall ist nicht gefährlich, Werte gemäß
Ersatzbaustoffverordnung 2023 sind eingehalten,
Charakterisierung Bodenmaterial Klasse BM-F0* nach EBV
2023, Anlage 1, Tabelle 3, Verbau wird gesondert
vergütet, mit Behinderung durch Versorgungs-,
Entsorgungsleitungen und Kabel, Breite der Sohle über
0,9 bis 1 m, Aushubtiefe bis 1,75 m,
Homogenbereich 1, mit 2 Bodengruppen, Bodengruppe 1 GU
DIN 18196 (Kies-Schluff-Gemisch), Bodengruppe 2 SU* DIN
18196 (Sand-Schluff-Gemisch), Tiefe oberer Horizont des
Homogenbereiches von 0 m, Tiefe unterer Horizont des
Homogenbereiches bis 2 m,
Baumaßnahme der Geotechnischen Kategorie 1 DIN 4020,
- Konsistenz DIN EN ISO 14688-1 steif, Mengenermittlung
nach Aufmaß an der Entnahmestelle.
Menge: 65,000 m3

**8.3.20 Waager.Normverbau Graben herstellen rückbauen H 1,5-1,75m Sohlen-B bis 1m GU SU***
STLB-Bau 2025-10 6
Regelausführung des Waagerechten Verbaus (Waagerechter
Normverbau) DIN 4124 für Graben, herstellen und wieder
rückbauen, Höhe über 1,5 bis 1,75 m, Breite der Sohle
zwischen den Bekleidungen bis 1 m, 2 Bodengruppen,
Bodengruppe 1 GU DIN 18196 (Kies-Schluff-Gemisch),
Bodengruppe 2 SU* DIN 18196 (Sand-Schluff-Gemisch).
Menge: 142,000 m2

**8.3.30 Boden Startbaugrube lösen lagern L 4-5m T bis 2,5m GU SU***
STLB-Bau 2025-04 2
Boden für Startbaugrube, ab Geländeoberfläche,
profilgerecht lösen, seitlich lagern, Abfall ist nicht
gefährlich, nicht schadstoffbelastet, ohne Festlegung
eines Zuordnungskriteriums LAGA/DepVO/EBV/RuVA,
Verbau wird gesondert vergütet,
Gesamtlänge über 4 bis 5 m,
Aushubtiefe bis 2,5 m,
Homogenbereich 1, mit 2 Bodengruppen, Bodengruppe 1 GU
DIN 18196 (Kies-Schluff-Gemisch), Bodengruppe 2 SU* DIN
18196 (Sand-Schluff-Gemisch), Tiefe oberer Horizont des
Homogenbereiches von 0 m, Tiefe unterer Horizont des
Homogenbereiches bis 5 m,
Baumaßnahme der Geotechnischen Kategorie 1 DIN 4020,
- Konsistenz DIN EN ISO 14688-1 fest, Mengenermittlung
nach Aufmaß an der Entnahmestelle.
Menge: 30,000 m3

**8.3.40 Boden Zielbaugrube lösen lagern L 2-3m T bis 2,5m GU SU***
STLB-Bau 2025-04 2
Boden für Zielbaugrube, ab Geländeoberfläche,
profilgerecht lösen, seitlich lagern, Abfall ist nicht
gefährlich, nicht schadstoffbelastet, ohne Festlegung
eines Zuordnungskriteriums LAGA/DepVO/EBV/RuVA,
Verbau wird gesondert vergütet,
Gesamtlänge über 2 bis 3 m,
Aushubtiefe bis 2,5 m,
Homogenbereich 1, mit 2 Bodengruppen, Bodengruppe 1 GU
DIN 18196 (Kies-Schluff-Gemisch), Bodengruppe 2 SU* DIN
18196 (Sand-Schluff-Gemisch), Tiefe oberer Horizont des
Homogenbereiches von 0 m, Tiefe unterer Horizont des
Homogenbereiches bis 5 m,
Baumaßnahme der Geotechnischen Kategorie 1 DIN 4020,
- Konsistenz DIN EN ISO 14688-1 fest,
- Lagerungsdichte locker bis mitteldicht,
Mengenermittlung nach Aufmaß an der Entnahmestelle.
Menge: 18,000 m3

**8.3.50 Waager.Normverbau Baugrube herstellen rückbauen H 2-2,5m GU SU***
STLB-Bau 2025-04 6
Regelausführung des Waagerechten Verbaus (Waagerechter
Normverbau) DIN 4124 für Baugrube, herstellen und
wieder rückbauen, Höhe über 2 bis 2,5 m, 2
Bodengruppen, Bodengruppe 1 GU DIN 18196
(Kies-Schluff-Gemisch), Bodengruppe 2 SU* DIN 18196
(Sand-Schluff-Gemisch).
Menge: 52,000 m2

**8.3.60 Graben hinterfüllen D 150-200cm Sohlen-B 0,9-1m Boden gelagert GU SU***
STLB-Bau 2025-04 2
Gräben profilgerecht hinterfüllen, Schichtdicke über
150 bis 200 cm, Breite der Sohle über 0,9 bis 1 m,
Boden, seitlich gelagert, mit 2 Bodengruppen,
Bodengruppe 1 GU DIN 18196 (Kies-Schluff-Gemisch),
Bodengruppe 2 SU* DIN 18196 (Sand-Schluff-Gemisch).
Menge: 47,000 m3

**8.3.70 Graben hinterfüllen D 150-200cm Sohlen-B 1-1,5m Boden liefern SW**
STLB-Bau 2025-04 2
Gräben profilgerecht hinterfüllen, Schichtdicke über
150 bis 200 cm, Breite der Sohle über 1 bis 1,5 m,
Boden, liefern, mit einer Bodengruppe, Bodengruppe 1 SW
DIN 18196 (weitgestuftes Sand-Kies-Gemisch).
Menge: 10,000 m3

**8.3.80 Kies-Sand-Gemisch Bettungsschicht einbauen verdichten D 30-50cm**
STLB-Bau 2025-04 2
Kies-Sand-Gemisch, Körnung 0/4, liefern, für
Bettungsschichten, profilgerecht einbauen und
verdichten, in Graben, Verdichtungsgrad mind. DPr 0,97,
Schichtdicke über 30 bis 50 cm.
Menge: 40,000 m3

**8.3.90 Kontrollprüfung Unterbau/Planum Verformungsmodul statischer Lastplattendruckversuch**
STLB-Bau 2025-04 80
Kontrollprüfung ZTV LW auf besondere Anordnung des AG,
für Unterbau/Planum, Prüfung für Verformungsmodul, mit
statischem Lastplattendruckversuch DIN 18134.
Menge: 8,000 St

**8.3.100 Rohrschnitt PE DN/OD63**
STLB-Bau 2025-04 43
Rohrschnitt im Rohrleitungsstrang, an
Druckrohrleitungen für Trinkwasser, aus PE DIN 8074 und
DIN 8075, PE 100, DN/OD 63, SDR 11.
Menge: 1,000 St

**8.3.110 Rohrschnitt PE DN/OD125**
STLB-Bau 2025-04 43
Rohrschnitt im Rohrleitungsstrang, an
Druckrohrleitungen für Trinkwasser, aus PE DIN 8074 und
DIN 8075, PE 100, DN/OD 125, SDR 11.
Menge: 2,000 St

**8.3.120 Rohrschnitt PE DN/OD180**
STLB-Bau 2025-04 43
Rohrschnitt im Rohrleitungsstrang, an
Druckrohrleitungen für Trinkwasser, aus PE DIN 8074 und
DIN 8075, PE 100, DN/OD 180, SDR 11.
Menge: 1,000 St

**8.3.130 Muffe PE Heizwendel DN/OD63 SDR11**
STLB-Bau 2025-04 43
Muffe mit Anschlag aus PE für Druckrohrleitung aus PE,
zum Heizwendelschweißen, mit integrierter Heizwendel,
Rohrenden getrennt schweißen, für Trinkwasser DIN EN
12201, DVGW GW 335-B2, DN/OD 63, SDR 11.
Menge: 1,000 St

**8.3.140 Muffe PE Heizwendel DN/OD125 SDR11**
STLB-Bau 2025-10 43
Muffe mit Anschlag aus PE für Druckrohrleitung aus PE,
zum Heizwendelschweißen, mit integrierter Heizwendel,
Rohrenden getrennt schweißen, für Trinkwasser DIN EN
12201, DVGW GW 335-B2, DN/OD 125, SDR 11.
Menge: 3,000 St

**8.3.150 Muffe PE Heizwendel DN/OD180 SDR11**
STLB-Bau 2025-04 43
Muffe mit Anschlag aus PE für Druckrohrleitung aus PE,
zum Heizwendelschweißen, mit integrierter Heizwendel,
Rohrenden getrennt schweißen, für Trinkwasser DIN EN
12201, DVGW GW 335-B2, DN/OD 180, SDR 11.
Menge: 6,000 St

**8.3.160 Verschlussmuffe PE Heizwendel DN/OD125 SDR11**
STLB-Bau 2025-04 43
Verschlussmuffe aus PE für Druckrohrleitung aus PE, zum
Heizwendelschweißen, mit integrierter Heizwendel, für
Trinkwasser DIN EN 12201, DVGW GW 335-B2, DN/OD 125,
SDR 11.
Menge: 1,000 St

**8.3.170 Anbohrventil PE AD 180mm**
STLB-Bau 2025-04 43
Anbohrventil für PE-Rohre DIN 8074 und DIN 8075 mit
integriertem Anbohreinsatz zum Heizwendelschweißen, aus
PE, Außendurchmesser 180 mm, Abgang 63 mm, für
Druckrohrleitung für Trinkwasser, erdverlegt,
Verlegetiefe über 1,25 bis 1,75 m.
Menge: 1,000 St

**8.3.180 Einbaugarnitur HA-Schieber, höhenverstellbar**
Einbaugarnitur zum HA-Schieber mit PE-Spitzenden,
höhenverstellbar, für Druckrohrleitung für Trinkwasser,
erdverlegt, Verlegetiefe über 1,25 bis 1,75 m.
Menge: 1,000 St

**8.3.190 Straßenkappe Tragpl. höhenverstellbar Wasserltg Ventil Guss**
STLB-Bau 2025-04 43
Straßenkappe einschl. Tragplatte DIN 3580-1,
höhenverstellbar, für Ventil von Anbohrarmatur in
Wasserleitung, DIN 4057, Gehäuse und Deckel aus
Gusseisen, Oberflächenschutz Bitumenemulsion,
kaltgetaucht.
Menge: 1,000 St

**8.3.200 Winkel 90Grad PE Heizwendel DN/OD63 SDR11**
STLB-Bau 2025-10 43
Winkel aus PE, 90 Grad, für Druckrohrleitung aus PE,
zum Heizwendelschweißen, mit integrierter Heizwendel,
Rohrenden gemeinsam schweißen, für Trinkwasser DIN EN
12201, DVGW GW 335-B2, DN/OD 63, SDR 11.
Menge: 2,000 St

**8.3.210 Winkel 90Grad PE Heizwendel DN/OD125 SDR11**
STLB-Bau 2025-10 43
Winkel aus PE, 90 Grad, für Druckrohrleitung aus PE,
zum Heizwendelschweißen, mit integrierter Heizwendel,
Rohrenden gemeinsam schweißen, für Trinkwasser DIN EN
12201, DVGW GW 335-B2, DN/OD 125, SDR 11.
Menge: 2,000 St

**8.3.220 Winkel 45Grad PE Heizwendel DN/OD180 SDR11**
STLB-Bau 2025-04 43
Winkel aus PE, 45 Grad, für Druckrohrleitung aus PE,
zum Heizwendelschweißen, mit integrierter Heizwendel,
Rohrenden gemeinsam schweißen, für Trinkwasser DIN EN
12201, DVGW GW 335-B2, DN/OD 180, SDR 11.
Menge: 2,000 St

**8.3.230 Winkel 90Grad PE Heizwendel DN/OD180 SDR11**
STLB-Bau 2025-04 43
Winkel aus PE, 90 Grad, für Druckrohrleitung aus PE,
zum Heizwendelschweißen, mit integrierter Heizwendel,
Rohrenden gemeinsam schweißen, für Trinkwasser DIN EN
12201, DVGW GW 335-B2, DN/OD 180, SDR 11.
Menge: 3,000 St

**8.3.240 Vorschweißbund PE DN/OD125 SDR11**
STLB-Bau 2025-04 43
Vorschweißbund aus PE zum Heizelementstumpfschweißen,
für Flanschverbindung, Flanschanschlussmaße DIN EN
1092, für Druckrohrleitung aus PE, DN/OD 125, SDR 11,
für Trinkwasser DIN EN 12201, DVGW GW 335-B2, lange
Form, mit Losflansch aus duktilem Gusseisen,
kunststoffbeschichtet, Dichtfläche glatt für
Flachdichtung.
Menge: 1,000 St

**8.3.250 Vorschweißbund PE DN/OD180 SDR11**
STLB-Bau 2025-04 43
Vorschweißbund aus PE zum Heizelementstumpfschweißen,
für Flanschverbindung, Flanschanschlussmaße DIN EN
1092, für Druckrohrleitung aus PE, DN/OD 180, SDR 11,
für Trinkwasser DIN EN 12201, DVGW GW 335-B2, lange
Form, mit Losflansch aus duktilem Gusseisen,
kunststoffbeschichtet, Dichtfläche glatt für
Flachdichtung.
Menge: 4,000 St

**8.3.260 Absperrschieber Spindelgewinde innen EN-GJL-250 Handbetätigung Innen-Außenschutz PN16 DN100**
STLB-Bau 2025-04 43
Absperrschieber DIN EN 1171, weich dichtend, mit
innenliegendem Spindelgewinde, aus Gusseisen
EN-GJL-250, geeignet für Handbetätigung, Armatur mit
Innen- und Außenschutz durch elektrostatische
Epoxidharzbeschichtung, Nenndruck 1,6 MPa (16 bar), DN
100, für Druckrohrleitung für Trinkwasser, erdverlegt,
Verlegetiefe über 1,25 bis 1,75 m.
Menge: 1,000 St

**8.3.270 Absperrschieber Spindelgewinde innen EN-GJL-250 Handbetätigung Innen-Außenschutz PN16 DN150**
STLB-Bau 2025-04 43
Absperrschieber DIN EN 1171, weich dichtend, mit
innenliegendem Spindelgewinde, aus Gusseisen
EN-GJL-250, geeignet für Handbetätigung, Armatur mit
Innen- und Außenschutz durch elektrostatische
Epoxidharzbeschichtung, Nenndruck 1,6 MPa (16 bar), DN
150, für Druckrohrleitung für Trinkwasser, erdverlegt,
Verlegetiefe über 1,25 bis 1,75 m.
Menge: 1,000 St

**8.3.280 Einbaugarnitur höhenverstellbar Schieber DN100**
STLB-Bau 2025-04 43
Einbaugarnitur für Erdeinbau, höhenverstellbar, für
Schieber ohne Zeigerwerk, DN 100, Hülsrohr aus
Kunststoff mit Hülsrohrdeckel, Schlüsselstange aus
Stahl, Vierkantschoner aus Gusseisen EN-GJL,
Rohrdeckung 1,5 m.
Menge: 1,000 St

**8.3.290 Einbaugarnitur höhenverstellbar Schieber DN150**
STLB-Bau 2025-04 43
Einbaugarnitur für Erdeinbau, höhenverstellbar, für
Schieber ohne Zeigerwerk, DN 150, Hülsrohr aus
Kunststoff mit Hülsrohrdeckel, Schlüsselstange aus
Stahl, Vierkantschoner aus Gusseisen EN-GJL,
Rohrdeckung 1,5 m.
Menge: 1,000 St

**8.3.300 Straßenkappe Tragpl. höhenverstellbar Wasserltg Absperrarmatur Gr.1S Guss**
STLB-Bau 2025-10 43
Straßenkappe einschl. Tragplatte DIN 3580-1,
höhenverstellbar, für Absperrarmatur in Wasserleitung,
DIN 4056, Größe 1 S, Gehäuse und Deckel aus Gusseisen,
Oberflächenschutz Bitumenemulsion, kaltgetaucht.
Menge: 2,000 St

**8.3.310 Rohrpfosten Alu Durchm. 60mm WD 2,5mm L 1,25m**
STLB-Bau 2025-10 80
Rohrpfosten zur Befestigung von
Verkehrszeichen/Hinweisschild ZTV VZ, aus Aluminium,
Durchmesser 60 mm, Wanddicke 2,5 mm, Länge 1,25 m, mit
Bodenhülse, in Erdreich einbauen, mit Befestigung mit
Rohrschelle, aus Aluminium.
Menge: 3,000 St

**8.3.320 Hinweisschild Wasser Form B Kunststoff**
STLB-Bau 2025-04 43
Hinweisschild, für Wasser DIN 4067, Form B, aus
Kunststoff mit auswechselbaren Ziffern und Leerfeldern,
an Pfosten befestigen.
Menge: 3,000 St

**8.3.330 FFR-Stück dukt.Guss PN16 DN150x100**
STLB-Bau 2025-04 43
Doppelflansch-Übergangsstück, FFR-Stück, für
Druckrohrleitung aus duktilem Gusseisen für Trinkwasser
DIN EN 545, Flansch DIN EN 1092-2, PN 16, DN 150 x 100,
werkseitige Epoxidharz-Umhüllung DIN EN 14901-1,
werkseitige Epoxidharz-Auskleidung DIN EN 14901-1.
Menge: 1,000 St

**8.3.340 T-Stück dukt.Guss PN10 DN150x80**
STLB-Bau 2025-04 43
Doppelflanschstück mit Flanschabzweig, T-Stück, für
Druckrohrleitung aus duktilem Gusseisen für Trinkwasser
DIN EN 545, Flansch DIN EN 1092-2, PN 10, DN 150 x 80,
werkseitige Epoxidharz-Umhüllung DIN EN 14901-1,
werkseitige Epoxidharz-Auskleidung DIN EN 14901-1.
Menge: 1,000 St

**8.3.350 T-Stück dukt.Guss PN16 DN150x150**
STLB-Bau 2025-04 43
Doppelflanschstück mit Flanschabzweig, T-Stück, für
Druckrohrleitung aus duktilem Gusseisen für Trinkwasser
DIN EN 545, Flansch DIN EN 1092-2, PN 16, DN 150 x 150,
werkseitige Epoxidharz-Umhüllung DIN EN 14901-1,
werkseitige Epoxidharz-Auskleidung DIN EN 14901-1.
Menge: 1,000 St

**8.3.360 Unterflurhydrant PN16 DN80**
STLB-Bau 2025-10 43
Unterflurhydrant DIN EN 14339, PN 16, Bauform AD, DN
80, für Druckrohrleitung für Trinkwasser, erdverlegt,
Rohrdeckung 1,5 m.
Menge: 1,000 St

**8.3.370 Sickerpackung Unterflurhydrant eintlg Kunststoff DN80**
Sickerpackung für Unterflurhydrant, einteilig, aus
Kunststoff
Gehäuse aus  Polypropylen (PP), Vliesmantel nach EN
13252 aus Geotextil
liefern und montierren
Menge: 1,000 St

**8.3.380 Straßenkappe Tragpl. höhenverstellbar Wasserltg Unterflurhydrant DN80 Guss Beton**
STLB-Bau 2025-04 43
Straßenkappe einschl. Tragplatte DIN 3580-1,
höhenverstellbar, in Betonsteinpflaster/-platten, für
Unterflurhydrant DN 80 in Wasserleitung, DIN 4055,
Gehäuse und Deckel aus Gusseisen, Tragplatte aus Beton,
Oberflächenschutz Bitumenemulsion, kaltgetaucht.
Menge: 1,000 St

**8.3.390 Hinweisschild Hydrant Form A Kunststoff**
STLB-Bau 2025-04 43
Hinweisschild, für Hydrant DIN 4066, Form A, aus
Kunststoff mit auswechselbaren Ziffern und Leerfeldern,
an Pfosten befestigen.
Menge: 1,000 St

**8.3.400 Druckrohr PE100-RC TW DN/OD63 SDR11 Graben verbaut Bettung Typ1 Bettungs-D 10cm Sand ob.Schicht Sand T 1,25-1,75m**
STLB-Bau 2025-10 43
Druckrohr aus PE 100-RC (mit Schutzeigenschaften) DIN
8074 und DIN 8075 ohne Schutzmantel, für Trinkwasser,
DN/OD 63, SDR 11, in Ringbunden, mit glatten Enden,
Verlegung DIN EN 805, in vorh. Graben, verbaut,
einschl. Bettung Typ 1, Dicke der unteren
Bettungsschicht mind. 10 cm, aus Sand, obere
Bettungsschicht aus Sand, Verlegetiefe über 1,25 bis
1,75 m.
Menge: 14,000 m

**8.3.410 Druckrohr PE100-RC TW DN/OD125 SDR11 Graben verbaut Bettung Typ1 Bettungs-D 10cm Sand ob.Schicht Sand T 1,25-1,75m**
STLB-Bau 2025-10 43
Druckrohr aus PE 100-RC (mit Schutzeigenschaften) DIN
8074 und DIN 8075 mit Schutzmantel aus PE, für
Trinkwasser, DN/OD 125, SDR 11, in Ringbunden, mit
glatten Enden, Verlegung DIN EN 805, in vorh. Graben,
verbaut, einschl. Bettung Typ 1, Dicke der unteren
Bettungsschicht mind. 10 cm, aus Sand, obere
Bettungsschicht aus Sand, Verlegetiefe über 1,25 bis
1,75 m.
Menge: 14,000 m

**8.3.420 Druckrohr PE100-RC TW DN/OD180 SDR11 Graben verbaut Bettung Typ1 Bettungs-D 10cm Sand ob.Schicht Sand T 1,25-1,75m**
STLB-Bau 2025-10 43
Druckrohr aus PE 100-RC (mit Schutzeigenschaften) DIN
8074 und DIN 8075 ohne Schutzmantel, für Trinkwasser,
DN/OD 180, SDR 11, in Ringbunden, mit glatten Enden,
Verlegung DIN EN 805, in vorh. Graben, verbaut,
einschl. Bettung Typ 1, Dicke der unteren
Bettungsschicht mind. 10 cm, aus Sand, obere
Bettungsschicht aus Sand, Verlegetiefe über 1,25 bis
1,75 m.
Menge: 31,000 m

**8.3.430 Druckrohr PE100-RC TW DN/OD180 SDR11 Schutzrohr DN300 Heizel.stumpfschweißen**
STLB-Bau 2025-10 43
Druckrohr aus PE 100-RC (mit Schutzeigenschaften) DIN
8074 und DIN 8075 ohne Schutzmantel, für Trinkwasser,
DN/OD 180, SDR 11, in geraden Längen, mit glatten
Enden, Verlegung DIN EN 805, in vorh. Schutzrohr DN
300, Rohrverbindung durch Heizelementstumpfschweißen.
Menge: 10,000 m

**8.3.440 Rohr markieren Trinkwasserltg Trassenwarnband Beschriftung**
STLB-Bau 2025-10 43
Rohrleitung markieren, für Trinkwasserleitung, mit
Trassenwarnband, blau, mit Beschriftung, einschl.
Lieferung, 30 cm über Rohrscheitel.
Menge: 50,000 m

**8.3.450 Rohrvortrieb HDD steuerbar unbemannt Druckrohr PE100-RC TW DN/OD180 SDR11**
STLB-Bau 2025-10 85
Rohrvortrieb im Horizontalspülbohrverfahren (HDD) nach
Technischen Richtlinien des DCA, DVGW GW 321/DVGW GW
304, in steuerbaren Verfahren, unbemannt, Druckrohr aus
PE 100-RC (mit Schutzeigenschaften) DIN 8074 und DIN
8075 ohne Schutzmantel, für Trinkwasser, DN/OD 180, SDR
11, Baulängen von 12 m, in geraden Längen, mit glatten
Enden, in gerader und gekrümmte Trasse, Rohrsohle über
Bemessungswasserstand.
Menge: 36,000 m

**8.3.460 Entsorgung Bohrspülsuspension**
*** Pauschalposition
Entsorgung Bohrspülsuspension

Fachgerechte Entsorgung der Bohrspülsuspension.
Die Aufwendungen für das Sammeln/Absaugen der
Suspension
in den  Start-/Zielbaugruben ist in die Position
einzurechnen.
Menge: 1,000 psch

**8.3.470 Vortriebsrohr Stahl S235JRH DN300 liefern**
STLB-Bau 2025-04 85
Vortriebsrohr gemäß DWA-A 125, aus Stahl S235JRH DIN EN
10210-1, Werkstoff-Nr 1.0039, DN 300, nur liefern,
einschl. abladen, einschl. der Kurzrohre und
Passstücke, einschl. Außenschutz, einschl.
Rohrverbindung durch Schweißen, für Rohrvortrieb im
Bodenentnahmeverfahren als
Horizontalpressbohrverfahren.
Menge: 10,000 m

**8.3.480 Rohrvortrieb Stahl DN300 vorhalten betreiben Bohranlage Horizontalpressbohrverfahren nichtsteuerbar unbemannt Boden GU SU***
STLB-Bau 2025-04 85
Rohrvortrieb DWA-A 125 mit Vortriebs-, Sonder- und
Passrohren, Rohrverbindungen und -dichtungen,
Rohrlieferung wird gesondert vergütet, Rohre aus Stahl,
DN 300, einschl. Vorhalten und Betreiben der
Bohranlagen und -einrichtungen, Lösen von Boden/Fels
beim Vortrieb sowie Fördern bis übertage,
Bodenentnahmeverfahren als
Horizontalpressbohrverfahren, in nichtsteuerbaren
Verfahren, unbemannt, in gerader Trasse, Rohrsohle über
Bemessungswasserstand,
Homogenbereich 1, bestehend aus Boden mit 2
Bodengruppen, Bodengruppe 1 GU DIN 18196
(Kies-Schluff-Gemisch), Bodengruppe 2 SU* DIN 18196
(Sand-Schluff-Gemisch), Tiefe oberer Horizont des
Homogenbereiches von 0 m, Tiefe unterer Horizont des
Homogenbereiches bis 5 m,
Baumaßnahme der Geotechnischen Kategorie 1 DIN 4020,
- Konsistenz DIN EN ISO 14688-1 fest,
- Lagerungsdichte sehr locker.
Menge: 10,000 m

**8.3.490 Schweißverbindung Heizel.-Stumpfschweißen PE DN/OD180**
STLB-Bau 2025-10 43
Schweißverbindung als Heizelementstumpfschweißung, im
Rohrleitungsstrang, an Druckrohrleitungen für
Trinkwasser, aus PE DIN EN 12201-1 und DIN EN 12201-2,
PE 100-RC, DN/OD 180, SDR 11.
Menge: 10,000 St

**8.3.500 End-Manschettendichtung EPDM Stahl niro PE OD315 - PE OD180**
Endmanschette
inklusive Edelstahlspannbänder zum schmutz- und
feuchtigkeitsdichten Abschluß zwischen Schutzrohr und
Medienrohr.
Wellen vorgeformt, bauseits anpassbar.
Werkstoff: EPDM

AD Schutzrohr
inklusive evtl. Werksumhüllung: DN300 / AD315 mm
AD Medienrohr
inklusive evtl. Werksumhüllung: DN150 /.AD180 mm
Menge: 2,000 St

**8.3.510 Gleitkufenring Kunststoff PE DN150 Schutzrohr Stahl DN/ID300 Schubsicherungsband**
STLB-Bau 2025-10 9
Gleitkufenring, bestehend aus Einzelsegmenten, aus
Kunststoff, Einzelsegmente metallfrei verbunden, für
Kanalrohr aus PE, DN 150, Schutzrohr aus Stahl, DN/ID
300, Ringabstand 2 m, mit Schubsicherungsband,
Hersteller und Typ
'4 Pipes System RACI'
Menge: 6,000 St

**8.3.520 Druckrohr spülen TW bis DN65**
STLB-Bau 2025-04 43
Druckrohrleitung vor Inbetriebnahme spülen, für
Trinkwasser, aus PE, bis DN 65.
Menge: 5,000 m

**8.3.530 Druckrohr spülen TW DN125**
STLB-Bau 2025-04 43
Druckrohrleitung vor Inbetriebnahme spülen, für
Trinkwasser, aus PE, DN 125.
Menge: 14,000 m

**8.3.540 Druckrohr spülen TW DN180**
STLB-Bau 2025-04 43
Druckrohrleitung vor Inbetriebnahme spülen, für
Trinkwasser, aus PE, DN 180.
Menge: 90,000 m

**8.3.550 Druckprüfung Druckverlustverfahren Druckrohr Wasser DN/OD125 maxRohr-L 15 m Wasser liefern ableiten**
STLB-Bau 2025-04 43
Druckprüfung DIN EN 805, als Vorprüfung,
Druckabfallprüfung und Hauptdruckprüfung nach dem
Druckverlustverfahren, an Druckrohrleitungen aus PE,
für Wasser, Nenndruck 1 MPa (10 bar), DN/OD 125,
max. Rohrleitungslänge
'15' m, Wasser liefern und
ableiten. Ausführung gemäß Einzelbeschreibung,
Einzelbeschreibungs-Nr
'(Kontraktionsverfahren nach
DVGW W 400-2 )'
Menge: 14,000 m

**8.3.560 Druckprüfung Druckverlustverfahren Druckrohr Wasser DN/OD180 maxRohr-L 15 m Wasser liefern ableiten**
STLB-Bau 2025-04 43
Druckprüfung DIN EN 805, als Vorprüfung,
Druckabfallprüfung und Hauptdruckprüfung nach dem
Druckverlustverfahren, an Druckrohrleitungen aus PE,
für Wasser, Nenndruck 1 MPa (10 bar), DN/OD 180,
max. Rohrleitungslänge
'100' m, Wasser liefern und
ableiten. Ausführung gemäß Einzelbeschreibung,
Einzelbeschreibungs-Nr
'(Kontraktionsverfahren nach
DVGW W 400-2 )'
Menge: 90,000 m

**8.3.570 Nachweis Keimfreiheit PE100 da180 Abschnitt Kn5/6 bis Kn3**
Nachweis Keimfreiheit
(Abschnitt Kn5/6 bis Kn3)
Vor der Inbetriebnahme der Wasserversorgungsleitungen
ist nach erfolgter Spülung und ggf. Desinfektion
der Nachweis über die mikrobiologischen
Unbedenklichkeit über das Gesundheitsamt des LK UM zu
führen (inkl. Enterokokken und Pseudomonas Aeruginosa).

Es ist nur die Hauptleitung zu beproben.
Die Leitungsabschnitte sind in Abstimmung mit dem AG
separat zu beproben.

Die Entnahme der Proben und die Analysen sind in den
EP einzurechnen.

Sollten die Analysen keine Keimfreiheit ergeben, so
sind die Spülung und Desinfektion der
Leitungsabschnitte bis zur Herstellung der
Keimfreiheit (erneuter Nachweis erforderlich) zu
wiederholen.
Die Aufwendungen dafür gehen zu Lasten
des AN.
Menge: 1,000 St

#### Titel 8.4 ERDGAS

**8.4.10 Boden Graben lösen lagern geböschte Wände Sohlen-B 1-1,5m T bis 1,25m GU SU***
STLB-Bau 2025-04 2
Boden der Gräben, profilgerecht lösen, seitlich lagern,
Abfall ist nicht gefährlich, schadstoffbelastet gemäß
Gutachten, Werte gemäß Ersatzbaustoffverordnung 2023
sind eingehalten, Charakterisierung Bodenmaterial
Klasse BM-F0* nach EBV 2023, Anlage 1, Tabelle 3, mit
geböschten Wänden, Breite der Sohle über 1 bis 1,5 m,
Aushubtiefe bis 1,25 m,
Homogenbereich 1, mit 2 Bodengruppen, Bodengruppe 1 GU
DIN 18196 (Kies-Schluff-Gemisch), Bodengruppe 2 SU* DIN
18196 (Sand-Schluff-Gemisch), Tiefe oberer Horizont des
Homogenbereiches von 0 m, Tiefe unterer Horizont des
Homogenbereiches bis 2 m,
Baumaßnahme der Geotechnischen Kategorie 1 DIN 4020,
- Konsistenz DIN EN ISO 14688-1 steif, Mengenermittlung
nach Aufmaß an der Entnahmestelle.
Menge: 12,000 m3

**8.4.20 Graben hinterfüllen D 80-100cm Sohlen-B 0,9-1m Boden gelagert GU SU***
STLB-Bau 2025-04 2
Gräben profilgerecht hinterfüllen, Schichtdicke über 80
bis 100 cm, Breite der Sohle über 0,9 bis 1 m, Boden,
seitlich gelagert, mit 2 Bodengruppen, Bodengruppe 1 GU
DIN 18196 (Kies-Schluff-Gemisch), Bodengruppe 2 SU* DIN
18196 (Sand-Schluff-Gemisch).
Menge: 7,000 m3

**8.4.30 Graben hinterfüllen D 80-100cm Sohlen-B 0,9-1m Boden liefern SW**
STLB-Bau 2025-04 2
Gräben profilgerecht hinterfüllen, Schichtdicke über 80
bis 100 cm, Breite der Sohle über 0,9 bis 1 m, Boden,
liefern, mit einer Bodengruppe, Bodengruppe 1 SW DIN
18196 (weitgestuftes Sand-Kies-Gemisch).
Menge: 3,000 m3

**8.4.40 Kies-Sand-Gemisch Seitenverfüllung Abdeckung Rohr einbauen verdichten D 15-20cm**
STLB-Bau 2025-10 2
Kies-Sand-Gemisch, Körnung 0/4, liefern, für
Seitenverfüllung und Abdeckung von Rohrleitungen, DIN
EN 1610, profilgerecht einbauen und verdichten, in
Graben, Verdichtungsgrad mind. DPr 0,97, Schichtdicke
über 15 bis 20 cm.
Menge: 2,000 m3

**8.4.50 Rohr markieren Gasltg Trassenwarnband Beschriftung**
STLB-Bau 2025-10 43
Rohrleitung markieren, für Gasleitung, mit
Trassenwarnband, gelb, mit Beschriftung, einschl.
Lieferung, 30 cm über Rohrscheitel.
Menge: 10,000 m

**8.4.60 Straßenkappe Tragpl. höhenverstellbar Gasltg Gr.0A Guss Beton**
STLB-Bau 2025-04 43
Straßenkappe einschl. Tragplatte DIN 3580-1,
höhenverstellbar, für Gasleitung, DIN 3581, Größe 0 A,
Gehäuse und Deckel aus Gusseisen, Tragplatte aus Beton,
Oberflächenschutz Bitumenemulsion, kaltgetaucht.
Menge: 1,000 St

**8.4.70 Rohrpfosten Stahl verz Durchm. 60,3mm WD 2,9mm L 1,25m**
STLB-Bau 2025-04 80
Rohrpfosten zur Befestigung von
Verkehrszeichen/Hinweisschild ZTV VZ, aus verzinktem
Stahl, Durchmesser 60,3 mm, Wanddicke 2,9 mm, Länge
1,25 m, mit Bodenhülse, in Erdreich einbauen, mit
Befestigung mit Bandschelle, aus nichtrostendem Stahl.
Menge: 1,000 St

**8.4.80 Hinweisschild Gas Form G Kunststoff**
STLB-Bau 2025-04 43
Hinweisschild, für Gas DIN 4069, Form G, aus Kunststoff
mit auswechselbaren Ziffern und Leerfeldern, an Pfosten
befestigen.
Menge: 1,000 St
